# Sanierung Außenanlage Schule am Giebel
Angebotsaufforderung (GAEB DA XML 3.3, DA83)
Projekt: 01
Währung: EUR
Erstellt mit: GXML Toolbox V3.3 R20220330, ORCA AVA 26.0.7 26.00.07, 03.06.2026

## Bauvorhaben: Stadt Sinsheim
Bauvorhaben: Stadt Sinsheim
 Steinsfurt
  Schule am Giebel
 Schulstr. 16
  74889 Sinsheim Steinsfurt

Bauherr: Stadt Sinsheim
 Wilhelmstr. 14 - 18
 74889 Sinsheiim

Bauleitung: Büro Michael Epple
  Freier Garten- und Landschaftsarchitekt
  Hanns-Reeger-Weg 8
  74388 Talheim

Leistungsverzeichnis

Gewerk:  A u ß e n a n l a g e n

Bieter:  Name: .............................................

  Anschrift: .........................................
  .........................................
  Telefon:  .........................................

  Bankverbindung: ..............................
  .............................
  .............................

Erforderliche Arbeitstage .................................................

Vorläufiger Ausführungstermin:
 03. 08 2026 - 26.02.2027

[VORSCHUB]

Angebotssumme:  bei Abgabe  nach Prüfung

Netto  ..........................  ......................

Mehrwertsteuer  ..........................  ......................
  _______________  ____________

Brutto  ..........................  ......................

[VORSCHUB]

## Allg. Vorbemerkungen
Allg. Vorbemerkungen
1. Der AN hat sich vor der Ausführung der Arbeiten über die
 Lage von Leitungen, Kabeln, Drainagen, Kanälen und
 Ähnlichem bei den für die Ver- und Entsorgungsanlagen
 zuständigen Trägern zu unterrichten.
2. Der AN hat dem AG den Nachweis der Überwachung (Güteüber-wachung) der zu liefernden Stoffe und Bauteile entsprechend den betreffenden DIN-Normen zu erbringen. Diese Forderung gilt für nicht genormte Stoffe als erfüllt, wenn ein Gütezeichen einer anerkannten Überwachungs-/ Güteschutzgemeinschaft vorliegt.
3. Der bei den Arbeiten des AN anfallende Schutt (Bauschutt,Verpackungsmaterial und sonstige Abfälle) ist in Schuttbehältern des AN zu sammeln. Der Schutt wird Eigentum des AN und ist zu beseitigen
4. Für die Pflanz- und Rasenarbeiten gelten folgende DIN
 Bestimmungen:
 DIN 18915 Blatt 1
 Bodenarbeiten für vegetationstechnische Zwecke
 DIN 18915 Blatt 2
 Bodenarbeiten für vegetationstechnische Zwecke
 DIN 18915 Blatt 3
 Bodenarbeiten für vegetationstechnische Zwecke
 DIN 18916 Pflanzen und Pflanzarbeiten
 DIN 18917 Rasen
 DIN 18918 Sicherungsbauweisen
5. Die Pflanzenlieferungen erfolgt durch den Bauherrn direkt.
6. Abwicklung der Pflanzarbeiten: Der AN wird von der Bauleitung im Rahmen einer gemeinsamen Baustellenbegehung in die auszuführenden Arbeiten eingewiesen. Diese Begehung erfolgt in der Regel vor Lieferung der Pflanzen. Die Ausführung der Pflanzarbeiten hat der DIN 18916 zu entsprechen. Die Kontrolle der handwerklich richtigen Arbeit im Sinne der DIN 18916, Ziffer 4 + 5, obliegt der Bauleitung. Sind aufgrund besonderer örtlicher Umstände Änderungen notwendig, so hat der AN diese der Bauleitung anzuzeigen.
7. Materialien sind, wenn in der Positionsbeschreibung nichts gegenteiliges ausgesagt wird, grundsätzlich einzurechnen.
8. Das Abstecken sämtlicher Ausgangs- und Absteckpunkte und das Schaffen von notwendigen Höhenfestpunkten im Baufeld erfolgt vom AN. Die Arbeiten müssen von einem befähigten Fachmann ausgeführt werden.
9. Bestandspläne und Abrechnungspläne
  Nach der Ausführung sind zur Abrechnung exakte Bestandspläne herzustellen. Die Abrechnung ist entsprechend der DIN 1961 § 14 vom AN aufzustellen. Pläne als CAD im Format dwg u. pdf
  Papierausdruck Plansatz 3 - fach
10. Abrechnung nach Bauteilen
  Dies ist beim Aufmaß, den Massenlisten und der
  Abrechnung zu berücksichtigen
        1. Schulhof
        2. Bewegungsfläche Rasen / Wiesen
        3. Parkplatz
11. EIn Baustellen-WC ist in die Kosten für die Bauzeit
  einzurechnen
12. Die DIN 18920, Baumschutz ist bei der Kalkulation und bei der
  Ausführung zwingend zu beachten.
  Der Mehraufwand für diese Bereiche ist in die Positonen
  einzurechnen.
13. In den einzelnen Positionen kann gleichwertiges Material
  angeboten werden. Die Gleichwertigkeit ist nachzuweisen,
  bei sichtbaren Bauteilen sind diese zu Bemustern.

[VORSCHUB]

## Umrechnungstabelle
Umrechnungstabelle

Für Umrechnung (cbm/t) gelten, soweit im LV nicht aufgeführt, die nachfolgend genannten Umrechnungswerte:
 lose gever-
 schüttet  dichtet
1. Rheinsand 0 -  2 mm 1 cbm 1,56 t 1,85
2. Rheinsand 0 -  8 mm 1 cbm 1,56 t 1,95
3. Rheinsand 2 -  8 mm 1 cbm 1,70 t 0,00
4. Grubensand 0 -  8 mm 1 cbm 1,20 t 1,50
5. Rheinsand 8 - 16 mm 1 cbm 1,78 t 0,00
6. Rheinsand 0 - 32 mm 1 cbm 1,68 t 2,20
7. Rheinsand 8 - 32 mm 1 cbm 1,78 t 0,00
8. Vorsieb  1 cbm 1,65 t 2,00
9. Kalksteinschotter  1,cbm 1,52 t 0,00
10. Kalksteinsplitt
  5 - 32 mm 1 cbm 1,56 t 0,00
11. Mineralbeton  1 cbm 1,70 t 0,00
12. Hydr. gebundene
 Schottertragschicht  1 cbm 0,00 t 2,35
13. Bitu-Kies (bituminöse
 Tragschicht)  1 cbm 0,00 2,35
14. Asphaltbinder  1 cbm 0,00 t 2,35
15. Asphaltfeinbeton  1 cbm 0,00 t 2,40
16. Gussasphalt  1 cbm 0,00 t 2,45

Umrechnungssätze Bodentransport nach LKW
je cbm Oberboden  1,7 t
je cbm Schutt/Unrat  1,8 t
je cbm Geröll  1,9 t
je cbm Lehm/Ton  2,1 t
(Umrechnung z. B. 8 t Schutt = 8 : 1,8 t = 4,444 cbm)

LKW Oberboden Schutt/Unrat Geröll Lehm/Ton
t cbm  cbm cbm  cbm
 2,5 1,470 1,388  1,316 1,190
 5,5 3,235 3,055  2,895 2,619
 7,5 4,412 4,166  3,947 3,571
  10,0 5,882  5,555  5,263 4,761
  12,0 7,058 6,666  6,315 5,714
  14,0 8,235 7,777  7,368 6,666
[VORSCHUB]

## Baubeschreibung
Baubeschreibung

Bei den Arbeiten handelt es sich um die Sanierung der Außenanlagen im Bereich der Schule am Giebel in Steinsfurt,
Schulstr. 16
Der Bereich ist in 3 Bauteile aufgeteilt, die auch entsprechend für die Abrechnung der Arbeiten einzuhalten sind.
Die Schulunterricht findet außerhalb der Ferien regulär statt.
Die Zugänge sind behindertengerecht in Abstimmung mit der Schule, der Stadt und der Bauleitung wärend dem Schulbetrieb zu gewährlsiten.
In den Sommerferien sind die Zugänge zu den Gebäuden und zur Sporthalle so weit wie möglich herzustellen.
Die Bauzäune sind mehrfach der jeweiligen Situation anzupassen,
diese ist die Einheitspreise einzurechnen.
Alle Bauzäune müssen in einem einwandfreien Zustand sein, beschädigte Zauelemente sind nicht zulässig.
Die Bauzaunelemente sind fachgerecht zu verschrauben.
Die Verkehrspflicht obliegt dem AN

Bauteil 1: Schulhof
Die Belagfläche wird komplett erneuert, die Überhöhung, derzeitige Rasenfläche, wird abgetragen und im Bereich Bauteil 2 eingebaut.
Im Zentrum wird ein Atrium mit zwei Sitztreppen entstehen,
max. Höhe ca. 60 cm.
Die Bühne bildet den Mittelpunkt der Sitztreppen und hat eine Höhe von ca. 30 cm.
Die Zugänge sowie die Zu- und Abfahrten zum Schulgelände werden ebenfalls neu hergestellt.

Bauteil 2: Bewegungsfläche Rasen / Wiese
In diesem Bereich wird das verwendbare Bodenmaterial aus Bauteil 1 eingebaut.
Die Zaunanlage wird komplett erneuert.
Im Bereich der Böschung zu den talseitigen Privatgrundstücken wird die Böschung abgeflacht und eine Berme eingebaut.

Bauteil 3: Parkplatz
Der Parkplatz incl. der Zufahrten wird komplett in Asphalt ausgeführt.
Die Markierung der Stellplätze erfolgt direkt auf dem Asphalt.

Die Straßenbeleuchtung wird erneuert. Durch den AN sind die Grabarbeiten für die Kabelgräben - Aufgrabung und Verfüllund der Gräben, einsanden der Leitungen incl. der Fundament für die Straßenleuchten herzustellen.

Die Anschlussbereiche an den Gebäudefassaden werden durch die Stadt Sinsheim zwischen dem Tiefbauamt und dem Hochbauamt abgestimmt.
Alle notwendige Arbeiten werden direkt mit dem Hochbauamt abgerechnet.

Die Pflanzen werden durch die Stadt Sinsheim über die Baumschule Huben geliefert.
Das Abladen der Pflanzen, Zwischentransporte usw. sind durch den AN auszuführen. Siehe hierzu die entsprechenden Positione im LV.

[VORSCHUB]

## Unterlagenverzeichnis:
Unterlagenverzeichnis:

Büro Epple
W 1 Bauteil 1, Schulhof, 19.05.26
W 1/1 Atrium 19.05.26
W 1/2 Taumelpfad 19.05.26
W 1/3 Eingang Schule
W 2 Bauteil 2, Bewegungsfläche Rasen / Wiese 19.05.26
W 3 Bauteil 3, Parkplatz 19.05.26

Bodengutachten
Töniges GmbH, P26-0141, Stand 31.03.26

[VORSCHUB]

## Steinsfurt, Schule am Giebel

### Los 01 Leistungsverzeichnis

#### Titel 01.1 Bereich 1 Schulhof

##### Bauteil 01.1.01 Herrichten des Geländes

**01.1.01.1 Baustelleneinrichtung**
*** Pauschalposition
Die Pauschalvergütung für die Baustelleneinrichtung
umfasst alle Aufwendungen zur Einrichtung der
Baustelle
wie Abfuhr, Aufstellung, Wiederaufbauen und Abfuhr
sämtlicher für die sach- und fachgemäße Durchführung
der Bauarbeiten erforderlichen Geräte, Werkzeuge,
Maschinen und sonstige Einrichtungen.
Desweiteren die Kennzeichnung, Abschrankung und
Beleuchtung der Baustelle, die Kosten für die
verkehrsrechtliche Anordnung und nach Beendigung der
Bauarbeiten die Kosten für das Räumen der Baustelle
und Lagerplätze.
Alle Sicherungsmaßnahmen sind nach den Vorschriften
der
RSA 95 bzw. ZTV-SA 97 auszuführen.
Die Kosten für das Vorhalten und den Betrieb von
Maschinen, Geräten und Anlagen sind dagegen in die
Einheitspreise einzurechnen.
Zur Auszahlung gelangen:
- Nach Fertigstellung der Einrichtung  : 30 %
- Im Zuge der Ausführung entsprechend dem
Fortgang der Arbeiten  : 50 %
- Nach Abnahme der Gesamtleistung und einwandfreier Übergabe aller benutzten Flächen  : 20 %
Menge: 1,000 psch

**01.1.01.2 Baufeld räumen, oberste Schicht 3 - 5 cm abräumen**
Baufeld räumen, oberste Schicht 3 - 5 cm abräumen,
Material laden und abfahren
Material wird Eigentum des AN und ist auf dessen Kosten zu beseitigen
im Bereich der Bäume sind die Arbeiten besonders sorgfältig
auszuführen. Die Wurzeln der Bäume dürfen nicht beschädigt
werden.
Menge: 1160,000 m2

**01.1.01.3 Baufeld räumen, Oberboden mit Wurzeln 15 - 20 cm abräumen**
Baufeld räumen, Oberboden mit Wurzeln 15 - 20 cm abräumen
Art der Vegetation: alte Pflanzflächen
Material aufnehmen und abfahren
Flächen eben und geneigt
Neigung bis 1 : 4
Material wird Eigentum es AN und ist auf dessen Kosten
fachgerecht zu entsorgen.
Menge: 250,000 m2

**01.1.01.4 Vorhandene Wurzelstubben roden, Durchmesser: 10-20 cm gemessen an der Schnittstelle am Boden**
Vorhandene Wurzelstubben roden, Durchmesser: 10-20 cm
gemessen an der Schnittstelle am Boden
Material: wird Eigentum des AN und ist auf dessen
Kosten fachgerecht zu entsorgen.
Menge: 10,000 St

**01.1.01.5 Wurzelstubben, wie vor jedoch 20 - 30 cm Material: wird Eigentum des AN und ist auf dessen**
Wurzelstubben, wie vor jedoch 20 - 30 cm
Material: wird Eigentum des AN und ist auf dessen
Kosten fachgerecht zu entsorgen.
Menge: 5,000 St

**01.1.01.6 Strauchwerk roden, Größe 1,0 - 2,0 m**
Strauchwerk  incl. Wurzeln roden,
incl. Abfuhr zur Wiederverwertung
Abrechnung nach m² Bewuchsfläche.
Aufwuchshöhe: 1,00 - 2,00 m.
Menge: 40,000 m²

**01.1.01.7 Bodendecker roden incl. Wurzeln**
Bodendecker incl. Wurzel roden
incl. Abfuhr zur Wiederverwertung
Abrechnung nach m²Bewuchsfläche.
Aufwuchshöhe: bis 1,00 m.
Menge: 250,000 m²

**01.1.01.8 Hindernis im Boden, Unterbau alte Wege, Ausbaustärke ca 30 cm**
Hindernis im Boden, Unterbau alte Wege,
Ausbaustärke ca 30 cm
Schottermaterial abbrechen
zur Wiederverwendung seitlich lagern
und später innerhalb des Baufeldes nach
Angabe der Bauleitung einbauen.
Menge: 650,000 m3

**01.1.01.9 Bauliche Anlage abbrechen, Beton, nicht armiert**
Bauliche Anlage abbrechen.
Fundamentbeton nicht armiert
Abgerechnet wird das Volumen des abzubrechenden
Materials.
Anlage freilegen, Abbruchgut geht in Eigentum des AN
über und ist von der Baustelle zu entfernen.
Im Baugrund ist mit baulichen Anlagen zu rechnen
(Bodenplatten, Fundamente), wobei der genaue Umfang
nicht bekannt ist.
Menge: 20,000 m3

**01.1.01.10 Bauliche Anlage abbrechen, Beton, armiert**
Bauliche Anlage abbrechen, Fundamentbeton armiert
Abgerechnet wird das Volumen des abzubrechenden
Materials.
Anlage freilegen, Abbruchgut geht in Eigentum des AN
über und ist von der Baustelle zu entfernen.
Im Baugrund ist mit baulichen Anlagen zu rechnen
(Bodenplatten, Fundamente), wobei der genaue Umfang
nicht bekannt ist.
Menge: 55,000 m3

**01.1.01.11 Asphaltbelag aufnehmen und entsorgen.**
Asphaltbelag aufnehmen und entsorgen.
Aufnehmen der Tragschicht wird gesondert vergütet.
Art: Asphaltbelag, 8 cm dick.
Incl. aller Nebenarbeiten
Material wird Eigentum des AN und ist auf dessen Kosten
fachgerecht zu entsorgen.
Siehe hierzu Gutachten Töniges GmbH, P26-0141,
Stand 31.03.26
Menge: 1900,000 m2

**01.1.01.12 Betonpflaster aufnehmen und entsorgen. Aufnehmen der Tragschicht wird gesondert vergütet.**
Betonpflaster aufnehmen und entsorgen.
Aufnehmen der Tragschicht wird gesondert vergütet.
Art: Pflastersteine aus Beton in verschiedenen Größen,
Materialstärke: 8 cm
Mit Fugenfüllung aus Baustoffgemisch ohne Bindemittel.
Bettung aus Baustoffgemisch ohne Bindemittel.
Incl. aller Nebenarbeiten.
Material wird Eigentum des AN und ist auf dessen Kosten
fachgerecht zu entsorgen.
Menge: 30,000 m2

**01.1.01.13 Natursteinpflaster in verschieden Größen aufnehmen und seitlich zur Wiederverwendung lagern.**
Natursteinpflaster in verschieden Größen aufnehmen
und seitlich zur Wiederverwendung lagern.
Aufnehmen der Tragschicht wird gesondert vergütet.
Art = Natursteinpflaster 4/6, 9/11 u. 15./17.
Mit Fugenfüllung aus Baustoffgemisch ohne Bindemittel.
Bettung aus Baustoffgemisch ohne Bindemittel.
Incl. aller Nebenarbeiten.
Menge: 30,000 m2

**01.1.01.14 Betonplatten aufnehmen und entsorgen. Aufnehmen der Tragschicht wird gesondert vergütet.**
Betonplatten aufnehmen und entsorgen.
Aufnehmen der Tragschicht wird gesondert vergütet.
Art = Betonplatten aus Beton, 5 cm dick.
Mit Fugenfüllung aus Baustoffgemisch ohne Bindemittel.
Bettung aus Baustoffgemisch ohne Bindemittel.
Incl. aller Nebenarbeiten.
Material wird Eigentum des AN und ist auf dessen Kosten
fachgerecht zu entsorgen.
Menge: 160,000 m2

**01.1.01.15 Bordsteine aufnehmen, Hoch- und Rundbordsteine aus Beton.**
Bordsteine aufnehmen, Hoch- und Rundbordsteine
aus Beton.
Breite bis 18 cm,
Höhe bis 30 cm.
Fundament aus Beton, über 10 bis 20 cm dick, und
Rückenstütze aus Beton aufbrechen.
Incl. aller Nebenarbeiten.
Material wird Eigentum des AN und ist auf dessen Kosten
fachgerecht zu entsorgen.
Menge: 35,000 m

**01.1.01.16 Kantensteine aufnehmen aus Beton,**
Kantensteine aufnehmen
aus Beton,
Höhe bis 30 cm.
Fundament aus Beton, über 10 bis 20 cm dick, und
Rückenstütze aus Beton aufbrechen.
Incl. aller Nebenarbeiten.
Material wird Eigentum des AN und ist auf dessen Kosten
fachgerecht zu entsorgen.
Menge: 55,000 m

**01.1.01.17 Rasenbordsteine aufnehmen aus Beton,**
Rasenbordsteine aufnehmen
aus Beton,
Höhe bis 30 cm.
Fundament aus Beton, über 10 bis 20 cm dick, und
Rückenstütze aus Beton aufbrechen.
Incl. aller Nebenarbeiten.
Material wird Eigentum des AN und ist auf dessen Kosten
fachgerecht zu entsorgen.
Menge: 20,000 m

**01.1.01.18 Blockstufen abbrechen aus Beton. Stufenmaße: ca. 40 x 15 cm.**
Blockstufen abbrechen aus Beton.
Stufenmaße: ca. 40 x 15 cm.
Fundament: Betonplatte, Stärke ca. 35 cm.
Incl. aller Nebenarbeiten.
Material wird Eigentum des AN und ist auf dessen Kosten
fachgerecht zu entsorgen.
Menge: 20,000 m

**01.1.01.19 Entwässerungsrinnen aufnehmen aus Beton, in verschiedenen Ausführungen**
Entwässerungsrinnen aufnehmen
aus Beton, in verschiedenen Ausführungen
Breite bis 30 cm.
Fundament aus Beton, über 10 bis 20 cm dick, und
Rückenstütze aus Beton aufbrechen.
Incl. aller Nebenarbeiten.
Material wird Eigentum des AN und ist auf dessen Kosten
fachgerecht zu entsorgen.
Menge: 55,000 m

**01.1.01.20 Stufenanlage Naturstein, Stufenplatte u. Steller abbrechen. Stufenmaße: ca. 40 x 15 cm.**
Stufenanlage Naturstein, Stufenplatte u. Steller abbrechen.
Stufenmaße: ca. 40 x 15 cm.
Materialstärke: ca. 5 cm.
Fundament: Betonplatte wird über Betonabbruch abgerechent.
Incl. aller Nebenarbeiten.
Material wird Eigentum des AN und ist auf dessen Kosten
fachgerecht zu entsorgen.
Menge: 20,000 m

**01.1.01.21 Podestfläche und Rampe aus Naturstein abbrechen. Breite ca. 1,0 m**
Podestfläche und Rampe aus Naturstein abbrechen.
Breite ca. 1,0 m
Materialstärke: ca. 5 cm.
Fundament: Betonplatte wird über Betonabbruch abgerechent.
Incl. aller Nebenarbeiten.
Material wird Eigentum des AN und ist auf dessen Kosten
fachgerecht zu entsorgen.
Menge: 55,000 m²

**01.1.01.22 Klinkerbealg im Bereich unter Vordach abbrechen. Gesamtläche ca. 6 x 5 m**
Klinkerbealg im Bereich unter Vordach abbrechen.
Gesamtläche ca. 6 x 5 m
Vordachöhe ca. 3,5 m
Der Abbruch hat so zu erfolgen, dass die Vordachkonstruktion
nicht beschädigt wird.
Incl. aller Nebenarbeiten.
Material wird Eigentum des AN und ist auf dessen Kosten
fachgerecht zu entsorgen.
Menge: 35,000 m²

**01.1.01.23 Bänke aufnehmen aus Beton,**
Bänke aufnehmen
aus Beton,
Höhe bis 30 cm.
Fundament aus Beton, über 10 bis 20 cm dick, und
Rückenstütze aus Beton aufbrechen.
Incl. aller Nebenarbeiten.
Material wird Eigentum es AN und ist auf dessen Kosten
fachgerecht zu entsorgen.
Menge: 5,000 St.

**01.1.01.24 Abfalleimer aufnehmen. Fundament aus Beton, ca. 40 x 40 cm**
Abfalleimer aufnehmen.
Fundament aus Beton, ca. 40 x 40 cm
incl. aller Nebenarbeiten.
Material wird Eigentum des AN und ist auf dessen Kosten
fachgerecht zu entsorgen.
Menge: 5,000 St.

**01.1.01.25 Poller aufnehmen, Höhe bis 1 m.**
Poller aufnehmen,
Höhe bis 1 m.
Fundament aus Beton, über 10 bis 20 cm dick, und
Rückenstütze aus Beton aufbrechen.
Incl. aller Nebenarbeiten.
Material wird Eigentum des AN und ist auf dessen Kosten
fachgerecht zu entsorgen.
Menge: 10,000 St.

**01.1.01.26 Beleuchtungsmasten aufnehmen, Höhe bis 4 m.**
Beleuchtungsmasten aufnehmen,
Höhe bis 4 m.
Fundament aus Beton, ca. 60 x 60 cm
Incl. aller Nebenarbeiten.
Material wird Eigentum des AN und ist auf dessen Kosten
fachgerecht zu entsorgen.
Menge: 12,000 St.

**01.1.01.27 Stelen aus Naturstein o. Beton aufnehmen, Höhe bis 1 m.**
Stelen aus Naturstein o. Beton aufnehmen,
Höhe bis 1 m.
Fundament aus Beton, Tiefe ca. 40 cm, Breite ca. 50 cm.
Incl. Rückenstütze aus Beton aufbrechen.
Incl. aller Nebenarbeiten.
Material wird Eigentum des AN und ist auf dessen Kosten
fachgerecht zu entsorgen.
Menge: 20,000 m

**01.1.01.28 Findlinge aus Naturstein aufnehmen, zur Wiederverwendung seitlich lagern**
Findlinge aus Naturstein aufnehmen,
zur Wiederverwendung seitlich lagern.
Größe: bis ca. 0,30 m³
Fundament aus Beton, Tiefe ca. 20 cm, Breite ca. 30 cm
aus Beton aufbrechen.
incl. aller Nebenarbeiten
Material wird Eigentum des AN und ist auf dessen Kosten
fachgerecht zu entsorgen.
Menge: 20,000 St.

**01.1.01.29 Beschilderung aufnehmen, Metall in verschiedenen Größen**
Beschilderung aufnehmen
in verschiedenen Größen
Material: Metall
Höhe: bis 1,20 m
Pfosten: 2 Stück
Fundament: Beton, ca. 40 x 60 cm.
Incl. aller Nebenarbeiten.
Material wird Eigentum des AN und ist auf dessen Kosten
fachgerecht zu entsorgen.
Menge: 15,000 St.

**01.1.01.30 Holz für Sitzplattform o.ä. aufnehmen, incl. Unterkonstruktion aus Holz**
Holz für Sitzplattform o.ä. aufnehmen.
Incl. Unterkonstruktion aus Holz.
Größe bis ca. 2 m²
Fundament aus Beton, Tiefe ca. 40 cm, Breite ca. 50 cm.
Incl. aller Nebenarbeiten.
Material wird Eigentum des AN und ist auf dessen Kosten
fachgerecht zu entsorgen.
Menge: 20,000 m²

**01.1.01.31 Ballfangzaun aufnehmen, Höhe bis 6 m.**
Ballfangzaun aufnehmen,
Höhe bis 6 m.
Material: Rundrohr und Maschendrahtgeflecht.
Fundament aus Beton, ca. 40 bis 60 cm dick.
Incl. aller Nebenarbeiten.
Material wird Eigentum des AN und ist auf dessen Kosten
fachgerecht zu entsorgen.
Menge: 20,000 m

**01.1.01.32 Stabgitterzaun aufnehmen, Höhe bis 2 m.**
Stabgitterzaun aufnehmen,
Höhe bis 2 m.
Material: Metallgitter
Fundament aus Beton, ca. 40 bis 40 cm dick.
Incl. aller Nebenarbeiten.
Gitter und Pfosten zur Wiederverwendung seitlich lagern
Restmaterial wird Eigentum des AN und ist auf dessen Kosten
fachgerecht zu entsorgen.
Menge: 15,000 m

**01.1.01.33 Schachtteil ausbauen, Abdeckung, säubern u. seitlich lagern**
Schachtteil freilegen und ausbauen.
Erdarbeiten im Boden der Klassen 3 bis 5 ausführen.
Aufbruch von Straßenbefestigung wird gesondert
vergütet.
Teil = Abdeckung beliebiger Bauart, lichte Weite bis
1m.
Abdeckung säubern, seitlich lagern.
Incl. aller Nebenarbeiten.
Material wird Eigentum des AN und ist auf dessen Kosten
fachgerecht zu entsorgen.
Menge: 2,000 St

**01.1.01.34 Unbrauchbare Stoffe, Kartonagen, aufnehmen, zur Abfuhr auf Haufen setzen.**
*** Bedarfsposition mit GB
Unbrauchbare Stoffe, Kartonagen,
aufnehmen, zur Abfuhr auf Haufen setzen.
Stoffe werden Eigentum des AN
und sind zu beseitigen.
Abrechnug nach Aufmaß.
Das Material ist in messbaren Mieten vor dem
Abtransport zu lagern.
Nachweis über Lieferscheine.
Menge: 2,000 m3

**01.1.01.35 Unbrauchbare Stoffe, Folien, aufnehmen, zur Abfuhr auf Haufen setzen.**
*** Bedarfsposition mit GB
Unbrauchbare Stoffe, Folien,
aufnehmen, zur Abfuhr auf Haufen setzen.
Stoffe werden Eigentum des AN
und sind zu beseitigen.
Abrechnug nach Aufmaß.
Das Material ist in messbaren Mieten vor dem
Abtransport zu lagern.
Nachweis über Lieferscheine.
Menge: 2,000 m3

**01.1.01.36 Unbrauchbare Stoffe, Holz, aufnehmen, zur Abfuhr auf Haufen setzen.**
*** Bedarfsposition mit GB
Unbrauchbare Stoffe, Holz,
aufnehmen, zur Abfuhr auf Haufen setzen.
Stoffe werden Eigentum des AN
und sind zu beseitigen.
Abrechnug nach Aufmaß.
Das Material ist in messbaren Mieten vor dem
Abtransport zu lagern.
Nachweis über Lieferscheine.
Menge: 5,000 m3

##### Bauteil 01.1.02 Geländebearbeitung und Gestaltung

**01.1.02.1 Oberboden profilgerecht abtragen, lagern**
Oberboden profilgerecht abtragen, fördern, geordnet lagern.
Abtragsdicke über 10 bis 20 cm.
Förderweg innerhalb der Baustelle.
Abrechnung nach Aufmaß der Lager.
Menge: 235,000 m3

**01.1.02.2 Oberboden, bauseits vorhanden, profilgerecht auftragen Auftragsdicke 30 cm.**
Oberboden, bauseits vorhanden, profilgerecht auftragen
Auftragsdicke  30 cm.
Förderweg innerhalb des Baufeldes.
Abrechnung nach Auftragsfläche in der Abwicklung.
Im Bereich der Rasenflächen 30 cm stark,
im Bereich der Pflanzflächen 30 cm stark.
Menge: 235,000 m2

**01.1.02.3 Oberboden nach DIN liefern, der Einbau erfolgt über eine gesonderte Position.**
Menge: 50,000 m³

**01.1.02.4 Unterboden profilgerecht abtragen, lagern und einbauen**
Unterboden profilgerecht abtragen, seitlich lagern und
später wieder fachgerecht einbauen.
Abtragsdicke über 20 bis 50 cm.
Auftragsdicke über 20 bis 100 cm.
Bodengruppe 2 bis 5 DIN 18 915 Teil 1.
Förderweg innerhalb der Baustelle.
Material in Lagen einbauen und verdichten EV 2 = 45
Abrechnung nach Abtragsfläche.
Menge: 830,000 m3

**01.1.02.5 Unterboden liefern und einbauen. Auftragsdicke über 20 bis 100 cm.**
Menge: 20,000 m3

**01.1.02.6 Unterboden laden und abfahren. Nachweis über Aufmaßder Abtragsbereiche bzw. Erdmieten**
Unterboden laden und abfahren.
Das Erdmaterial wird Eigentum des AN und ist auf
dessen Kosten fachgerecht zu deponieren.
Nachweis über Aufmaß der Abtragsbereiche bzw. Erdmieten.
Menge: 50,000 m3

**01.1.02.7 Baugrund lockern durch Aufreißen. Abstand der Aufreißer bis 50 cm,**
Baugrund lockern durch Aufreißen.
Abstand der Aufreißer bis 50 cm,
Tiefe 50 cm.
Bodengruppe 2 bis 5 DIN 18 915 Teil 1.
Abrechnung in der Abwicklung.
Flächen eben und geneigt.
Menge: 250,000 m2

**01.1.02.8 Vegetationsschicht lockern durch Fräsen**
Vegetationsschicht lockern durch Fräsen.
Tiefe 20 cm.
Steine und Fremdkörper, Durchmesser ab 5 cm.
Unkraut und schwer verrottbare Pflanzenteile ablesen.
Stoffe werden Eigentum des AN und sind zu beseitigen.
Bodengruppe 2 bis 5 DIN 18 915 Teil 1.
Abrechnung in der Abwicklung.
Flächen eben und geneigt.
Menge: 250,000 m2

**01.1.02.9 Organ./mineral. NPK-Dünger aufbringen**
Düngung der Vegetationsfläche.
organischer/mineralischer NPK-Dünger.
Erzeugnis Blaukorn.
Dünger aufbringen, Menge/m²30g.
Flächen eben und geneigt.
Neigung flacher als 1 : 4.
Menge: 250,000 m2

**01.1.02.10 Bodenverbesserungsstoffen, Sand 0/2**
Bodenverbesserungsstoffe aufbringen - Sand
Material: Sand 0/2.
Auftragsstärke 3 cm.
Incl. aller Nebenarbeiten.
Menge: 250,000 m2

**01.1.02.11 Bodenverbesserungsstoffen Feinkompost**
Bodenverbesserungsstoffen aufbringen - Feinkompost.
Material: Feinkompost geeignet für Pflanz- u.
Rasenflächen.
Das Material muss geeignet sein zur Bodenverbesserung.
Das Material muss abgelagert sein.
Das Material darf keine wuchshemmende Stoffe
enthalten.
Das Material muss unkrautfei sein.
angebotenes Material:.......................................................
Auftragsstärke: 5 cm.
Incl. aller Nebenarbeiten.
Menge: 250,000 m2

**01.1.02.12 Planum für Pflanz- u. Rasenfläche herstellen**
Planum für Pflanz- u. Rasenfläche herstellen.
Zulässige Abweichung von der Sollhöhe 2 cm.
Anschlüsse an Wege, Plätze und sonstige Beläge
2 cm unter Belagoberfläche.
Steine, Fremdkörper, Unkraut und schwer verrottbare
Pflanzenteile ablesen.
Durchmesser der Steine und Fremdkörper ab 5 cm.
Stoffe werden Eigentum des AN und sind zu beseitigen.
Bodengruppe 2 bis 5 DIN 18 915 Teil 1.
Abrechnung in der Abwicklung.
Flächen eben und geneigt.
Menge: 250,000 m2

**01.1.02.13 Ausheben Kabelgrabens bis ca. 0,50 m breit. Tiefe bis ca. 1,00 m.**
Ausheben Kabelgrabens bis ca. 0,50 m breit.
Tiefe bis ca. 1,00 m.
Material im Bereich des Baufelds einbauen.
Menge: 150,000 m3

**01.1.02.14 Ausheben des Kabelgrabens bis 1,00 m breit Tiefe bis ca. 2,00 m**
Ausheben Kabelgrabens bis 1,00 m breit.
Tiefe bis ca. 2,00 m.
Incl. Verbau.
Material im Bereich des Baufelds einbauen.
Menge: 150,000 m3

##### Bauteil 01.1.03 Abwasser- und Versorgungsleitungen

**01.1.03.1 Boden für Suchgräben ausheben. zur Freilegung von Kabeln und Rohrleitungen. N**
Boden für Suchgräben ausheben. zur Freilegung
von Kabeln und Rohrleitungen. N
Nach Abtrag des Oberbodens Aushub seitlich lagern,
verfüllen und verdichten.
Aushubtiefe bis 1,50 m incl. Verbau.
Sohlenbreite über 0,50 bis 1,00 m.
Bodenklasse 4 bis incl. 5.
Menge: 15,000 m³

**01.1.03.2 KG 2000 - Entwässerungsrohre NW 100 mit Steckmuffe und Dichtungsring**
KG 2000 - Entwässerungsrohre NW 100
Entwässerungskanal/-leitung DIN 19534, SN 10,
SLW 60 mit Steckmuffe.
Auflager in nicht bindigem Boden.
Auflagerwinkel 120 Grad
in vorhandenen Graben.
Grabentiefe bis 2,50 m.
Mit Steckmuffe und Dichtungsring.
Liefern und fachgerecht verlegen.
Incl. aller Zuschnitte.
Bogen = 1,00 lfm,
Abzweiger = 1,50 lfm,
Doppelmuffe = 1,50 lfm,
Übergangsrohr PP-Steinzeug = 1,50 lfm.
Menge: 150,000 m

**01.1.03.3 KG 2000 - Entwässerungsrohre NW 150 mit Steckmuffe und Dichtungsring**
KG 2000 - Entwässerungsrohre NW 150
Entwässerungskanal/-leitung DIN 19534, SN 10,
SLW 60 mit Steckmuffe.
Auflager in nichtbindigem Boden.
Auflagerwinkel 120 Grad.
In vorhandenen Graben.
Grabentiefe bis 2,50 m.
Mit Steckmuffe und Dichtungsring.
Liefern und fachgerecht verlegen,
incl. aller Zuschnitte.
Bogen = 1,00 lfm,
Abzweiger = 1,50 lfm,
Doppelmuffe = 1,50 lfm,
Übergangsrohr PP-Steinzeug = 1,50 lfm.
Menge: 50,000 m

**01.1.03.4 Rohrumhüllung aus Grabensand 0/8 10 cm unter Rohrsohle, 15 cm über Rohrscheitel**
Rohrumhüllung aus Grabensand 0/8.
Grabenbreite bis 80 cm.
10 cm unter Rohrsohle, 15 cm über Rohrscheitel.
Auf die gesamte Grabenbreite einbetten.
Die Verdichtung hat sorgfältig zu erfolgen,
um ein sicheres Einbetten des Rohres zu gewährleisten.
Im Preis mit eingeschlossen ist das Liefern und der
Einbau des Materiales.
Eventuelle Mehrbreiten des Rohrgrabens als die
Abrechnungsbreite für die Rohrgräben sind im Preis mit
enthalten und werden nicht vergütet.
Zur Kontrolle sind Wiegescheine vorzulegen.
Menge: 200,000 m

**01.1.03.5 Füllmaterial für Einbettung von Rohrleitungen - Sand**
Einbau von Füllmaterial
für Einbettung von Rohrleitungen mit vom
AN zu liefernden Stoffen. Material Sand 0/2,
verdichten, Verdichtungsgrad 97 %,
Einbauhöhe bis 0,50 m.
Menge: 30,000 to

**01.1.03.6 Vorsiebmaterial zur Verbesserung, Einfüllmaterials,Grabenverfüllung**
Vorsiebmaterial zur Verbesserung des Einfüllmaterials
bzw. zur Grabenverfüllung.
Menge: 30,000 m3

**01.1.03.7 Drainleitung aus PVC-hart, DIN 1187 mit Gerinne geschlossen mit angeformter Muffe,**
Drainleitung aus PVC-hart, DIN 1187 mit Gerinne geschlossen,
mit angeformter Muffe.
Schlitzweite 1,2 mm, gewellt, DN 100,
einschließlich Grabarbeiten.
Grabenbreite ca 40 cm, Grabentiefe ca 40 cm.
Sowie Ummantelung mit Drainkies 8/16 bis Oberkante Rohr.
Incl. Grabenverfüllung mit Drainkies bis OK Gelände.
Verlegen incl. aller Nebenarbeiten.
Menge: 70,000 m

**01.1.03.8 Beleuchtungskabel, bauseits bereitgestellt, verlegen, Sand**
Beleuchtungskabel, bauseits bereitgestellt,
in vorhandenen Graben verlegen.
Incl. liefern und einbauen von Sand 15 cm stark.
Menge: 300,000 m

**01.1.03.9 Liefern und verlegen von Kabelabdeckhauben und Trassenband. In vorhandenen Graben verlegen.**
Menge: 300,000 m

**01.1.03.10 Liefern und versetzen von Straßenabläufen, Multitop-Aufsätze 300/500**
Liefern und versetzen von Straßenabläufen, Multitop-
Aufsätze 300/500 nach DIN 4052.
Bestehend aus Boden (1), mit Abgang 100
mm.
Mit Steckmuffe L und langem Schaft, mit Schlammeimer
für
Straßenabläufe nach DIN 4052, verzinkt. Schwere
Ausführung, für langen Schaft, entspr. den
Baugrundsätzen DIN 1213.
Rost mit Querstäben, pfützen- und klapperfrei mit
einbetonierter Eimerauflage.
Klasse D 400, entsprechend DIN EN 124 /E DIN 1229,
Rinnen- / Pultform oder Muldenform
Bauhöhe 100mm, Rahmenaußenmaße 300 x 554,
mit mulifunktionalem Doppelscharnier,
Rahmen aus Gusseisen, hochziehbar mit Eimerauflage,
mit
PEWEPREN-Einlagen, mit vorgeformten, bei Bedarf
ausschlagbaren Bauzeitentwässerungen, Rost aus
Gusseisen, mit zwei schraublosen und verkehrssicheren
Arretierungen herausnehmbar,
Zweiseitig ca. 110 Grad aufklappbar, Rost nach dem
Aufklappen nicht herausnehmbar, Schlitzweite 25 mm,
Schliltzlängen kleiner 170 mm, Einlaufquerschnitt ca.
750 cm²
Fabrikat: ACO Aufsatz Multitop ELCORD 300 PF o. glw.
genau in Höhe und Neigung der Fahrbahn auf ein
Betonfundament, 10 cm stark, (0,50 x 0,50)
Die Abdeckung sind entsprechend dem Bauablauf Zug um
Zug auf die planmäßige Höhe in Zementmörtel zu setzen,
incl. Einbau eines Ausgleichsringes,
incl. aller Nebenarbeiten,
Klasse D 400
Menge: 10,000 St

**01.1.03.11 Entwässerungsrinne NW 100 - Klasse C mit Gussrost**
Entwässerungsrinne NW 100 - Klasse C
FASERFIX SUPER 100 Typ 01
Belastungsklasse A 15 - C
nach DIN 19580 EN 1433
mit verzinkter Stahlzarge
mit Innengefälle
schraubloser Schnellverschluss - SIDE LOCK
8 - fache Arretierung,
liefern und versetzen auf ein Betonfundament nach
Herstellerangabe,
Lieferadresse:
Firma Hauraton GmbH & Co.KG
  Werkstaße 13
  D-76437 Rastatt
  Tel. +49 7222 9 58 0
  Fax +49 7222 9 58 110
  info@hauraton.com
oder gleichwertig,
incl. Abdeckung Guss, SW 100/16, schwarz, mit
horizontaler Schubsicherung
Menge: 30,000 m

**01.1.03.12 wie Pos. vor, jedoch Einlaufkasten, Klasse C**
wie Pos. vor, jedoch Einlaufkasten passend zur
Entwässerungsrinne; Klasse C
Menge: 3,000 St

**01.1.03.13 Entwässerungsrinne NW 100 - Klasse D mit Gussrost**
Entwässerungsrinne NW 100 - Klasse D
FASERFIX SUPER 100 Typ 01
nach DIN 19580 EN 1433
mit verzinkter Stahlzarge
mit Innengefälle
schraubloser Schnellverschluss - SIDE LOCK
8 - fache Arretierung
liefern und versetzen auf ein Betonfundament nach
Herstellerangabe,
Lieferadresse:
Firma Hauraton GmbH &Co.KG
  Werkstaße 13
  D-76437 Rastatt
  Tel. +49 7222 9 58 0
  Fax +49 7222 9 58 110
  info hauraton.com
oder gleichwertig,
incl. Abdeckung Guss, SW 100/16, schwarz, mit
horizontaler Schubsicherung
Menge: 10,000 m

**01.1.03.14 wie Pos. vor, jedoch Einlaufkasten, Klasse D**
wie Pos. vor, jedoch Einlaufkasten passend zur
Entwässerungsrinne; Klasse D
Menge: 2,000 St

**01.1.03.15 BIRCO top, Serie V 184 Fassaden- und Terrassenrinnen, Klasse A**
*** Grundposition ZZ 2.0
wie Pos. vor, jedoch Entwässerungsrinnen, BIRCO top
Serie V 184 Fassaden- und Terrassenrinnen, Klasse A
oder gleichwertig
variable Bauhöhe
einseitig o. zweiseitig perforiert
verzinkt,
Breite ca 20 cm
Abdeckung Gitterrost 30/10 mm
Einbau im Bereich der Terrassentüren auf vorhandenen
Metallsims
Einbau nach Herstellervorschriften incl. aller
Betonarbeiten
incl. aller Nebenarbeite
incl. Anpassen im Bereich der Fensterelemente
Menge: 40,000 m

**01.1.03.16 Betonmuldensteine als Entwässerungsrinne. Material: Beton, Grau Nr. 14.**
Betonmuldensteine als Entwässerungsrinne.
Material: Beton, Grau Nr. 14.
Abmessungen: 33 x 30 cm, Steindicke 12 cm.
Stich: 2 cm.
Fabrikat: Kronimus o.ä.
Einbau nach Herstellervorschrift auf Betonfundament.
Incl. aller Erdarbeiten.
Incl. aller Nebenarbeiten.
Gefälle in der Rinne 0,5 %.
Menge: 50,000 m

**01.1.03.17 Liefern und verlegen Kabelleerrohren, Durchm. 65 mm, PVC incl. einlegen eines Zugdrahtes.**
Menge: 100,000 m

*Hinweis: Schachtbauwerke*

**01.1.03.18 Liefern und Versetzen eines Kontrollschachtes aus Betonfertigteilen, Durchmesser 1,20 m, Bodenstück**
*** Bedarfsposition mit GB
Liefern und versetzen eines Kontrollschachtes aus
Betonfertigteilen, Durchmesser 1,20 m, Bodenstück
mit Gerinne, gerade,
incl. zwei Rohrdurchführungen bis DN 150
Menge: 4,000 St

**01.1.03.19 wie Pos. vor, jedoch Schachtringe, Bauhöhe 50 cm**
Menge: 4,000 St

**01.1.03.20 wie Pos. vor, jedoch Konus**
Menge: 4,000 St

**01.1.03.21 wie Pos. vor, jedoch Abdeckung, Guss, Klasse C**
Menge: 4,000 St

**01.1.03.22 wie Pos. vor, Schachtbauwerk jedoch abdichten außen und innen, wasserdicht, Bauhöhe bis 2,0 m**
wie Pos. vor, Schachtbauwerk jedoch abdichten außen
und innen, wasserdicht, Bauhöhe bis 2,0 m
Anstrich mit Farbe, geeignet für Trinkwasserbehälter
  Angebotenes Fabrikat: ...........................................................
...............................................................................................
Menge: 4,000 St

**01.1.03.23 Ausgleichsringe zum Höhenausgleich für Schächte, incl. Lieferung und aufsetzen.**
Ausgleichsringe zum Höhenausgleich für Schächte,
incl. Lieferung und aufsetzen,
20 cm stark.
Menge: 10,000 St

**01.1.03.24 Zuschlag zu Pos. Schächte anpassen für Neigungen über 5 %**
Zusch. zu Pos. Schächte für Anpassen an Neigungen über 5 %
Menge: 4,000 St

**01.1.03.25 Anpassarbeiten im Bereich - Firma opti-Control - verlängern**
Anpassarbeiten im Bereich der vorhandenen Kontrollschächte - Firma opti-Control
Aufstockung bis ca 0,3 m
ohne liefern einer Abdeckung
incl. aller Nebenarbeiten
incl. aller Erdarbeiten
Menge: 8,000 St

**01.1.03.26 Anpassarbeiten im Bereich - Firma opti-Control - kürzen**
Anpassarbeiten im Bereich der vorhandenen Kontrollschächte - Firma opti-Control
kürzen bis ca 0,3 m
ohne liefern einer Abdeckung
incl. aller Nebenarbeiten
incl. aller Erdarbeiten
Menge: 8,000 St

##### Bauteil 01.1.04 Anlage für Sonderzwecke

**01.1.04.1 Mauerscheiben Typ 55, Beton grau,**
Liefern und versetzen von Mauerscheiben Typ 55
Beton grau, Kanten gefast.
LF 1 Verkehrslast bis 5 KN/m²
versetzen auf Zementmörtel 5 cm dick, an den
Stoßfugen ist eine gesandete Dachpappe, Breite
50 cm, einzulegen.
Incl. versetzen auf Beton-Fundamentstreifen
nach Herstellerangabe (ca. 40 x 50 cm) und
aller Erdarbeiten.
Menge: 10,000 m

**01.1.04.2 Mauerscheiben Typ 55, Beton grau, Ecke 90**
Liefern und versetzen von Mauerscheiben Typ 55, Ecke 90
Beton grau, Kanten gefast.
LF 1 Verkehrslast bis 5 KN/m²
versetzen auf Zementmörtel 5 cm dick, an den
Stoßfugen ist eine gesandete Dachpappe, Breite
50 cm, einzulegen.
Incl. versetzen auf Beton-Fundamentstreifen
nach Herstellerangabe (ca. 40 x 50 cm) und
aller Erdarbeiten.
Menge: 2,000 m

**01.1.04.3 Mauerscheiben Typ 80, Beton grau,**
Liefern und versetzen von Mauerscheiben Typ 80
Beton grau, Kanten gefast.
LF 1 Verkehrslast bis 5 KN/m²
versetzen auf Zementmörtel 5 cm dick, an den
Stoßfugen ist eine gesandete Dachpappe, Breite
50 cm, einzulegen.
Incl. versetzen auf Beton-Fundamentstreifen
nach Herstellerangabe (ca. 40 x 50 cm) und
aller Erdarbeiten.
Menge: 5,000 m

**01.1.04.4 Mauerscheiben Typ 80, Beton grau, Ecke 90**
Liefern und versetzen von Mauerscheiben Typ 80, Ecke 90
Beton grau, Kanten gefast.
LF 1 Verkehrslast bis 5 KN/m²
versetzen auf Zementmörtel 5 cm dick, an den
Stoßfugen ist eine gesandete Dachpappe, Breite
50 cm, einzulegen.
Incl. versetzen auf Beton-Fundamentstreifen
nach Herstellerangabe (ca. 40 x 50 cm) und
aller Erdarbeiten.
Menge: 1,000 m

**01.1.04.5 Mauerscheiben Typ 120, Beton grau,**
Liefern und versetzen von Mauerscheiben Typ 120
Beton grau, Kanten gefast.
LF 1 Verkehrslast bis 5 KN/m²
versetzen auf Zementmörtel 5 cm dick, an den
Stoßfugen ist eine gesandete Dachpappe, Breite
50 cm, einzulegen.
Incl. versetzen auf Beton-Fundamentstreifen
nach Herstellerangabe (ca. 40 x 50 cm) und
aller Erdarbeiten.
Menge: 5,000 m

**01.1.04.6 Mauerscheiben Typ 120, Beton grau, Ecke 90**
Liefern und versetzen von Mauerscheiben Typ 120, Ecke 90
Beton grau, Kanten gefast.
LF 1 Verkehrslast bis 5 KN/m²
versetzen auf Zementmörtel 5 cm dick, an den
Stoßfugen ist eine gesandete Dachpappe, Breite
50 cm, einzulegen.
Incl. versetzen auf Beton-Fundamentstreifen
nach Herstellerangabe (ca. 40 x 50 cm) und
aller Erdarbeiten.
Menge: 1,000 m

**01.1.04.7 Kiessand 16/32 einbauen als Hinterfüllung der L-Steine**
Liefern von Stoffen und einbauen als Hinterfüllung der
L-Steine, Kiessand 16/32
Mengenermittlung nach Wiegekarten.
Menge: 10,000 m3

**01.1.04.8 Gabionen liefern und versetzen, Größe 2,0 x 0,5 x 1,0 m**
Gabionen liefern und versetzen, Größe 2,0 x 0,5 x 1,0 m
Bezugsadresse:
korbkultur GmbH & Co. KG
Weißlensburgerstraße 100
74626 Bretzfeld-Weißlensburg
Telefon: 07946 944808-0
Telefax: 07946 944808-88
E-Mail: info@korbkultur.de
Größe: 200 x 50x 100 cm (L/T/H)
werkseitig befüllt und verdichtet
Material: Muschelkalk Blau 63/90
CE-Markierung ETA-17/0059
Galfan Zink-Aluminium Beschichtung
Doppelstab- Einfachgitter punktgeschweißt
Drahtdurchmesser 6 mm
Kraftschlüssige Verbindung der Front- und Rückgitter im Fußbereich durch spezielle S-Biegung
Maschenweite 50 × 200 mm
Setzungsfreie Füllung mit werkseitig verdichteter Steinschüttung.
incl. aller Erdarbeiten
incl. Fundamentarbeiten
Schotterstreifen, Breite 80 cm, Tiefe ca. 40 cm
incl. aller Nebenleistungen
Menge: 15,000 St

*Hinweis: Beton- und Stahlbetonarbeiten In die folgenden Positionen ist das Liefern,*
Beton- und Stahlbetonarbeiten
In die folgenden Positionen ist das Liefern,
Einbringen und Verdichten des Betons sowie aller
erforderlichen Nebenarbeiten einzurechnen.
Baustahl wird gesondert vergütet.
Verschnitt, Bindedraht, und Gewichtstolleranzen
werden nicht gesondert vergütet. Die Abrechnung des
Stahlbedarfs erfogt nach den Stahl- bzw. Stücklisten
des Statikers.
Die Betonoberfläche muß nach dem Ausschalen entgratet
werden und ohne wesentliche Trennmittelrückstände
sein.
Die Herstellung sämtlicher Aussparungen und Schlitze
nach Plänen und örtlichen Angaben ist in die Einheitspreise einzurechnen, ebenso das nachträgliche
schließen.
Aufwendungen zur Sicherung gegen Tagwasser, Schnee,
Eis, Frost sind in die Einheitspreise einzurechnen.

**01.1.04.9 Sauberkeitsschicht KFT Särke 15 cm, Breite 40 cm einbauen und verdichten**
Sauberkeitsschicht KFT
Stärke 15 cm, Breite 40 cm, eben abgezogen
einbauen und verdichten
unter Betonfundamenten
Menge: 5,000 m2

**01.1.04.10 Schalung der Wand im Erdreich, ohne Anforderung an die Oberfäche, Flächen gerade und gekrümmt**
Menge: 20,000 m2

**01.1.04.11 Ortbeton für Fundamente C20/25, XC4/XF1 - armiert als Normalbeton DIN 1045, in allen Abmessungen.**
Ortbeton für Fundamente C20/25, XC4/XF1 - armiert
als Normalbeton, in allen Abmessungen.
Menge: 10,000 m3

**01.1.04.12 Bewehrungsstahl BSt IV (M + S) einschl. sämtlicher Hilfsmaterialien, Bindedraht,**
Bewehrungsstahl BSt 500/550, IV (M + S)
einschl. sämtlicher Hilfsmaterialien, Bindedraht,
Abstandhalter und Stehbügel,
abgerechnet wird nach der Matten- bzw. Stückliste
des Statikers (Nettogewicht der Stahlliste).
Menge: 20,000 kg

**01.1.04.13 Mauerschutzfolie mit Vlies "ISO DRAIN" Drain-Mauerschutzfolie mit Vliesbeschichtung liefern und als Schutz de**
Mauerschutzfolie mit Vlies "ISO DRAIN"
Drain-Mauerschutzfolie mit Vliesbeschichtung liefern
und als Schutz der Wandabdichtung,
gemäß Herstellerangaben einbauen, incl. zuschneiden und
befestigen.
Abschlussprofile werden gesondert vergütet.
Erzeungnis: ISO-Drain
Menge: 20,000 m2

**01.1.04.14 Lichtmastfundamente, bestehend aus Betonrohren Durchmesser 50, Länge 100 cm, einseitig ca 5 cm breit und 15 cm**
Lichtmastfundamente, bestehend aus Betonrohren
Durchmesser 50, Länge 100 cm,
einseitig ca 5 cm breit und 15 cm lang, eingeschnitten zur
Kabeleinführung,
incl. aller Erdarbeiten, Aushubmaterial seitlich
einbauen
bis Bodenklasse 5
Beleuchtungsmasten bis 5 m Höhe, bauseits geliefert,
versetzen,
Fundament im unteren Teil mit Sand
verfüllen, sowie 10 cm starker Betonkranz als oberer
Abschluss,
Oberkante Fundament 15 cm unter OK Belag, bzw. unter
OK Gelände.
Menge: 7,000 St

**01.1.04.15 Stahlkante natur, unbehandelt,bodnebündige Belagstrennung Materialstärke 5 mm, Höhe 300 mm**
Stahlkante natur
unbehandelt als bodnebündige Belagstrennung liefern und auf Betonauflager und beiseitigem Fundament einbauen
Materialstärke 5 mm
Höhe 300 mm
Menge: 38,000 m

**01.1.04.16 Stahlblech natur gestrahlt liefern einbauen, Höhe 500 mm Materialstärke bis 10 mm**
Stahlblech  natur gestrahlt liefern einbauen
Materialstärke bis  10 mm
Höhe bis zu 500 mm
incl. Unterkonstruktion aus Stahl
Menge: 90,000 lfm

**01.1.04.17 Zuschlag zu Pos. vor., Stahlkante, Höhe 500 mm gebogen in Radius**
Menge: 55,000 lfm

**01.1.04.18 Stahlblech natur gestrahlt liefern einbauen, Höhe 700 mm Materialstärke bis 10 mm**
Stahlblech  natur gestrahlt liefern einbauen
Materialstärke bis  10 mm
Höhe bis zu 700 mm
incl. Unterkonstruktion aus Stahl
Menge: 110,000 lfm

**01.1.04.19 Zuschlag zu Pos. vor., Stahlkante, Höhe 700 mm gebogen in Radius**
Menge: 60,000 lfm

**01.1.04.20 Stahlblech natur gestrahlt liefern einbauen, Höhe 1000 mm**
Stahlblech natur gestrahlt liefern einbauen
Materialstärke bis  10 mm
Höhe bis zu 1000 mm
incl. Unterkonstruktion aus Stahl
Menge: 50,000 lfm

**01.1.04.21 Zuschlag zu Pos. vor., Stahlkante, Höhe 1000 mm gebogen in Radius**
Menge: 50,000 lfm

**01.1.04.22 Liefern und versetzen von Bankblöcken, Sichtbeton. Abmessung 150/70/50 cm (L/B/H).**
Liefern und versetzen von Bankblöcken, Sichtbeton.
Abmessung 150/70/50 cm (L/B/H).
Beton grau, Kanten gefast.
Incl. Einkornbetonfundament, Größe 40/40 cm.
Incl. Versetzen.
Incl. aller Erdarbeiten.
Fugen zwischen den Einzelteilen 3 mm, gleichmäßig,
ohne sichtbare Versetzhülsen o.ä.
Menge: 14,000 St.

**01.1.04.23 Liefern und versetzen von Bankblöcken, Holz, Eiche. Abmessung 150/35/50 cm (L/B/H).**
Liefern und versetzen von Bankblöcken, Holz, Eiche.
Abmessung 150/35/50 cm (L/B/H).
Beton grau, Kanten gefast.
Incl. Holzauflagen aus Beton, Größe 20/2015 cm, 4 Stück je Element.
Incl. Versetzen.
Incl. aller Erdarbeiten.
Fugen zwischen den Einzelteilen 3 mm, gleichmäßig,
ohne sichtbare Versetzhülsen o.ä.
Menge: 14,000 St.

**01.1.04.24 Fahrradbügel, Firma Ziegler, Metallbau Anlehnbügel UTAH Farbe: DB 703**
*** Bedarfsposition mit GB
Fahrradbügel, Firma Ziegler, Metallbau Anlehnbügel UTAH
Farbe: DB 703
zum einbetonieren
Betonfundament nach Herstellerangagen
incl. aller Erdarbeiten
incl.
Menge: 10,000 St

**01.1.04.25 Poller MOSTOLES, Firma Ziegler Metallbearbeitung, herausnehmbar liefern und einbauen**
*** Bedarfsposition mit GB
Poller MOSTOLES, Firma Ziegler Metallbearbeitung
liefern und einbauen
Artikel 280.082
Lieferbezug:
Ziegler Metallbearbeitung GmbH
  Gewerbepark am See 1
  D- 01920 Nebelschütz
Durchmesser: 76 mm
herausnehmbar
pulverbeschichtet, DB 703
Poller aus Stahlrundrohr mit aufgeschweißter flacher Kappe ohne sichtbare Schweißnaht.
Herausnehmbar aus Bodenhülse, Verriegelung mittels Dreikantschloss nach DIN 3223
(Dreikantschlüssel siehe Zubehör). Bodenhülse im Lieferumfang enthalten.
Betonfundament nach Herstellerangaben
incl. aller Erdarbeiten
Menge: 8,000 St

**01.1.04.26 Poller MOSTOLES, Firma Ziegler Metallbearbeitung, festeinbau liefern und einbauen**
*** Bedarfsposition mit GB
Poller MOSTOLES, Firma Ziegler Metallbearbeitung
liefern und einbauen
Artikel 280.081
Lieferbezug:
Ziegler Metallbearbeitung GmbH
  Gewerbepark am See 1
  D- 01920 Nebelschütz
Durchmesser: 76 mm
Festeinbau
pulverbeschichtet, DB 703
Poller aus Stahlrundrohr mit aufgeschweißter flacher Kappe ohne sichtbare Schweißnaht.
Festeinbau
Betonfundament nach Herstellerangaben
incl. aller Erdarbeiten
Menge: 4,000 St

**01.1.04.27 Stabgittzaun, verzinkt und Besch., anthrazit, Höhe 1400 mm**
Liefern und einbauen eines Stabgittermattenzaunes -
verzinkt und Beschichtung anthrazit
wie Firma LEGI oder gleichwertig, Zaunhöhe 1400 mm,
Bodenabstand Zaungitter ca. 5 cm,
Bezeichnung LEGI-R-Zaun
Gitter:
aus kreuzweise stark punktgeschweißten Stahldrähten,
die senkrechten Drähte 6 mm Durchmesser,
die waagerechten Drähte 8 mm Durchmesser,
die Gitterenden überlappen hinter dem Pfosten mit
einer Auflage von mindestens 30 mm,
Maschenweite 50/200 mm,
Gitternutzlänge 2500 mm,
Pfosten
zum Einbetonieren in Einzelfundamente,
Fundamente nach Herstellerangaben
aus Rechteckrohren nach Herstellerangaben und
statischen Erfordernissen,
mit aufgeschweißter Kopfplatte,
mit Klemmleisten aus Flachstahl und Verschraubung
mit Muttern M 8,
incl. aller Erdarbeiten, das Aushubmaterial ist
seitlich einzuplanieren,
incl. aller Schalarbeiten,
incl. aller Nebenarbeiten wie anpassen der Zaunlängen,
alle Metallteile verzinkt
Oberkante Fundamente sind ca. 15 cm unter Oberkante
der späteren Anschlussbereiche einzubauen,
Zaunüberstände nach unten
Menge: 120,000 m

**01.1.04.28 Zuschalg zu Pos. vor, Stabgitterzaun - herstellen von Passteilen die Schnittstellen sind sorgfältig nachzuverzinken**
Zuschlag zu Pos. vor, Stabgitterzaun, herstellen von Passteilen
die Schnittstellen vor Ort einpassen,
die Elemente sind dann zu beschichten!
Menge: 5,000 St

**01.1.04.29 Zuschlag zu Pos. Stabgitterzaun für Höhensprünge, Festlegung nach Rücksprache mit der Bauleitung vor Ort,**
Zuschlag zu Pos. Stabgitterzaun für Höhensprünge,
Festlegung nach Rücksprache mit der Bauleitung vor
Ort,
incl. aller Zusatzteile,
incl. aller Nebenarbeiten
Menge: 10,000 St

**01.1.04.30 Zuschlag zu Pos. Stabgitterzaun für Eckausbildungen Festlegung nach Rücksprache mit der Bauleitung vor Ort in**
Zuschlag zu Pos. Stabgitterzaun für Eckausbildungen,
Festlegung nach Rücksprache mit der
Bauleitung vor Ort,
incl. aller Zusatzteile,
incl. aller Nebenarbeiten
Menge: 5,000 St

**01.1.04.31 Tore, Breite 1200 mm, Höhe 1400 mm, verzinkt und beschichtet, anthrazit**
Liefern und fachgerecht einbauen eines Tores
Tor einflügelig,
Breite 1200 mm, Höhe 1400 mm,
wie Firma LEGI oder gleichwertig,
Rahmenkonstruktion aus Rechteckrohren,
durchbiegungssicher
Torfüllung wie Gitterstabmattenzaun,
alle Metallteile verzinkt und beschichtet - anthrazit
incl. aller Erdarbeiten, Aushubmaterial seitlich
einplanieren,
incl. aller Fundamentbetonarbeiten,
Oberkante Fundament min. 15 cm unter Oberkante spätere
Anschlusshöhe Belag,
incl. aller Nebenarbeiten
Menge: 3,000 St

**01.1.04.32 Tore, Breite 3000 mm, Höhe 1400 mm, verzinkt und beschichtet, anthrazit**
Liefern und fachgerecht einbauen eines Tores
Tor zweiflügelig, asymmetrisch geteilt
Breite 3000 mm, Höhe 1400 mm,
wie Firma LEGI oder gleichwertig,
Rahmenkonstruktion aus Rechteckrohren,
durchbiegungssicher
Torfüllung wie Gitterstabmattenzaun,
alle Metallteile verzinkt und beschichtet - anthrazit
incl. aller Erdarbeiten, Aushubmaterial seitlich
einplanieren,
incl. aller Fundamentbetonarbeiten,
Oberkante Fundament min. 15 cm unter Oberkante spätere
Anschlusshöhe Belag,
incl. aller Nebenarbeiten
Menge: 1,000 St

**01.1.04.33 Staktenzaun, Höhe 1,20 m, Holzart: Robinie oder Kastanie**
Liefern und einbauen eines Staktenzaunes
Holzart: Robinie oder Kastanie
Zaunhöhe 1,20 m,
Bodenabstand Zaungitter ca. 5 cm,
Holzabstand ca. 4 - 5 cm
incl. Befestigung an vorhandenen Stabgitterzaun mit Draht
Menge: 50,000 m

**01.1.04.34 Liefern und einbauen - Muschelkalk - Blocksteine**
Liefern und einbauen von Muschelkalk- Blocksteinen
Muster sind vor Arbeitsbeginn vorzulegen
Kante gerundet - zulässig für Kindergarten
versetzt im Erdreich nach Angabe der Bauleitung
Größe: ca  40/50 cm ohne Bohrlöcher
versetzt als ein- und mehrschichtige Mauer
incl. aller Nebenarbeiten und Zwischentransporten
Nachweis über Originallieferscheine,
beim Einbau ist gegen das anstehende Erdreich ein
Vlies
- senkrecht mit einzubauen.
Menge: 15,000 m

**01.1.04.35 Bruchsteine Sandstein rot in Reihe**
Bruchsteine aus rotem Sandstein-Naturstein als Quader
Maße der Steine:
Mindestlänge: ca 80 bis 120 cm
Mindestbreite: ca. 50 cm
Mindesthöhe: ca. 50 cm
wie im Hinweistext beschrieben
aufsetzen auf Mineralbeton-Tragschicht 0/32mm
Einbaustärke 20 cm und 5 cm Trasszementmörtel MGIII
die Steine sind an den unteren Rändern ggfs. zu säubern
in Teillängen von 6,0 bis 20 m, gerade und in Radien
in Einzelreihen und auch als abgetreppte Reihen in Böschungen
Menge: 15,000 m

**01.1.04.36 Bruchsteine Muschelkalk in Reihe**
Bruchsteine aus Muschelkal-Naturstein als Quader
Maße der Steine:
Mindestlänge: ca 80 bis 120 cm
Mindestbreite: ca. 50 cm
Mindesthöhe: ca. 50 cm
wie im Hinweistext beschrieben
aufsetzen auf Mineralbeton-Tragschicht 0/32mm
Einbaustärke 20 cm und 5 cm Trasszementmörtel MGIII
die Steine sind an den unteren Rändern ggfs. zu säubern
in Teillängen von 6,0 bis 20 m, gerade und in Radien
in Einzelreihen und auch als abgetreppte Reihen in Böschungen
Menge: 15,000 m

**01.1.04.37 Liefern und einbauen von verrottungsfestem, UV-bestän- digem, Vlies, z.B. Lutraflor Vlies ca 150 gr.**
Liefern und einbauen von verrottungsfestem, UV-bestän-  digem Vlies im Bereich hinter den Trocken - u. Sitzmauern,
z.B. Lutraflor Vlies ca 150 gr.,
verlegt überlappend in Bahnen,
Überlappung min. 20 cm,
Abrechnung nach Horizontalprojektion,
Liefernachweis: ...................................................................
Angebotenes Fabrikat: ........................................................
Menge: 20,000 m2

##### Bauteil 01.1.05 Spielgeräte

**01.1.05.1 TÜV- Abnahme der Spielgeräte und Umfeld, incl. Zertifikat**
TÜV- Abnahme der Spielgeräte incl. Zertifikat
für die eingebauten Spielgeräte und das Umfeld
Menge: 1,000 pau

**01.1.05.2 Aufbau der Spielflächen, Schotter als Drainages. u. Zementschlämme**
Aufbau der Sandspiel- Rindenschrotfläche - Drainageschicht,
herstellen des Erdplanums incl. verdichten,
20 cm Schotterschicht,
Körnung 5/45 ohne 0-Anteil,
Oberschicht der Schotterschicht ist mit einer
Zementschlemme zu schließen
Menge: 250,000 m2

**01.1.05.3 Flussand, Körnung 1 bis 3 mm, gewaschen, liefern und auf Magerbetonschicht im Mittel 40 cm stark einbauen.**
Flusssand, Körnung 1 bis 3 mm, gewaschen, liefern und
auf Magerbetonschicht im Mittel 40 cm stark einbauen,
die Sandschicht schließt in einer Höhe mit der
angrenzenden Einfassung - Sandkasten ab,
die Oberfläche ist planeben abzuharken,
mit Nachweis über Originallieferscheine,
mit Nachweis über die Eignung für Spielplätze
Menge: 55,000 m2

**01.1.05.4 Fallschutz aus Holzschnitzel im Bereich der Spielgeräte, DropProtect**
Fallschutz aus Holzschnitzel im Bereich der Spielgeräte liefern und einbauen,
wie Firma A+S DropProtect HIC 5 - 30 mit extrem stoßdämpfenden
  Eigenschaften
Lieferadresse: A+S
  Stettenklinge 1
  74397 Pfaffenhofen
  Tel. 07046/98800, Fax. 6524
Angebotenes Material: .............................................................
  .............................................................................................
Körnung: 5/30 mm
Einbaustärke 40 cm, verdichtet
Der Einbau erfolgt nach dem Aufstellen der Spielgeräte
Menge: 185,000 m2

**01.1.05.5 Taumelpfad, Riesenmikado aus Robinienhölzern**
Taumelpfad, Riesenmikado, Größe ca. 12,00 x 11,00 m, mikadoartig angeordnete Baumstämme, schwingend.
- Höhe der Balancierstämme ca. 0,35 -1,70 m über OKE
- Umrandungshölzer sind aufgeständert, OK ca. 0,35 bzw. 0,60 c,m Länge der Umrandung ca.40m
- mit einem zentralen Dämpfer mit Fundamentsockel B
- Robinienstämme Ø 20-25 cm, Länge= 3,00 - 8,00 m, in
natürlicher Krummschaftigkeit, geschält und eschliffen,
unbehandelt
- einzelne Balancierbalken unterschiedlich angeschnitten, z.B. Wellen oder gerade Flächen
- Verbindung der Hölzer untereinander durch hochfeste
Maschinenschrauben der Klasse 8.8
- Sicherung der Verbindungsstellen durch Gummi-Distanzscheiben
- bestehend aus ca. 24 Stück Querbalken

werkseitige Montage zwingend notwendig, diese beinhaltet Betonfundamente, Fundamentaushub, Beifüllen.

Überschüssigen Fundamentaushub ca. 7m³ bauseits durch GaLaBau transportieren und lagern.

Der Taumelpfad ist patentgeschützt. Lizenznehmer für Vetrieb und Aufbau in Deutschland ist Fa. Kinderland Emsland Spielgeräte ESF Emsland Spiel- und Freizeitgeräte GmbH & Co. KG
Thyssenstraße 7 ǀ 49744 Geeste

vgl. Abbildung in der Anlage zum LV, Abbildung Fa. Emsland:
Menge: 1,000 Stck

**01.1.05.6 Spielgeräte Krippenschaukel Milo mit Nesthocker**
Spielgeräte liefern und aufbauen
Krippenschaukel Milo mit Nesthocker
incl. aller Einbauteile, wie z.B. Fundamentbalken usw.
Fabrikat Eibe
Katalog 2025
www.eibe.de
Bestell- Nr. 54507806300
Krippenschaukel Milo mit Nesthocker
Holz: Robinie natur
Netz: engmaschig
Liefern und fachgerecht aufbauen nach Herstellervorschrift
incl. aller Erdarbeiten
incl. aller Nebenarbeiten
Menge: 1,000 St

**01.1.05.7 Spielgeräte Stehwippe**
Spielgeräte liefern und aufbauen
Stehwippe Elka
incl. aller Einbauteile, wie z.B. Fundamentbalken usw.
Fabrikat Eibe
Katalog 2025
www.eibe.de
Bestell- Nr. 54547005300
Stehwippe
Holz: Lärche
Liefern und fachgerecht aufbauen nach Herstellervorschrift
incl. aller Erdarbeiten
incl. aller Fundamentarbeiten
incl. aller Nebenarbeiten
Menge: 1,000 St

**01.1.05.8 Spielgeräte Satelittenkarussell**
Spielgeräte liefern und aufbauen
Satelittenkarussell
incl. aller Einbauteile, wie z.B. Fundamentbalken usw.
Fabrikat Eibe
Katalog 2025
www.eibe.de
Bestell- Nr. 5553660
Satelittenkarusell
Liefern und fachgerecht aufbauen nach Herstellervorschrift
incl. aller Erdarbeiten
incl. aller Fundamentarbeiten
incl. aller Nebenarbeiten
Menge: 3,000 St

**01.1.05.9 Spielgeräte Zweistufenreck Albin**
Spielgeräte liefern und aufbauen
Zweistufenreck Albin
incl. aller Einbauteile, wie z.B. Fundamentbalken usw.
Fabrikat Eibe
Katalog 2025
www.eibe.de
Bestell- Nr. 54510506300
Zweistufenreck Albin
Holz: Robinie natur
Liefern und fachgerecht aufbauen nach Herstellervorschrift
incl. aller Erdarbeiten
incl. aller Fundamentarbeiten
incl. aller Nebenarbeiten
Menge: 1,000 St

**01.1.05.10 Spielgeräte Hängematte Fenia**
Spielgeräte liefern und aufbauen
Hängematte Fenia
incl. aller Einbauteile, wie z.B. Fundamentbalken usw.
Fabrikat Eibe
Katalog 2025
www.eibe.de
Bestell- Nr. 54500406300
Hängematte Fenia
Holz: Robinie natur
incl. Überschlagschutz
Liefern und fachgerecht aufbauen nach Herstellervorschrift
incl. aller Erdarbeiten
incl. aller Fundamentarbeiten
incl. aller Nebenarbeiten
Menge: 2,000 St

**01.1.05.11 Spielgeräte Mini-Tor 120**
Spielgeräte liefern und aufbauen
Mini-Tor 120
incl. aller Einbauteile, wie z.B. Fundamentbalken usw.
Fabrikat Eibe
Katalog 2025
www.eibe.de
Bestell- Nr. 5620130
Mini-Tor 120
Liefern und fachgerecht aufbauen nach Herstellervorschrift
incl. aller Erdarbeiten
incl. aller Fundamentarbeiten
incl. aller Nebenarbeiten
Menge: 2,000 St

**01.1.05.12 Sitzstämme Stämme, Robinie, mit Rinde, Ø 40-50cm, Länge 1,5m,**
Sitzstämme
Stämme, Robinie, mit Rinde, Ø 40-50cm, Länge 1,5m,
waagrecht, flachliegend zu min. 1/4 des Durchmessers standfest im Boden einbauen.

Incl. Erdarbeiten zur Einbindung der Stämme im Boden. Überschüssige Erde auf Miete lagern, Entsorgung in gesonderter Position

Verankerung im Boden in gesonderter Position
Menge: 10,000 Stck

**01.1.05.13 Bodenverankerungen**
Verankerungen der Balancierstämme aus den vorherigen Position im Boden.

Stämme durchbohren bzw. von der künftigen Unterseite zu 2/3 durchbohren, Gewindestab M12, L = 1,00m, verzinkt, einschlagen
Gewindestab im Boden verankern, Stammende dabei zu 1/4 im Boden einbinden.

Der Gewindestab darf auf der Stammoberseite nicht sichtbar sein, bzw. muss mind. 3cm tief im Holz versenkt und verschraubt sein.
Menge: 20,000 Stck

**01.1.05.14 Tischtennisplatte**
Sport-Thieme Tischtennisplatte "Premium"
Wetterfeste Tischtennisplatte "Premium" für den  Outdoor-Bereich aus Polymer-Beton. 45 mm starke, blendfreie Spieloberfläche mit umlaufendem Kantenprofil aus Aluminium
Tische mit langen Füßen zum Einbetonieren
Aufstellmaß LxBxH  274x152,5x74 cm

Inkl. Fundament- und Erdarbeiten, überschüssigen Boden auf Miete lagern, Förderweg bis 0,3 km
Entsorgung/Verwertung/Einbau Bodenmaterial in gesonderter Position

Fabrikat/Hersteller:
Sport-Thieme Tischtennisplatte "Premium"
mit langen Füßen
Sport-Thieme GmbH
Helmstedter Straße 40
38368 Grasleben
Telefon: 0 53 57/1 81 81
E-Mail: info@sport-thieme.de
Menge: 2,000 Stck

**01.1.05.15 Spielgeräte Basketball Anlag-Set Optima Outdoor**
Spielgeräte liefern und aufbauen
Basketball Anlage-Set Optima Outdoor
incl. aller Einbauteile, wie z.B. Fundamentbalken usw.
Fabrikat Benz Sport
Katalog 2025
www.eibe.de
Bestell- Nr. 17341
Basketball Anlage-Set Optima Qutdoor
incl. Bodenstück
Liefern und fachgerecht aufbauen nach Herstellervorschrift
incl. aller Erdarbeiten
incl. aller Fundamentarbeiten
incl. aller Nebenarbeiten
Menge: 1,000 St

*Hinweis: Fugenloser Kunststoffbelag*

**01.1.05.16 Randstein, frostbeständig, aus Polymerbeton mit Polsterprofil aus EPDM**
Randstein, frostbeständig, aus Polymerbeton mit Polsterprofil aus EPDM, Farbe weiß. Profil fest im Träger eingegossen, Profilhöhe ca. 30mm (abgerundet) Maße Randstein (LxBxH): 100x6x40 cm

Einbau um die Weitsprunggrube.
Abmessungen Weitsprunggrube Innenkante 8,45x8,30m
Inkl. Winkelsteine zur Eckausbildung und Schnitte zur Längenanpassung
Menge: 35,000 m

**01.1.05.17 Dränbetontragschicht C 20/25, Dicke 10 cm liefern und herstellen**
Menge: 175,000 m²

**01.1.05.18 Haftmittel als Haftbrücke liefern und aufbringen.**
Haftmittel als Haftbrücke für gebundene Tragschicht liefern und fachgerecht aufbringen.
Auftragsgewicht 200g / m²
Menge: 175,000 m2

**01.1.05.19 Fugenloser, wasserdurchlässiger Kunststoffbelag**
Herstellen eines fugenlosen, wasserdurchlässigen
Kunststoffbelags für Laufbahn, im Ortseinbau. Geprüft nach UVP Umweltverträglichkeit DIN 18035-6:2014-12,
Brandprüfung DIN EN 13501-1:2010 = Efl. Harte Bedachung ABP nach DIN V ENV 1187:2006. Klassifizierung DIN EN 13 501-5:2016 Abschnitt 9 und DIN CEN/TS 16 459:2014, Gleitreibungskoeffizient gemäß EN 13893:2003, Rutschhemmung gemäß DIN 51130:2014 = R10, Klasse Verdrängungsraum V6

In 2-schichtigem Einbau

Unterschicht bestehend aus polyurethan-gebundenem Recycling
Gummigranulat
Schichtdicke: ca. 25 mm
Oberschicht bestehend aus polyurethan-gebundenem, dauer-elastischem EPDM-Granulat, voll durchgefärbt.
Schichtdicke ca. 10 mm
Gesamteinbaustärke: ca. 35 mm
Farbe sandgelb

Inkl. Schutz der Einfassungen vor Verschmutzung im Bereich der herzustellenden Fläche
Inkl. Schutz/Absperrung der frisch hergestellten Fläche für eine Dauer von bis zu 36 Std.
Menge: 175,000 m²

##### Bauteil 01.1.06 Straßen- und Wegebau

**01.1.06.1 Planum herstellen für Wege und Plätze, incl. verdichten der Sohle auf EV2 45**
Planum herstellen für Wege und Plätze,
zulässige Abweichung von der Sollhöhe +/- 2 cm,
incl. verdichten der Sohle auf EV2 45
Menge: 2650,000 m2

**01.1.06.2 Ausführung von dynamischen Lastplattendruckversuchen bei Wegen**
Menge: 5,000 St

**01.1.06.3 Ausführung von Rammsondierungen**
Ausführung von Rammsondierungen in Auffüllbereichen
DIN 4094  z.B. Baugruben usw.
abgerechnet werden die einzelnen Standorte.
Die Standorte werden vor Ort mit dem AG, AN und der
Bauleitung festgelegt.
Gemessen wird die Eindringtiefe in das Erdreich zur
Überprüfung der Dichte der Arbeitsraumverfüllung
Menge: 5,000 St

*Hinweis: Liefern, einbauen und verdichten einer Tragschicht aus güteüberwachtem Material (NGK, mehrfach gebrochen) für*
Liefern, einbauen und verdichten einer Tragschicht aus
güteüberwachtem Material (NGK, mehrfach gebrochen) für
Straßen der Belastungsklassen BK 0,3 - BK 100,
Schottertragschicht als komb. Frostschutz- und
Tragschicht aus kornabgestuftem Schotter-Splitt-Sand-
Gemisch liefern, einbauen und verdichten in den
gesamten Flächen. Verformungsmodul Ev2 auf der
Oberfläche min. 150 MN/m², Körnung 0/32 - 0/45 mm,
Kornanteil unter 0,063 mm max., 5 Gew.-v.H., Korn
größer 2 mm = Kalkstein, Korn bis 2 mm = Natursand und
Brechsand, im Verhältnis mind. 70 zu 30 Gew. - v.H.
Der Verbrauch ist anhand von Lieferscheinen nachzuweisen.
Mehrverbrauch wird nicht bezahlt. Minderverbrauch wird
abgezogen.
In den Einheitspreis ist die Herstellung des Planums
einzurechnen.

**01.1.06.4 Schottertragschicht, als Ausgleichmaterial, für Anrampungen als Unterbauverstärkung, unter Bordsteinen und prov. Zufahrten**
Schottertragschicht als Ausgleichmaterial für Anrampungen
als Unterbauverstärkung, unter Bordsteinen und prov.
Zufahrten
Menge: 20,000 to

**01.1.06.5 Schottertragschicht, 30 cm stark, in Fahrflächen und Stellplätzen Einbau in 2 Lagen**
Menge: 2400,000 m2

**01.1.06.6 Schottertragschicht, 20 cm stark, in Fahrflächen und Stellplätzen Einbau in 2 Lagen**
Schottertragschicht, 20 cm stark, in Fahrflächen und
Stellplätzen und Terrassen
Einbau in 2 Lagen
Menge: 2000,000 m2

**01.1.06.7 HGT, Schichtstärke 20 cm**
HGT, Körnung 0/32 bis 0/45, Schichtstärke 20 cm
Material liefern und einbauen, zweilagiger Einbau
Menge: 100,000 m2

**01.1.06.8 wie Pos. vor, jedoch Schotter - Gebäudewand Einbau senkrecht zwischen Noppenfolie und Erdreich**
wie Pos. vor, jedoch Schotter einbauen im Bereich der
Gebäudewand,
Einbau senkrecht zwischen Noppenfolie und Erdreich,
Einbaubreite ca 40 cm,
Einbaustärke ca 40 cm,
incl. aller Nebenarbeiten,
incl. aller Erdarbeiten
Menge: 120,000 m

**01.1.06.9 Nacharbeiten der vorhandenen Schottertragschicht im Bereich der alten Belagflächen**
Nacharbeiten der vorhandenen Schottertragschicht
im Bereich der alten Belagflächen.
Herstellen eines exakten Planums für das spätere
Verlegen des Belages im diesem Bereich,
Ausgleichshöhe max 5 cm
Menge: 200,000 m2

**01.1.06.10 Bit. Tragschicht AC 32 TS, 10 cm stark, Fahrbahnen**
Bit. Tragschicht  AC 32 TS, 10 cm stark, zwischen Randeinfassungen in Fahrbahnen
Asphalttragschicht für Straßen der Belastungsklasse BK 1,8, Körnung 0/32 in Fahrflächen, Bindemittel Straßenbaubitumen B 50/70 DIN EN 12591.
Menge: 160,000 m²

**01.1.06.11 Haftkleber liefern und aufsprühen**
Haftkleber nach den Technischen Lieferbedingungen für Sonder- emulsionen zum Vorspritzen aufsprühen, einschl. vorheriger Reinigung der verschmutzten Unterlage. Kehrgut ist auf einen vom Auftragnehmer zu stellenden Platz abzufahren einschl. Deponiegebühren.

Polymermodifizierte Bitumenemulsion C 60 BP 1 - S für Straßen der Belastungsklasse BK 3,2, Ansprühmenge für Schichten "f" (frisch) entspr. Tabelle 7 der ZTV-Asphalt-StB 07
Menge: 160,000 m²

**01.1.06.12 Bituminöse Decken fräsen, Frästiefe 4 cm**
Bituminöse Decken fräsen und reinigen,
Anschlussbereiche, Flächen bis ca. 20 m²
Das anfallende Fräsgut geht in Eigentum des Auftragnehmers über und muss beseitigt werden. Frästiefe bis 4,0 cm in Anschlussbereichen. Bei den Fräsarbeiten wird ein Zuschlag für Erschwernis an Schächten, Straßenkappen usw. nicht gewährt.
Menge: 30,000 m²

**01.1.06.13 Fugen mit Dichtungsband herstellen**
Fugen in der Dicke der bit. Deckschicht mit schmelzbarem Bitumen-Dichtungsband herstellen. Vor Einbau der Deckschicht vorhandene Wandung säubern, soweit erforderlich trocknen und mit bit. Voranstrich versehen. Nach dem Trocknen des Voranstrichs Fugenband an der zu verklebenden Seite leicht anschmelzen und an die Wandung gleichmäßig anpressen.
Dicke der Deckschicht: 4,0 cm
Fugenbreite:  10 mm
Menge: 25,000 lfm

*Hinweis: Liefern, einbauen und verdichten von Asphaltbeton nach ZTV-Asphalt Bei Verwendung von B 50/70, Edelsplitt, Edelbrechsand, Natursand un*
Liefern, einbauen und verdichten von Asphaltbeton nach ZTV-Asphalt.
Bei Verwendung von B 50/70, Edelsplitt, Edelbrechsand, Natursand und Füller. Splittgehalt mind. 55 Gew.-v.H., SZ-Wert der Splitte max. 18 Gew.-v.H., PSV-Wert mindestens 53 Brech-/Natursand, Verhältnis min. 2:1
Der Verbrauch an Mischgut ist anhand von Lieferscheinen nach- zuweisen. Mehrverbrauch wird nicht bezahlt, Minderverbrauch wird abgezogen.
Handeinbau an Anschlüssen, Anpassungen, usw. ist einzurechnen.

**01.1.06.14 Bit. Deckschicht AC 11 DS, 4 cm stark, Straßen, BK 3,2**
Bit. Deckschicht AC 11 DS, 4 cm stark,
für Straßen der Belastungsklasse BK 3,2
Körnung 0/11, Bindemittel Straßenbaubitumen 25/55-55 A DIN EN 12591, Breite 5,00 - 8,00 m  zzgl. Aufweitungen
Menge: 160,000 m²

**01.1.06.15 Pflasterbelag aus Betonpflaster, Muschelkalk**
Pflasterbelag aus Betonpflaster, K 4, Mmuschelkalk, Nr. 700
Oberfläche. beton, glatt
Farbe: Muschelkalk
Ausführung in Reihen
Firma: Kronimus AG - Betonsteinwerke
Josef-Herrmann-Str. 4-6
76473 Iffezheim
Tel. +49 (0) 7229 69 - 0
Fax +49 (0) 7229 69 - 199
info@kronimus.de
Gemischte Form:
Dicke 8 cm
Einbauort: Gehweg, Zugangswege
Bettung aus Brechsand-Splitt-Gemisch 0/5 mm,
Dicke in verdichtetem Zustand 4 cm,
Pflasterfugen einschlämmen mit Brechsand
einschließlich der erforderlichen Rand- und
Anschlusssteine
Menge: 1125,000 m2

**01.1.06.16 Pflasterbelag aus Barretto Betonpflaster, Sonderber., nach Wahl AG**
Pflasterbelag aus Barretto Betonpflaster,
Sonderbereiche
Oberfläche sandgestrahl
Farbe nach Wahl des AG
Ausführung in Reihen
Firma: Kronimus AG - Betonsteinwerke
Josef-Herrmann-Str. 4-6
76473 Iffezheim
Tel. +49 (0) 7229 69 - 0
Fax +49 (0) 7229 69 - 199
info@kronimus.de
Gemischte Form: 12,5x30cm, 12,5x40cm, 12,5x50cm,
16,7x30cm, 16,7x40cm, 16,7x50cm, Dicke 8 cm
Farbton: nach Wahl AG
Einbauort: Gehweg, Zugangswege und Terrasse,
Bettung aus Brechsand-Splitt-Gemisch 0/5 mm,
Dicke in verdichtetem Zustand 4 cm,
Pflasterfugen einschlämmen mit Brechsand
einschließlich der erforderlichen Rand- und
Anschlusssteine
Menge: 415,000 m2

**01.1.06.17 Pflasterbelag aus Betonpfl., BonaVia, Nr. 570, Terra meliert**
Pflasterbelag aus Betonpflaster, BonaVia, Nr. 570 Terra meliert
Oberfläche. beton, glatt
Farbe: Terra meliert
Ausführung in Reihen
Firma: Kronimus AG - Betonsteinwerke
Josef-Herrmann-Str. 4-6
76473 Iffezheim
Tel. +49 (0) 7229 69 - 0
Fax +49 (0) 7229 69 - 199
info@kronimus.de
Gemischte Form:
Dicke 8 cm
Einbauort: Gehweg, Zugangswege
Bettung aus Brechsand-Splitt-Gemisch 0/5 mm,
Dicke in verdichtetem Zustand 4 cm,
Pflasterfugen einschlämmen mit Brechsand
einschließlich der erforderlichen Rand- und
Anschlusssteine
Menge: 140,000 m2

**01.1.06.18 Natursteinplatten, Granit, Außenbereich, Bahnenware Rutschklasse R 11,**
Natursteinplatten, Granit, Außenbereich, Bahnenware
Rutschklasse R 11,
frostbesändig
freie Längen
Breite 30 cm
Stärke 3 cm
Fugen 3 mm
Verlegt in Klebemörtel
incl. Verfugung
Angebotenes Material:...........................................................
...........................................................................................
Lieferfirma:...........................................................................
...........................................................................................
Menge: 75,000 m²

**01.1.06.19 Liefern und einbauen, Betonpflaster mit Fase, K 4, Beton grau Sickerstein**
Liefern und einbauen von Betonpflaster mit Fase, K 4, Sickerstein
Beton grau
Stellplätze u. Wege
Firma: Kronimus AG - Betonsteinwerke
Josef-Herrmann-Str. 4-6
76473 Iffezheim
Tel. +49 (0) 7229 69 - 0
Fax +49 (0) 7229 69 - 199
info@kronimus.de
Bezeichnung: K 4, oder gleichwertig
Materialgröße: 24/16/8 mit Fase
incl. aller Anfangssteine
Bezeichnung: Beton grau
Oberfläche: Beton glatt
Muster sind vorzulegen,
incl. aller Anfangssteine,
Pflasterbett aus Splitt oder Steinbrechsand 0/5 mm,
Juramaterial
Bettung auf Brechsand-Splitt-Gemisch 0/5 mm,
Dicke im verdichteten Zustand 4 cm.
Pflasterwege Wegebreite ca. 0,5 m bis ca. 3,00 m
Fugen nach Herstellervorschrift
Menge: 120,000 m2

**01.1.06.20 Einschneiden von Betonpflaster, Steinstärke bis 8 cm.**
Einschneiden von Betonpflaster der Betonpflastersteinpositionen bis zu einer Steinstärke bis 8 cm.
Auf eine exakte Ausführung wird besonders hingewiesen,
in geraden und gekrümmten Strecken,
Ausführung mit Nasssäge
Menge: 20,000 m

**01.1.06.21 Hesa-Rasenziegelsteinen Größe 30/14/11,5 cm, Wabenöffnung 4 x 4 cm**
Hesa-Rasenziegelsteinen, liefern und einbauen
Größe 30/14/11,5 cm, Wabenöffnung 4 x 4 cm
im Bereich der Zufahrten u. Stellplätze
Ausführung in Reihen,
Pflasterbett aus Kiessand 4 cm stark
incl. einbauen von Bodengemisch in die Kammern,
Einbauhöhe 1 cm unter OK Stein,
sowie Einsaat und zweimaligem Einschlämmen des Bodengemisches, Saatgut geeignet für Rasengittersteine
Menge: 135,000 m2

**01.1.06.22 wassergebundene Decke, Porphyrmaterial, zweimal gesiebt, Körnung 0/5 mm**
Deckschicht ohne Bindemittel, wassergebundene Decke
Porphyrmaterial, zweimal gesiebt, Körnung 0/5 mm
Kleinflächen
Schichtstärke 1,5 cm
unter dieser Schicht ist eine zusätzliche Schicht
Splitt 0/8, Schichtstärke 2 cm einzubauen
zweilagiger Einbau
mehrmals mit Zugabe von Wasser einwalzen,
Unebenheiten der Oberfläche auf 4 m Messlatte nicht
größer als 1,5 cm
Menge: 50,000 m2

**01.1.06.23 Natursteinpflaster, versch. Größen, Brechsand, wilder Verband**
Liefern und fachgerechtes Verlegen von Natursteinpflaster
incl. Material liefern
in verschieden Größen und Farben
verlegt in Wege und Plätze in Brechsand
Ausführung: wilder Verband
Muster sind vor Arbeitsbeginn vorzulegen,
incl. aller Nebenarbeiten
Menge: 45,000 m²

**01.1.06.24 Pflasterstreifen Naturstein, Randeinfassung, Einzeiler**
Natursteinpflastersteine in verschiedenen Größen u. Farben
incl. Materiallieferung
als Abgrenzung zwischen Belag und Rasenfläche - Einzeiler,
versetzt oberflächengleich mit Belag- und Rasenfäche,
Material Natursteinpflaster, bunt gemischt,
Pflasterbett aus Beton C 12/15, Dicke 20 cm,
in geraden und geschwungenen Strecken,
incl. aller Erdarbeiten, das anfallende Material ist
seitlich einzubauen,
incl. Fugen schließen mit Zementmörtel,
incl. aller Nebenarbeiten
Menge: 30,000 m

**01.1.06.25 Pflasterstreifen, Einzeiler, Betonpflaster 20/20/8 Beton grau**
Pflasterstreifen als Randeinfassung, Einzeiler,
liefern und einbauen
im Bereich zwischen Hauswand, Entwässerungsrinne u.
Belagsfläche
Material: Betonpflaster 20/20/8 Beton grau
Pflasterbett aus Beton C 12/15, Dicke 20 cm,
incl. Verfugen mit Mörtel,
in geraden und gekrümmten Strecken
incl. aller Erdarbeiten, das anfallende Material ist
seitlich einzubauen
Menge: 100,000 m

**01.1.06.26 Blockstufen, Beton grau o. anthranzit, sandgestrahl**
Blockstufen, Beton grau oder anthrazit
Oberfläche: Sandgestahlt
Länge: 1,20 m
Fertigmaß: 0,35 x 0,15 cm
Kanten gefast,
versetzt in Beton C 20/25
  Stärke ca 20 cm im Bereich der gesamten Stufe
  incl. Einbau einer Baustahlmatte Q 188 im Bereich der
  Betonplatte unter den Stufen
incl. Klebemörtel zwischen den einzelnen Stufen nach Herstellervorschrift
incl. aller Erdarbeiten
incl. aller Betonarbeiten.
Menge: 10,000 St.

**01.1.06.27 Liefern und einbauen von Rundbordsteinen im Bereich der Straße.**
Liefern und einbauen von Rundbordsteinen
im Bereich der Straße,
Abmessung: wie örtlich vorhanden,
Länge ca 100 cm,
auf Unterbeton C 12/15, Breite 30 cm, Stärke 20 cm,
incl. aller Erdarbeiten,
incl. aller Nebenarbeiten,
Überstand über Belag ca 2 cm,
im Bereich der Zufahrt zur Tiefgarage und der Stellplätze
Menge: 20,000 m

**01.1.06.28 Liefern und einbauen von Hochbordsteinen im Bereich der Straße.**
Liefern und einbauen von Hochbordsteinen
im Bereich der Straße,
Abmessung: wie örtlich vorhanden,
Länge ca 100 cm,
auf Unterbeton C 12/15, Breite 30 cm, Stärke 20 cm,
incl. aller Erdarbeiten,
incl. aller Nebenarbeiten.
Überstand über Belag ca 8 - 10 cm nach Angabe.
Im Bereich der Zufahrt zur Tiefgarage und der Stellplätze
Menge: 10,000 m

**01.1.06.29 wie Pos. vor, jedoch Bordsteinabsenker liefern und einbauen.**
wie Pos. vor, jedoch Bordsteinabsenker
liefern und einbauen.
Abmessungen entsprechend den vorhandenen Bordsteinen
Menge: 4,000 St

**01.1.06.30 Kantensteinen 8/30/100, Abgrenzung Belag, Rasen- u. Pflanzflächen**
Liefern und versetzen von Kantensteinen 8/30/100
als Abgrenzung von Belag-, Rasen- u. Pflanzflächen,
als Abgrenzung von Kiesstreifen und Pflanzflächen,
versetzt in Beton C 12/15, ca 50 l/lfm,
incl. aller Erdarbeiten. Das Aushubmaterial ist
seitlich einzuplanieren,
incl. aller Nebenarbeiten,
Überstand bei Belagsflächen ca 5 cm oder
oberflächengleich,
Überstand bei Rasenflächen oberflächengleich.
Menge: 225,000 m

**01.1.06.31 Kantensteinen 10/40/100 Abgrenzung von Belag, Rasen- u. Pflanzflächen,**
Liefern und einbauen von Betonkantensteinen 10/40/100
als Abgrenzung von Belag-, Rasen- u. Pflanzflächen,
versetzt in Beton C 12/15, ca 50 l/lfm,
Überstand über Belag bis ca 20 cm,
incl. aller Erdarbeiten. Das Aushubmaterial ist
seitlich einzuplanieren,
incl. aller Nebenarbeiten.
Menge: 30,000 m

**01.1.06.32 Kiesschüttung als Spritzschutz**
Kiesschüttung als Spritzschutz vor Gebäudeflächen.
Korngröße 30 - 80 mm,
Breite 30 cm, Tiefe 20 cm,
incl. Verlegen eines Vlieses zwischen Erdreich
und Kies.
Menge: 20,000 m

**01.1.06.33 Pflasterstreifen Naturstein, Randeinfassung, Einzeiler**
Natursteinpflastersteine in verschiedenen Größen u. Farben
incl. Materiallieferung
als Abgrenzung zwischen Belag und Rasenfläche - Einzeiler,
versetzt oberflächengleich mit Belag- und Rasenfäche,
Material Natursteinpflaster, bunt gemischt,
Pflasterbett aus Beton C 12/15, Dicke 20 cm,
in geraden und geschwungenen Strecken,
incl. aller Erdarbeiten, das anfallende Material ist
seitlich einzubauen,
incl. Fugen schließen mit Zementmörtel,
incl. aller Nebenarbeiten
Menge: 75,000 m

**01.1.06.34 Natursteinplatten - Sandstein - Schrittplatten, verlegt in Sand**
Liefern und einbauen Natursteinplatten - Sandstein - Schrittplatten,
Kantenlänge ca 0,6 bis 1,0 m,
Steinstärke 5 - 6 cm,
Material: Neckartäler Hartsandstein
Oberfläche gesägt oder spaltrau (Oberfläche nur leicht angeraut)
ohne scharfe Kanten,
Muster sind vor Arbeitsbeginn vorzulegen,
einbauen als Schrittplatten  - oberflächengleich mit den angrenzenden Flächen, z.B. Rasen, Rinde usw.,
verlegt in Sand, Stärke ca 5 cm,
incl. aller Erdarbeiten,
incl. aller Nebenarbeiten,
die Fugen zwischen den Steinen betragen ca 5 -10 cm
Menge: 20,000 St

##### Bauteil 01.1.07 Grünflächen- und Vegetationsarbeiten

**01.1.07.1 Liefern von Oberboden im Bereich der Baustelle, der Einbau wird über eine gesonderte Position ab-**
Liefern von Oberboden im Bereich der Baustelle,
der Einbau wird über eine gesonderte Position abgerechnet.
Menge: 30,000 m3

**01.1.07.2 Rindenhumus / Hochstamm**
Rindenhumus - Hochstamm
(Ökonom-Rindenhumus oder vergleichbares) liefern und einbauen, Körnung 0 - 4 mm
(Produktanalyse und Nachweis über das Freisein
von Wuchshemmstoffen beifügen) und Horn-Blutmehl
sind je Pflanzloch mit dem abzuliefernden Oberboden zu mischen und einzubauen.
Hochstämme, Stammbüsche, Solitärgehölze über 4,00 m
80 l Rindenhumus, 800 g Blut-Hornmehl
je Pflanzloch.
Menge: 15,000 St

**01.1.07.3 Rindenhumus /Sträucher bis 2,00 m**
wie vor, jedoch Sträucher bis 2,00 m
15 l Rindenhumus, 150 g Blut-Hornmehl
je Pflanzloch
Menge: 70,000 St

**01.1.07.4 wie vor, jedoch Stauden 5 l Rindenhumus, 30 g Blut-Hornmehl**
wie vor, jedoch Stauden
5 l Rindenhumus, 30 g Blut-Hornmehl
je Pflanzloch
Menge: 500,000 St

**01.1.07.5 Pflanzenverankerung mit Baumpfählen, Länge 200 cm schräg, Pfähle weißgeschält,**
Pflanzenverankerung mit Baumpfählen,
schräg, Pfähle weiß geschält,
Pfahllänge 200 cm,
Zopfdicke 6/8 cm
Bindegurt aus Kokosstrick
Menge: 5,000 St

**01.1.07.6 Pflanzenverankerung mit Pfahl-Dreibock, Länge 300 cm mit Lattenrahmen, Pfähle weißgeschält,**
Pflanzenverankerung mit Pfahl-Dreibock
mit Lattenrahmen, Pfähle weiß geschält,
Pfahllänge 300 cm
Zopfdicke 8/10 cm
Bindegurt aus Kokosstrick
Menge: 10,000 St

**01.1.07.7 Pflanzarbeiten Gehölze, Bäume und Stammbusch**
Pflanzarbeiten Gehölze, Bäume, Stammbusch 3,0 - 7,0 m
hierfür sind folgende Arbeiten zu erbringen:
abladen der Pflanzen,
Transport innerhalb der Baustelle, nachschneiden der
Wurzeln,
zurückschneiden der Gehölze entsprechend der
Pflanzenart und der Pflanzensorten,
ausheben und verfüllen der Pflanzgruben,
zweimaliges, kräftiges Wässern,
durchhacken der Pflanzscheiben nach dem Pflanzen
säubern der Wege und Plätze.
Auf sorgfältige Pflanzarbeiten wird Wert gelegt,
besonders wird auf die DIN 18916 hingewiesen.
Menge: 15,000 St

**01.1.07.8 Pflanzarbeiten Sträucher 1,5 -3,0 m, m.B.**
wie Pos. vor, jedoch Pflanzarbeiten Sträucher 1,5 -3,0 m, m.B.
Menge: 40,000 St

**01.1.07.9 Pflanzarbeiten Sträucher 0,6 -1,5 m, m.B.**
wie Pos. vor, jedoch Pflanzarbeiten Sträucher 0,6 -1,5 m, m.B.
Menge: 30,000 St

**01.1.07.10 wie Pos. vor, jedoch Pflanzarbeiten Heckenpflanzen 0,6 -1,5 m, m.B.**
Menge: 150,000 St

**01.1.07.11 wie Pos. vor, jedoch Bodendecker 0,30 - 0,60 m mit Tb**
Menge: 250,000 St

**01.1.07.12 wie Pos. vor, jedoch Pflanzarbeiten Stauden, Gräser usw.**
Menge: 500,000 St

*Hinweis: Die Pflanzenlieferung erfolgt bauseits durch den Bauherrn Folgende Punkte sind in die Vorpositionen einzukalkulieren:*
Die Pflanzenlieferung erfolgt bauseits durch den Bauherrn
Folgende Punkte sind in die Vorpositionen einzukalkulieren:
1. Abstimmung der Anlieferung mit Bauherr / Baumschule /
  Staudengärtnerei
2. Abladen der Pflanzen
3. Zwischentransport zur Verwendungsstelle
4. Pflanzenschnitt
5. Wurzelschnitt
6. zweimaliges Anwässern

**01.1.07.13 Stammschutz im Bereich der Ho., Schilfrohrmatten**
Herstellen von Stammschutz im Bereich der Hochstämme
gegen Sonneneinwirkung und Verdunstung
bestehend aus Schilfrohrmatten
Höhe bis 3,0 m
incl. Befestigung mit Kabelbinder o. ä
min 4 Stück, je 1 m eine Befestigung
incl. aller Nebenarbeiten
Menge: 15,000 St

**01.1.07.14 Baumstandorte, Draindrohr DN 100, als Ring**
Baumstandorte, Draindrohr DN 100
Liefern und einlegen eines Drainagerohres als Ring
incl. T-Sück und Verlängrung bis OK Erdreich incl. Verschlusskappe
Menge: 15,000 St

**01.1.07.15 Baumsubstrat "A" liefern und einbauen, nicht tragfähig**
Baumsubstrat "A" liefern und einbauen
nicht tragfähig
nicht überbaubares
gut durchwurzelbares Vegetationssubstrat.
Nach ZTV-Vegtra-Mü (2016)  und FLL-Empfehlungen für Baumpflanzungen Teil 2, PG-Bauweise 1 (2010)
Lieferadresse:
  Firma Corthum Nordschwarzwald GmbH, Erdenwerk
  76359 Marxzell - Pfaffenrot
  Tel. 07248/932460
für die Pflanzung von Straßenbäumen  im innerstädtischen Bereich und an anderen Extremstandorten
Menge: 10,000 m3

##### Bauteil 01.1.08 Stundenlohnarbeiten

**01.1.08.1 Landschaftsgärtner - Meister**
*** Bedarfsposition mit GB
Menge: 10,000 Std

**01.1.08.2 Landschaftsgärtner - Facharbeiter**
*** Bedarfsposition mit GB
Menge: 10,000 Std

**01.1.08.3 Helfer**
*** Bedarfsposition mit GB
Menge: 10,000 Std

**01.1.08.4 Auszubildende ab dem 2. Lehrjahr**
*** Bedarfsposition mit GB
Menge: 10,000 Std

**01.1.08.5 LKW einschl. Fahrer Nutzlast über 5 bis 8 to, Kipper**
*** Bedarfsposition mit GB
Menge: 10,000 Std

**01.1.08.6 LKW einschl. Fahrer Nutzlast 8 bis 12 to, Kipper**
*** Bedarfsposition mit GB
Menge: 5,000 Std

**01.1.08.7 Hydraulikbagger einschl. Fahrer mit Radfahrwerk und Tieflöffel**
*** Bedarfsposition mit GB
Hydraulikbagger einschl. Fahrer
mit Radfahrwerk und Tieflöffel
Löffel-Korbinhalt über 0,5 bis 1,0 m³
Menge: 5,000 Std

**01.1.08.8 Radlader einschl. Fahrer Über 37 bis 55 KW**
*** Bedarfsposition mit GB
Radlader einschl. Fahrer
über 37 bis 55 KW
Menge: 5,000 Std

**01.1.08.9 Kompressor, einschl. Bedienung Leistung bis 3 m3/min**
*** Bedarfsposition mit GB
Kompressor, einschl. Bedienung
Leistung bis 3 m³/min
mit Werkzeug
Menge: 5,000 Std

**01.1.08.10 Stampfer einschl. Bedienung**
*** Bedarfsposition mit GB
Menge: 5,000 Std

**01.1.08.11 Kleingeräte mit Bedienung wie z.B. Flex, Motorsäge, Schneidegeräte usw.**
*** Bedarfsposition mit GB
Kleingeräte mit Bedienung wie z.B.
Flex, Motorsäge, Schneidegeräte usw.
incl. den notwendigen Verschleißteilen wie
Trennscheiben usw.
Menge: 10,000 Std

##### Bauteil 01.1.09 Baustoffe frei Baustelle liefern und abladen

**01.1.09.1 Gewaschener Kies in verschiedenen Körnungen**
*** Bedarfsposition mit GB
Menge: 10,000 to

**01.1.09.2 Gewaschener Sand in verschiedenen Körnungen**
*** Bedarfsposition mit GB
Menge: 10,000 to

**01.1.09.3 Mineralbeton in verschiedenen Körnungen**
*** Bedarfsposition mit GB
Menge: 10,000 to

**01.1.09.4 Recyclingmaterial in verschiedenen Körnungen, mit Nachweis über Frostbeständigkeit und Schadstoff-**
*** Bedarfsposition mit GB
Recyclingmaterial in verschiedenen Körnungen,
mit Nachweis über Frostbeständigkeit und Schadstofffreiheit
Menge: 10,000 to

**01.1.09.5 Vlies, Stärke 300 g/m²**
*** Bedarfsposition mit GB
Menge: 200,000 m2

**01.1.09.6 Beton C 8/10**
*** Bedarfsposition mit GB
Menge: 5,000 m3

**01.1.09.7 Beton C 12/15**
*** Bedarfsposition mit GB
Menge: 5,000 m3

**01.1.09.8 Beton C 20/25**
*** Bedarfsposition mit GB
Menge: 5,000 m3

**01.1.09.9 Bauzaun, Höhe 2,0 m, aufstellen, verschrauben u. abbauen**
Bauzaun, Aufbau standfest aufstellen, incl. Bauzaunfüße und
Verschraubung.
Länge je Element ca 3,5 m,
Höhe ca 2,00 m.
Maschenweite: 76,2 x 304,8 mm.
Incl. abbauen und abtransportieren nach Fertigstellung.
Menge: 200,000 lfm

**01.1.09.10 Bauzaunmiete für die Dauer eines Monates**
*** Bedarfsposition mit GB
wie Pos. vor, jedoch Bauzaunmiete
für die Dauer eines Monats
Menge: 1000,000 m

#### Titel 01.2 Bereich 2 - Rasenfläche Sport u. Freitzeit

##### Bauteil 01.2.01 Herrichten des Geländes

**01.2.01.1 Baustelleneinrichtung**
*** Pauschalposition
Die Pauschalvergütung für die Baustelleneinrichtung
umfasst alle Aufwendungen zur Einrichtung der
Baustelle
wie Abfuhr, Aufstellung, Wiederaufbauen und Abfuhr
sämtlicher für die sach- und fachgemäße Durchführung
der Bauarbeiten erforderlichen Geräte, Werkzeuge,
Maschinen und sonstige Einrichtungen.
Desweiteren die Kennzeichnung, Abschrankung und
Beleuchtung der Baustelle, die Kosten für die
verkehrsrechtliche Anordnung und nach Beendigung der
Bauarbeiten die Kosten für das Räumen der Baustelle
und Lagerplätze.
Alle Sicherungsmaßnahmen sind nach den Vorschriften
der
RSA 95 bzw. ZTV-SA 97 auszuführen.
Die Kosten für das Vorhalten und den Betrieb von
Maschinen, Geräten und Anlagen sind dagegen in die
Einheitspreise einzurechnen.
Zur Auszahlung gelangen:
- Nach Fertigstellung der Einrichtung  : 30 %
- Im Zuge der Ausführung entsprechend dem
Fortgang der Arbeiten  : 50 %
- Nach Abnahme der Gesamtleistung und einwandfreier Übergabe aller benutzten Flächen  : 20 %
Menge: 1,000 psch

**01.2.01.2 Baufeld räumen, oberste Schicht 3 - 5 cm abräumen**
Baufeld räumen, oberste Schicht 3 - 5 cm abräumen,
Material laden und abfahren
Material wird Eigentum des AN und ist auf dessen Kosten zu beseitigen
im Bereich der Bäume sind die Arbeiten besonders sorgfältig
auszuführen. Die Wurzeln der Bäume dürfen nicht beschädigt
werden.
Menge: 3000,000 m2

**01.2.01.3 Baufeld räumen, Oberboden mit Wurzeln 15 - 20 cm abräumen**
Baufeld räumen, Oberboden mit Wurzeln 15 - 20 cm abräumen
Art der Vegetation: alte Pflanzflächen
Material aufnehmen und abfahren
Flächen eben und geneigt
Neigung bis 1 : 4
Material wird Eigentum es AN und ist auf dessen Kosten
fachgerecht zu entsorgen.
Menge: 3000,000 m2

**01.2.01.4 Vorhandene Wurzelstubben roden, Durchmesser: 10-20 cm gemessen an der Schnittstelle am Boden**
Vorhandene Wurzelstubben roden, Durchmesser: 10-20 cm
gemessen an der Schnittstelle am Boden
Material: wird Eigentum des AN und ist auf dessen
Kosten fachgerecht zu entsorgen.
Menge: 2,000 St

**01.2.01.5 Wurzelstubben, wie vor jedoch 20 - 30 cm Material: wird Eigentum des AN und ist auf dessen**
Wurzelstubben, wie vor jedoch 20 - 30 cm
Material: wird Eigentum des AN und ist auf dessen
Kosten fachgerecht zu entsorgen.
Menge: 5,000 St

**01.2.01.6 Strauchwerk roden, Größe 1,0 - 2,0 m**
Strauchwerk  incl. Wurzeln roden,
incl. Abfuhr zur Wiederverwertung
Abrechnung nach m² Bewuchsfläche.
Aufwuchshöhe: 1,00 - 2,00 m.
Menge: 40,000 m²

**01.2.01.7 Bodendecker roden incl. Wurzeln**
Bodendecker incl. Wurzel roden
incl. Abfuhr zur Wiederverwertung
Abrechnung nach m²Bewuchsfläche.
Aufwuchshöhe: bis 1,00 m.
Menge: 100,000 m²

**01.2.01.8 Hindernis im Boden, Unterbau alte Wege, Ausbaustärke ca 30 cm**
Hindernis im Boden, Unterbau alte Wege,
Ausbaustärke ca 30 cm
Schottermaterial abbrechen
zur Wiederverwendung seitlich lagern
und später innerhalb des Baufeldes nach
Angabe der Bauleitung einbauen.
Menge: 50,000 m3

**01.2.01.9 Bauliche Anlage abbrechen, Beton, nicht armiert**
Bauliche Anlage abbrechen.
Fundamentbeton nicht armiert
Abgerechnet wird das Volumen des abzubrechenden
Materials.
Anlage freilegen, Abbruchgut geht in Eigentum des AN
über und ist von der Baustelle zu entfernen.
Im Baugrund ist mit baulichen Anlagen zu rechnen
(Bodenplatten, Fundamente), wobei der genaue Umfang
nicht bekannt ist.
Menge: 5,000 m3

**01.2.01.10 Bauliche Anlage abbrechen, Beton, armiert**
Bauliche Anlage abbrechen, Fundamentbeton armiert
Abgerechnet wird das Volumen des abzubrechenden
Materials.
Anlage freilegen, Abbruchgut geht in Eigentum des AN
über und ist von der Baustelle zu entfernen.
Im Baugrund ist mit baulichen Anlagen zu rechnen
(Bodenplatten, Fundamente), wobei der genaue Umfang
nicht bekannt ist.
Menge: 10,000 m3

**01.2.01.11 Betonpflaster aufnehmen und entsorgen. Aufnehmen der Tragschicht wird gesondert vergütet.**
Betonpflaster aufnehmen und entsorgen.
Aufnehmen der Tragschicht wird gesondert vergütet.
Art: Pflastersteine aus Beton in verschiedenen Größen,
Materialstärke: 8 cm
Mit Fugenfüllung aus Baustoffgemisch ohne Bindemittel.
Bettung aus Baustoffgemisch ohne Bindemittel.
Incl. aller Nebenarbeiten.
Material wird Eigentum des AN und ist auf dessen Kosten
fachgerecht zu entsorgen.
Menge: 25,000 m2

**01.2.01.12 Entwässerungsrinnen aufnehmen aus Beton, in verschiedenen Ausführungen**
Entwässerungsrinnen aufnehmen
aus Beton, in verschiedenen Ausführungen
Breite bis 30 cm.
Fundament aus Beton, über 10 bis 20 cm dick, und
Rückenstütze aus Beton aufbrechen.
Incl. aller Nebenarbeiten.
Material wird Eigentum des AN und ist auf dessen Kosten
fachgerecht zu entsorgen.
Menge: 55,000 m

**01.2.01.13 Kantensteine aufnehmen aus Beton,**
Kantensteine aufnehmen
aus Beton,
Höhe bis 30 cm.
Fundament aus Beton, über 10 bis 20 cm dick, und
Rückenstütze aus Beton aufbrechen.
Incl. aller Nebenarbeiten.
Material wird Eigentum des AN und ist auf dessen Kosten
fachgerecht zu entsorgen.
Menge: 20,000 m

**01.2.01.14 Abfalleimer aufnehmen. Fundament aus Beton, 40 x 40 cm**
Abfalleimer aufnehmen.
Fundament aus Beton, 40 x 40 cm
incl. aller Nebenarbeiten.
Material wird Eigentum des AN und ist auf dessen Kosten
fachgerecht zu entsorgen.
Menge: 3,000 St.

**01.2.01.15 Beleuchtungsmasten aufnehmen, Höhe bis 4 m.**
Beleuchtungsmasten aufnehmen,
Höhe bis 4 m.
Fundament aus Beton, 60 x 60 cm
Incl. aller Nebenarbeiten.
Material wird Eigentum des AN und ist auf dessen Kosten
fachgerecht zu entsorgen.
Menge: 5,000 St.

**01.2.01.16 Ballfangzaun aufnehmen, Höhe bis 6 m.**
Ballfangzaun aufnehmen,
Höhe bis 6 m.
Material: Rundrohr und Maschendrahtgeflecht.
Fundament aus Beton, ca. 40 bis 60 cm dick.
Incl. aller Nebenarbeiten.
Material wird Eigentum des AN und ist auf dessen Kosten
fachgerecht zu entsorgen.
Menge: 130,000 m

**01.2.01.17 Schachtteil ausbauen, Abdeckung, säubern u. seitlich lagern**
Schachtteil freilegen und ausbauen.
Erdarbeiten im Boden der Klassen 3 bis 5 ausführen.
Aufbruch von Straßenbefestigung wird gesondert
vergütet.
Teil = Abdeckung beliebiger Bauart, lichte Weite bis
1m.
Abdeckung säubern, seitlich lagern.
Incl. aller Nebenarbeiten.
Material wird Eigentum des AN und ist auf dessen Kosten
fachgerecht zu entsorgen.
Menge: 3,000 St

##### Bauteil 01.2.02 Geländebearbeitung und Gestaltung

**01.2.02.1 Oberboden profilgerecht abtragen, lagern**
Oberboden profilgerecht abtragen, fördern, geordnet lagern.
Abtragsdicke über 10 bis 20 cm.
Förderweg innerhalb der Baustelle.
Abrechnung nach Aufmaß der Lager.
Menge: 600,000 m3

**01.2.02.2 Oberboden, bauseits vorhanden, profilgerecht auftragen Auftragsdicke 30 cm.**
Oberboden, bauseits vorhanden, profilgerecht auftragen
Auftragsdicke  30 cm.
Förderweg innerhalb des Baufeldes.
Abrechnung nach Auftragsfläche in der Abwicklung.
Im Bereich der Rasenflächen 30 cm stark,
im Bereich der Pflanzflächen 30 cm stark.
Menge: 600,000 m2

**01.2.02.3 Unterboden profilgerecht abtragen, lagern und einbauen**
Unterboden profilgerecht abtragen, seitlich lagern und
später wieder fachgerecht einbauen.
Abtragsdicke über 20 bis 50 cm.
Auftragsdicke über 20 bis 100 cm.
Bodengruppe 2 bis 5 DIN 18 915 Teil 1.
Förderweg innerhalb der Baustelle.
Material in Lagen einbauen und verdichten EV 2 = 45
Abrechnung nach Abtragsfläche.
Menge: 250,000 m3

**01.2.02.4 Baugrund lockern durch Aufreißen. Abstand der Aufreißer bis 50 cm,**
Baugrund lockern durch Aufreißen.
Abstand der Aufreißer bis 50 cm,
Tiefe 50 cm.
Bodengruppe 2 bis 5 DIN 18 915 Teil 1.
Abrechnung in der Abwicklung.
Flächen eben und geneigt.
Menge: 3400,000 m2

**01.2.02.5 Vegetationsschicht lockern durch Fräsen**
Vegetationsschicht lockern durch Fräsen.
Tiefe 20 cm.
Steine und Fremdkörper, Durchmesser ab 5 cm.
Unkraut und schwer verrottbare Pflanzenteile ablesen.
Stoffe werden Eigentum des AN und sind zu beseitigen.
Bodengruppe 2 bis 5 DIN 18 915 Teil 1.
Abrechnung in der Abwicklung.
Flächen eben und geneigt.
Menge: 200,000 m2

**01.2.02.6 Organ./mineral. NPK-Dünger aufbringen**
Düngung der Vegetationsfläche.
organischer/mineralischer NPK-Dünger.
Erzeugnis Blaukorn.
Dünger aufbringen, Menge/m²30g.
Flächen eben und geneigt.
Neigung flacher als 1 : 4.
Menge: 3400,000 m2

**01.2.02.7 Bodenverbesserungsstoffen, Sand 0/2**
Bodenverbesserungsstoffe aufbringen - Sand
Material: Sand 0/2.
Auftragsstärke 3 cm.
Incl. aller Nebenarbeiten.
Menge: 3400,000 m2

**01.2.02.8 Bodenverbesserungsstoffen Feinkompost**
Bodenverbesserungsstoffen aufbringen - Feinkompost.
Material: Feinkompost geeignet für Pflanz- u.
Rasenflächen.
Das Material muss geeignet sein zur Bodenverbesserung.
Das Material muss abgelagert sein.
Das Material darf keine wuchshemmende Stoffe
enthalten.
Das Material muss unkrautfei sein.
angebotenes Material:.......................................................
Auftragsstärke: 5 cm.
Incl. aller Nebenarbeiten.
Menge: 3400,000 m2

**01.2.02.9 Planum für Pflanz- u. Rasenfläche herstellen**
Planum für Pflanz- u. Rasenfläche herstellen.
Zulässige Abweichung von der Sollhöhe 2 cm.
Anschlüsse an Wege, Plätze und sonstige Beläge
2 cm unter Belagoberfläche.
Steine, Fremdkörper, Unkraut und schwer verrottbare
Pflanzenteile ablesen.
Durchmesser der Steine und Fremdkörper ab 5 cm.
Stoffe werden Eigentum des AN und sind zu beseitigen.
Bodengruppe 2 bis 5 DIN 18 915 Teil 1.
Abrechnung in der Abwicklung.
Flächen eben und geneigt.
Menge: 3400,000 m2

**01.2.02.10 Ausheben Kabelgrabens bis ca. 0,50 m breit. Tiefe bis ca. 1,00 m.**
Ausheben Kabelgrabens bis ca. 0,50 m breit.
Tiefe bis ca. 1,00 m.
Material im Bereich des Baufelds einbauen.
Menge: 30,000 m3

##### Bauteil 01.2.03 Abwasser- und Versorgungsleitungen

**01.2.03.1 Boden für Suchgräben ausheben. zur Freilegung von Kabeln und Rohrleitungen. N**
Boden für Suchgräben ausheben. zur Freilegung
von Kabeln und Rohrleitungen. N
Nach Abtrag des Oberbodens Aushub seitlich lagern,
verfüllen und verdichten.
Aushubtiefe bis 1,50 m incl. Verbau.
Sohlenbreite über 0,50 bis 1,00 m.
Bodenklasse 4 bis incl. 5.
Menge: 5,000 m³

**01.2.03.2 KG 2000 - Entwässerungsrohre NW 100 mit Steckmuffe und Dichtungsring**
KG 2000 - Entwässerungsrohre NW 100
Entwässerungskanal/-leitung DIN 19534, SN 10,
SLW 60 mit Steckmuffe.
Auflager in nicht bindigem Boden.
Auflagerwinkel 120 Grad
in vorhandenen Graben.
Grabentiefe bis 2,50 m.
Mit Steckmuffe und Dichtungsring.
Liefern und fachgerecht verlegen.
Incl. aller Zuschnitte.
Bogen = 1,00 lfm,
Abzweiger = 1,50 lfm,
Doppelmuffe = 1,50 lfm,
Übergangsrohr PP-Steinzeug = 1,50 lfm.
Menge: 20,000 m

**01.2.03.3 Rohrumhüllung aus Grabensand 0/8 10 cm unter Rohrsohle, 15 cm über Rohrscheitel**
Rohrumhüllung aus Grabensand 0/8.
Grabenbreite bis 80 cm.
10 cm unter Rohrsohle, 15 cm über Rohrscheitel.
Auf die gesamte Grabenbreite einbetten.
Die Verdichtung hat sorgfältig zu erfolgen,
um ein sicheres Einbetten des Rohres zu gewährleisten.
Im Preis mit eingeschlossen ist das Liefern und der
Einbau des Materiales.
Eventuelle Mehrbreiten des Rohrgrabens als die
Abrechnungsbreite für die Rohrgräben sind im Preis mit
enthalten und werden nicht vergütet.
Zur Kontrolle sind Wiegescheine vorzulegen.
Menge: 20,000 m

**01.2.03.4 Füllmaterial für Einbettung von Rohrleitungen - Sand**
Einbau von Füllmaterial
für Einbettung von Rohrleitungen mit vom
AN zu liefernden Stoffen. Material Sand 0/2,
verdichten, Verdichtungsgrad 97 %,
Einbauhöhe bis 0,50 m.
Menge: 5,000 to

**01.2.03.5 Vorsiebmaterial zur Verbesserung, Einfüllmaterials,Grabenverfüllung**
Vorsiebmaterial zur Verbesserung des Einfüllmaterials
bzw. zur Grabenverfüllung.
Menge: 5,000 m3

**01.2.03.6 Drainleitung aus PVC-hart, DIN 1187 mit Gerinne geschlossen mit angeformter Muffe,**
Drainleitung aus PVC-hart, DIN 1187 mit Gerinne geschlossen,
mit angeformter Muffe.
Schlitzweite 1,2 mm, gewellt, DN 100,
einschließlich Grabarbeiten.
Grabenbreite ca 40 cm, Grabentiefe ca 40 cm.
Sowie Ummantelung mit Drainkies 8/16 bis Oberkante Rohr.
Incl. Grabenverfüllung mit Drainkies bis OK Gelände.
Verlegen incl. aller Nebenarbeiten.
Menge: 25,000 m

**01.2.03.7 Beleuchtungskabel, bauseits bereitgestellt, verlegen, Sand**
Beleuchtungskabel, bauseits bereitgestellt,
in vorhandenen Graben verlegen.
Incl. liefern und einbauen von Sand 15 cm stark.
Menge: 40,000 m

**01.2.03.8 Liefern und verlegen von Kabelabdeckhauben und Trassenband. In vorhandenen Graben verlegen.**
Menge: 40,000 m

**01.2.03.9 Betonmuldensteine als Entwässerungsrinne. Material: Beton, Grau Nr. 14.**
Betonmuldensteine als Entwässerungsrinne.
Material: Beton, Grau Nr. 14.
Abmessungen: 33 x 30 cm, Steindicke 12 cm.
Stich: 2 cm.
Fabrikat: Kronimus o.ä.
Einbau nach Herstellervorschrift auf Betonfundament.
Incl. aller Erdarbeiten.
Incl. aller Nebenarbeiten.
Gefälle in der Rinne 0,5 %.
Menge: 40,000 m

**01.2.03.10 Liefern und verlegen Kabelleerrohren, Durchm. 110 mm, PVC incl. einlegen eines Zugdrahtes.**
Menge: 30,000 m

**01.2.03.11 Ausgleichsringe zum Höhenausgleich für Schächte, incl. Lieferung und aufsetzen.**
Ausgleichsringe zum Höhenausgleich für Schächte,
incl. Lieferung und aufsetzen,
20 cm stark.
Menge: 10,000 St

##### Bauteil 01.2.04 Anlage für Sonderzwecke

**01.2.04.1 Mauerscheiben Typ 55, Beton grau,**
Liefern und versetzen von Mauerscheiben Typ 55
Beton grau, Kanten gefast.
LF 1 Verkehrslast bis 5 KN/m²
versetzen auf Zementmörtel 5 cm dick, an den
Stoßfugen ist eine gesandete Dachpappe, Breite
50 cm, einzulegen.
Incl. versetzen auf Beton-Fundamentstreifen
nach Herstellerangabe (ca. 40 x 50 cm) und
aller Erdarbeiten.
Menge: 10,000 m

**01.2.04.2 Kiessand 16/32 einbauen als Hinterfüllung der L-Steine**
Liefern von Stoffen und einbauen als Hinterfüllung der
L-Steine, Kiessand 16/32
Mengenermittlung nach Wiegekarten.
Menge: 10,000 m3

**01.2.04.3 Gabionen liefern und versetzen, Größe 2,0 x 0,5 x 1,0 m**
Gabionen liefern und versetzen, Größe 2,0 x 0,5 x 1,0 m
Bezugsadresse:
korbkultur GmbH & Co. KG
Weißlensburgerstraße 100
74626 Bretzfeld-Weißlensburg
Telefon: 07946 944808-0
Telefax: 07946 944808-88
E-Mail: info@korbkultur.de
Größe: 200 x 50x 100 cm (L/T/H)
werkseitig befüllt und verdichtet
Material: Muschelkalk Blau 63/90
CE-Markierung ETA-17/0059
Galfan Zink-Aluminium Beschichtung
Doppelstab- Einfachgitter punktgeschweißt
Drahtdurchmesser 6 mm
Kraftschlüssige Verbindung der Front- und Rückgitter im Fußbereich durch spezielle S-Biegung
Maschenweite 50 × 200 mm
Setzungsfreie Füllung mit werkseitig verdichteter Steinschüttung.
incl. aller Erdarbeiten
incl. Fundamentarbeiten
Schotterstreifen, Breite 80 cm, Tiefe ca. 40 cm
incl. aller Nebenleistungen
Menge: 10,000 St

**01.2.04.4 Lichtmastfundamente, bestehend aus Betonrohren Durchmesser 50, Länge 100 cm, einseitig ca 5 cm breit und 15 cm**
Lichtmastfundamente, bestehend aus Betonrohren
Durchmesser 50, Länge 100 cm,
einseitig ca 5 cm breit und 15 cm lang, eingeschnitten zur
Kabeleinführung,
incl. aller Erdarbeiten, Aushubmaterial seitlich
einbauen
bis Bodenklasse 5
Beleuchtungsmasten bis 5 m Höhe, bauseits geliefert,
versetzen,
Fundament im unteren Teil mit Sand
verfüllen, sowie 10 cm starker Betonkranz als oberer
Abschluss,
Oberkante Fundament 15 cm unter OK Belag, bzw. unter
OK Gelände.
Menge: 3,000 St

**01.2.04.5 Liefern und versetzen von Bankblöcken, Sichtbeton. Abmessung 150/70/50 cm (L/B/H).**
Liefern und versetzen von Bankblöcken, Sichtbeton.
Abmessung 150/70/50 cm (L/B/H).
Beton grau, Kanten gefast.
Incl. Einkornbetonfundament, Größe 40/40 cm.
Incl. Versetzen.
Incl. aller Erdarbeiten.
Fugen zwischen den Einzelteilen 3 mm, gleichmäßig,
ohne sichtbare Versetzhülsen o.ä.
Menge: 10,000 St.

**01.2.04.6 Liefern und versetzen von Bankblöcken, Holz, Eiche. Abmessung 150/35/50 cm (L/B/H).**
Liefern und versetzen von Bankblöcken, Holz, Eiche.
Abmessung 150/35/50 cm (L/B/H).
Beton grau, Kanten gefast.
Incl. Holzauflagen aus Beton, Größe 20/2015 cm, 4 Stück je Element.
Incl. Versetzen.
Incl. aller Erdarbeiten.
Fugen zwischen den Einzelteilen 3 mm, gleichmäßig,
ohne sichtbare Versetzhülsen o.ä.
Menge: 10,000 St.

**01.2.04.7 Ballfangzaun, verzinkt, Höhe 4,0 m unterer Teil Stabgitterzaun, oberer Teil Netz**
Liefern und einbauen eines Ballfangzaunes
Zaun besteht im unteren Teil aus Stabgitterzaun und im oberne Teil aus einem Kunststoffnetz
Unterer Teil:
  Stabgittermattenzaunes verzinkt
  wie Firma LEGI oder gleichwertig,
  Zaunhöhe 2000 mm,
  Bodenabstand Zaungitter ca. 5 cm,
  Bezeichnung LEGI-R-Zaun oder gleichwertig
  Gitter:
  aus kreuzweise stark punktgeschweißten Stahldrähten,
  die senkrechten Drähte 6 mm Durchmesser,
  die waagerechten Drähte 8 mm Durchmesser,
  die Gitterenden überlappen hinter dem Pfosten mit
  einer Auflage von mindestens 30 mm,
  Maschenweite 50/200 mm,
  Gitternutzlänge 2500 mm,
  Pfosten
  Länge 4,0m über Erdreich
  Pfostenstärke nach Herstellerangaben
  Ausführung verzinkt wie Gittermatten
  Pfostendurchmesser nach Herstellerangebe, Durchmesser........mm
  zum Einbetonieren in Einzelfundamente
  mit aufgeschweißter Kopfplatte,
  mit Klemmleisten aus Flachstahl und Verschraubung
  mit Muttern M 8,
  Querriegel ausführung wie Pfosten
  2 Stück waagerecht
  bei Höhe 3, 0 m
  und bei Höhe 4,0 m
  Fundamente nach Herstellerangaben
  aus Rechteckrohren nach Herstellerangaben und
  statischen Erfordernissen
oberer Teil
  Ballfangnezt aus Kunsstoff
  Lieradresse
  Manfrd Huck GmbH
  Netz- u. Seilfabrik
  Asslarer Weg 13 - 15
  Asslar-Berghausen
  Bezeichnung: Ballfangnetz Ultra in knotenloser Flecht/Flecht-Technik
  Materialstärke: 4,5 mm
  Maschenweite ca. 10 cm
  Farbe: schwarz
  Spanndraht 2 Stück waagerecht
  incl. aller Befestigungsteile
incl. aller Erdarbeiten,
  das Aushubmaterial ist seitlich einzuplanieren,
incl. aller Schalarbeiten,
incl. aller Nebenarbeiten wie anpassen der Zaunlängen,
alle Metallteile verzinkt
Oberkante Fundamente sind 15 cm unter Oberkante Belag / Gelände
Zaunüberstände nach unten
Menge: 180,000 m

**01.2.04.8 Tore, Breite 3000 mm, Höhe 2000 mm, verzinkt und beschichtet, anthrazit**
Liefern und fachgerecht einbauen eines Tores
Tor zweiflügelig, asymmetrisch geteilt
Breite 3000 mm, Höhe 2000 mm,
wie Firma LEGI oder gleichwertig,
Rahmenkonstruktion aus Rechteckrohren,
durchbiegungssicher
Torfüllung wie Gitterstabmattenzaun,
alle Metallteile verzinkt und beschichtet - anthrazit
incl. aller Erdarbeiten, Aushubmaterial seitlich
einplanieren,
incl. aller Fundamentbetonarbeiten,
Oberkante Fundament min. 15 cm unter Oberkante spätere
Anschlusshöhe Belag,
incl. aller Nebenarbeiten
Menge: 1,000 St

**01.2.04.9 Tore, Breite 1200 mm, Höhe 1400 mm, verzinkt und beschichtet, anthrazit**
Liefern und fachgerecht einbauen eines Tores
Tor einflügelig,
Breite 1200 mm, Höhe 1400 mm,
wie Firma LEGI oder gleichwertig,
Rahmenkonstruktion aus Rechteckrohren,
durchbiegungssicher
Torfüllung wie Gitterstabmattenzaun,
alle Metallteile verzinkt und beschichtet - anthrazit
incl. aller Erdarbeiten, Aushubmaterial seitlich
einplanieren,
incl. aller Fundamentbetonarbeiten,
Oberkante Fundament min. 15 cm unter Oberkante spätere
Anschlusshöhe Belag,
incl. aller Nebenarbeiten
Menge: 1,000 St

**01.2.04.10 Staktenzaun, Höhe 1,20 m, Holzart: Robinie oder Kastanie**
Liefern und einbauen eines Staktenzaunes
Holzart: Robinie oder Kastanie
Zaunhöhe 1,20 m,
Bodenabstand Zaungitter ca. 5 cm,
Holzabstand ca. 4 - 5 cm
incl. Befestigung an vorhandenen Stabgitterzaun mit Draht
Menge: 40,000 m

**01.2.04.11 Liefern und einbauen - Muschelkalk - Blocksteine**
Liefern und einbauen von Muschelkalk- Blocksteinen
Muster sind vor Arbeitsbeginn vorzulegen
Kante gerundet - zulässig für Kindergarten
versetzt im Erdreich nach Angabe der Bauleitung
Größe: ca  40/50 cm ohne Bohrlöcher
versetzt als ein- und mehrschichtige Mauer
incl. aller Nebenarbeiten und Zwischentransporten
Nachweis über Originallieferscheine,
beim Einbau ist gegen das anstehende Erdreich ein
Vlies
- senkrecht mit einzubauen.
Menge: 20,000 m

##### Bauteil 01.2.05 Straßen- und Wegebau

**01.2.05.1 Planum herstellen für Wege und Plätze, incl. verdichten der Sohle auf EV2 45**
Planum herstellen für Wege und Plätze,
zulässige Abweichung von der Sollhöhe +/- 2 cm,
incl. verdichten der Sohle auf EV2 45
Menge: 55,000 m2

**01.2.05.2 Ausführung von dynamischen Lastplattendruckversuchen bei Wegen**
Menge: 3,000 St

**01.2.05.3 Ausführung von Rammsondierungen**
Ausführung von Rammsondierungen in Auffüllbereichen
DIN 4094  z.B. Baugruben usw.
abgerechnet werden die einzelnen Standorte.
Die Standorte werden vor Ort mit dem AG, AN und der
Bauleitung festgelegt.
Gemessen wird die Eindringtiefe in das Erdreich zur
Überprüfung der Dichte der Arbeitsraumverfüllung
Menge: 3,000 St

*Hinweis: Liefern, einbauen und verdichten einer Tragschicht aus güteüberwachtem Material (NGK, mehrfach gebrochen) für*
Liefern, einbauen und verdichten einer Tragschicht aus
güteüberwachtem Material (NGK, mehrfach gebrochen) für
Straßen der Belastungsklassen BK 0,3 - BK 100,
Schottertragschicht als komb. Frostschutz- und
Tragschicht aus kornabgestuftem Schotter-Splitt-Sand-
Gemisch liefern, einbauen und verdichten in den
gesamten Flächen. Verformungsmodul Ev2 auf der
Oberfläche min. 150 MN/m², Körnung 0/32 - 0/45 mm,
Kornanteil unter 0,063 mm max., 5 Gew.-v.H., Korn
größer 2 mm = Kalkstein, Korn bis 2 mm = Natursand und
Brechsand, im Verhältnis mind. 70 zu 30 Gew. - v.H.
Der Verbrauch ist anhand von Lieferscheinen nachzuweisen.
Mehrverbrauch wird nicht bezahlt. Minderverbrauch wird
abgezogen.
In den Einheitspreis ist die Herstellung des Planums
einzurechnen.

**01.2.05.4 Schottertragschicht, als Ausgleichmaterial, für Anrampungen als Unterbauverstärkung, unter Bordsteinen und prov. Zufahrten**
Schottertragschicht als Ausgleichmaterial für Anrampungen
als Unterbauverstärkung, unter Bordsteinen und prov.
Zufahrten
Menge: 20,000 to

**01.2.05.5 Schottertragschicht, 30 cm stark, in Fahrflächen und Stellplätzen Einbau in 2 Lagen**
Menge: 55,000 m2

**01.2.05.6 Schottertragschicht, 20 cm stark, in Fahrflächen und Stellplätzen Einbau in 2 Lagen**
Schottertragschicht, 20 cm stark, in Fahrflächen und
Stellplätzen und Terrassen
Einbau in 2 Lagen
Menge: 55,000 m2

**01.2.05.7 HGT, Schichtstärke 20 cm**
HGT, Körnung 0/32 bis 0/45, Schichtstärke 20 cm
Material liefern und einbauen, zweilagiger Einbau
Menge: 10,000 m2

**01.2.05.8 Pflasterstreifen, Einzeiler, Betonpflaster 20/20/8 Beton grau**
Pflasterstreifen als Randeinfassung, Einzeiler,
liefern und einbauen
im Bereich zwischen Hauswand, Entwässerungsrinne u.
Belagsfläche
Material: Betonpflaster 20/20/8 Beton grau
Pflasterbett aus Beton C 12/15, Dicke 20 cm,
incl. Verfugen mit Mörtel,
in geraden und gekrümmten Strecken
incl. aller Erdarbeiten, das anfallende Material ist
seitlich einzubauen
Menge: 20,000 m

**01.2.05.9 Pflasterbelag aus Betonpflaster, Muschelkalk**
Pflasterbelag aus Betonpflaster, K 4, Mmuschelkalk, Nr. 700
Oberfläche. beton, glatt
Farbe: Muschelkalk
Ausführung in Reihen
Firma: Kronimus AG - Betonsteinwerke
Josef-Herrmann-Str. 4-6
76473 Iffezheim
Tel. +49 (0) 7229 69 - 0
Fax +49 (0) 7229 69 - 199
info@kronimus.de
Gemischte Form:
Dicke 8 cm
Einbauort: Gehweg, Zugangswege
Bettung aus Brechsand-Splitt-Gemisch 0/5 mm,
Dicke in verdichtetem Zustand 4 cm,
Pflasterfugen einschlämmen mit Brechsand
einschließlich der erforderlichen Rand- und
Anschlusssteine
Menge: 55,000 m2

**01.2.05.10 Einschneiden von Betonpflaster, Steinstärke bis 8 cm.**
Einschneiden von Betonpflaster der Betonpflastersteinpositionen bis zu einer Steinstärke bis 8 cm.
Auf eine exakte Ausführung wird besonders hingewiesen,
in geraden und gekrümmten Strecken,
Ausführung mit Nasssäge
Menge: 5,000 m

**01.2.05.11 Kantensteinen 8/30/100, Abgrenzung Belag, Rasen- u. Pflanzflächen**
Liefern und versetzen von Kantensteinen 8/30/100
als Abgrenzung von Belag-, Rasen- u. Pflanzflächen,
als Abgrenzung von Kiesstreifen und Pflanzflächen,
versetzt in Beton C 12/15, ca 50 l/lfm,
incl. aller Erdarbeiten. Das Aushubmaterial ist
seitlich einzuplanieren,
incl. aller Nebenarbeiten,
Überstand bei Belagsflächen ca 5 cm oder
oberflächengleich,
Überstand bei Rasenflächen oberflächengleich.
Menge: 75,000 m

##### Bauteil 01.2.06 Grünflächen- und Vegetationsarbeiten

**01.2.06.1 Liefern von Oberboden im Bereich der Baustelle, der Einbau wird über eine gesonderte Position ab-**
Liefern von Oberboden im Bereich der Baustelle,
der Einbau wird über eine gesonderte Position abgerechnet.
Menge: 30,000 m3

**01.2.06.2 Rindenhumus / Hochstamm**
Rindenhumus - Hochstamm
(Ökonom-Rindenhumus oder vergleichbares) liefern und einbauen, Körnung 0 - 4 mm
(Produktanalyse und Nachweis über das Freisein
von Wuchshemmstoffen beifügen) und Horn-Blutmehl
sind je Pflanzloch mit dem abzuliefernden Oberboden zu mischen und einzubauen.
Hochstämme, Stammbüsche, Solitärgehölze über 4,00 m
80 l Rindenhumus, 800 g Blut-Hornmehl
je Pflanzloch.
Menge: 7,000 St

**01.2.06.3 Rindenhumus /Sträucher bis 2,00 m**
wie vor, jedoch Sträucher bis 2,00 m
15 l Rindenhumus, 150 g Blut-Hornmehl
je Pflanzloch
Menge: 100,000 St

**01.2.06.4 Pflanzenverankerung mit Baumpfählen, Länge 200 cm schräg, Pfähle weißgeschält,**
Pflanzenverankerung mit Baumpfählen,
schräg, Pfähle weiß geschält,
Pfahllänge 200 cm,
Zopfdicke 6/8 cm
Bindegurt aus Kokosstrick
Menge: 3,000 St

**01.2.06.5 Pflanzenverankerung mit Pfahl-Dreibock, Länge 300 cm mit Lattenrahmen, Pfähle weißgeschält,**
Pflanzenverankerung mit Pfahl-Dreibock
mit Lattenrahmen, Pfähle weiß geschält,
Pfahllänge 300 cm
Zopfdicke 8/10 cm
Bindegurt aus Kokosstrick
Menge: 7,000 St

**01.2.06.6 Pflanzarbeiten Gehölze, Bäume und Stammbusch**
Pflanzarbeiten Gehölze, Bäume, Stammbusch 3,0 - 7,0 m
hierfür sind folgende Arbeiten zu erbringen:
abladen der Pflanzen,
Transport innerhalb der Baustelle, nachschneiden der
Wurzeln,
zurückschneiden der Gehölze entsprechend der
Pflanzenart und der Pflanzensorten,
ausheben und verfüllen der Pflanzgruben,
zweimaliges, kräftiges Wässern,
durchhacken der Pflanzscheiben nach dem Pflanzen
säubern der Wege und Plätze.
Auf sorgfältige Pflanzarbeiten wird Wert gelegt,
besonders wird auf die DIN 18916 hingewiesen.
Menge: 7,000 St

**01.2.06.7 Pflanzarbeiten Sträucher 1,5 -3,0 m, m.B.**
wie Pos. vor, jedoch Pflanzarbeiten Sträucher 1,5 -3,0 m, m.B.
Menge: 25,000 St

**01.2.06.8 Pflanzarbeiten Sträucher 0,6 -1,5 m, m.B.**
wie Pos. vor, jedoch Pflanzarbeiten Sträucher 0,6 -1,5 m, m.B.
Menge: 10,000 St

**01.2.06.9 wie Pos. vor, jedoch Pflanzarbeiten Heckenpflanzen 0,6 -1,5 m, m.B.**
Menge: 70,000 St

**01.2.06.10 wie Pos. vor, jedoch Bodendecker 0,30 - 0,60 m mit Tb**
Menge: 500,000 St

**01.2.06.11 wie Pos. vor, jedoch Pflanzarbeiten Stauden, Gräser usw.**
Menge: 500,000 St

*Hinweis: Die Pflanzenlieferung erfolgt bauseits durch den Bauherrn Folgende Punkte sind in die Vorpositionen einzukalkulieren:*
Die Pflanzenlieferung erfolgt bauseits durch den Bauherrn
Folgende Punkte sind in die Vorpositionen einzukalkulieren:
1. Abstimmung der Anlieferung mit Bauherr / Baumschule /
  Staudengärtnerei
2. Abladen der Pflanzen
3. Zwischentransport zur Verwendungsstelle
4. Pflanzenschnitt
5. Wurzelschnitt
6. zweimaliges Anwässern

**01.2.06.12 Stammschutz im Bereich der Ho., Schilfrohrmatten**
Herstellen von Stammschutz im Bereich der Hochstämme
gegen Sonneneinwirkung und Verdunstung
bestehend aus Schilfrohrmatten
Höhe bis 3,0 m
incl. Befestigung mit Kabelbinder o. ä
min 4 Stück, je 1 m eine Befestigung
incl. aller Nebenarbeiten
Menge: 7,000 St

**01.2.06.13 Baumstandorte, Draindrohr DN 100, als Ring**
Baumstandorte, Draindrohr DN 100
Liefern und einlegen eines Drainagerohres als Ring
incl. T-Sück und Verlängrung bis OK Erdreich incl. Verschlusskappe
Menge: 7,000 St

#### Titel 01.3 Bereich 3 - Parkplatz

##### Bauteil 01.3.01 Herrichten des Geländes

**01.3.01.1 Baustelleneinrichtung**
*** Pauschalposition
Die Pauschalvergütung für die Baustelleneinrichtung
umfasst alle Aufwendungen zur Einrichtung der
Baustelle
wie Abfuhr, Aufstellung, Wiederaufbauen und Abfuhr
sämtlicher für die sach- und fachgemäße Durchführung
der Bauarbeiten erforderlichen Geräte, Werkzeuge,
Maschinen und sonstige Einrichtungen.
Desweiteren die Kennzeichnung, Abschrankung und
Beleuchtung der Baustelle, die Kosten für die
verkehrsrechtliche Anordnung und nach Beendigung der
Bauarbeiten die Kosten für das Räumen der Baustelle
und Lagerplätze.
Alle Sicherungsmaßnahmen sind nach den Vorschriften
der
RSA 95 bzw. ZTV-SA 97 auszuführen.
Die Kosten für das Vorhalten und den Betrieb von
Maschinen, Geräten und Anlagen sind dagegen in die
Einheitspreise einzurechnen.
Zur Auszahlung gelangen:
- Nach Fertigstellung der Einrichtung  : 30 %
- Im Zuge der Ausführung entsprechend dem
Fortgang der Arbeiten  : 50 %
- Nach Abnahme der Gesamtleistung und einwandfreier Übergabe aller benutzten Flächen  : 20 %
Menge: 1,000 psch

**01.3.01.2 Baufeld räumen, oberste Schicht 3 - 5 cm abräumen**
Baufeld räumen, oberste Schicht 3 - 5 cm abräumen,
Material laden und abfahren
Material wird Eigentum des AN und ist auf dessen Kosten zu beseitigen
im Bereich der Bäume sind die Arbeiten besonders sorgfältig
auszuführen. Die Wurzeln der Bäume dürfen nicht beschädigt
werden.
Menge: 800,000 m2

**01.3.01.3 Baufeld räumen, Oberboden mit Wurzeln 15 - 20 cm abräumen**
Baufeld räumen, Oberboden mit Wurzeln 15 - 20 cm abräumen
Art der Vegetation: alte Pflanzflächen
Material aufnehmen und abfahren
Flächen eben und geneigt
Neigung bis 1 : 4
Material wird Eigentum es AN und ist auf dessen Kosten
fachgerecht zu entsorgen.
Menge: 130,000 m2

**01.3.01.4 Vorhandene Wurzelstubben roden, Durchmesser: 10-20 cm gemessen an der Schnittstelle am Boden**
Vorhandene Wurzelstubben roden, Durchmesser: 10-20 cm
gemessen an der Schnittstelle am Boden
Material: wird Eigentum des AN und ist auf dessen
Kosten fachgerecht zu entsorgen.
Menge: 5,000 St

**01.3.01.5 Wurzelstubben, wie vor jedoch 20 - 30 cm Material: wird Eigentum des AN und ist auf dessen**
Wurzelstubben, wie vor jedoch 20 - 30 cm
Material: wird Eigentum des AN und ist auf dessen
Kosten fachgerecht zu entsorgen.
Menge: 3,000 St

**01.3.01.6 Strauchwerk roden, Größe 1,0 - 2,0 m**
Strauchwerk  incl. Wurzeln roden,
incl. Abfuhr zur Wiederverwertung
Abrechnung nach m² Bewuchsfläche.
Aufwuchshöhe: 1,00 - 2,00 m.
Menge: 40,000 m²

**01.3.01.7 Bodendecker roden incl. Wurzeln**
Bodendecker incl. Wurzel roden
incl. Abfuhr zur Wiederverwertung
Abrechnung nach m²Bewuchsfläche.
Aufwuchshöhe: bis 1,00 m.
Menge: 100,000 m²

**01.3.01.8 Hindernis im Boden, Unterbau alte Wege, Ausbaustärke ca 30 cm**
Hindernis im Boden, Unterbau alte Wege,
Ausbaustärke ca 30 cm
Schottermaterial abbrechen
zur Wiederverwendung seitlich lagern
und später innerhalb des Baufeldes nach
Angabe der Bauleitung einbauen.
Menge: 40,000 m3

**01.3.01.9 Bauliche Anlage abbrechen, Beton, nicht armiert**
Bauliche Anlage abbrechen.
Fundamentbeton nicht armiert
Abgerechnet wird das Volumen des abzubrechenden
Materials.
Anlage freilegen, Abbruchgut geht in Eigentum des AN
über und ist von der Baustelle zu entfernen.
Im Baugrund ist mit baulichen Anlagen zu rechnen
(Bodenplatten, Fundamente), wobei der genaue Umfang
nicht bekannt ist.
Menge: 6,000 m3

**01.3.01.10 Bauliche Anlage abbrechen, Beton, armiert**
Bauliche Anlage abbrechen, Fundamentbeton armiert
Abgerechnet wird das Volumen des abzubrechenden
Materials.
Anlage freilegen, Abbruchgut geht in Eigentum des AN
über und ist von der Baustelle zu entfernen.
Im Baugrund ist mit baulichen Anlagen zu rechnen
(Bodenplatten, Fundamente), wobei der genaue Umfang
nicht bekannt ist.
Menge: 6,000 m3

**01.3.01.11 Bordsteine aufnehmen, Hoch- und Rundbordsteine aus Beton.**
Bordsteine aufnehmen, Hoch- und Rundbordsteine
aus Beton.
Breite bis 18 cm,
Höhe bis 30 cm.
Fundament aus Beton, über 10 bis 20 cm dick, und
Rückenstütze aus Beton aufbrechen.
Incl. aller Nebenarbeiten.
Material wird Eigentum des AN und ist auf dessen Kosten
fachgerecht zu entsorgen.
Menge: 10,000 m

**01.3.01.12 Kantensteine aufnehmen aus Beton,**
Kantensteine aufnehmen
aus Beton,
Höhe bis 30 cm.
Fundament aus Beton, über 10 bis 20 cm dick, und
Rückenstütze aus Beton aufbrechen.
Incl. aller Nebenarbeiten.
Material wird Eigentum des AN und ist auf dessen Kosten
fachgerecht zu entsorgen.
Menge: 20,000 m

**01.3.01.13 Beleuchtungsmasten aufnehmen, Höhe bis 4 m.**
Beleuchtungsmasten aufnehmen,
Höhe bis 4 m.
Fundament aus Beton, über 10 bis 20 cm dick, und
Rückenstütze aus Beton aufbrechen.
Incl. aller Nebenarbeiten.
Material wird Eigentum des AN und ist auf dessen Kosten
fachgerecht zu entsorgen.
Menge: 5,000 St.

**01.3.01.14 Findlinge aus Naturstein aufnehmen, zur Wiederverwendung seitlich lagern**
Findlinge aus Naturstein aufnehmen,
zur Wiederverwendung seitlich lagern.
Größe: bis ca. 0,30 m³
Fundament aus Beton, Tiefe ca. 20 cm, Breite ca. 30 cm
aus Beton aufbrechen.
incl. aller Nebenarbeiten
Material wird Eigentum des AN und ist auf dessen Kosten
fachgerecht zu entsorgen.
Menge: 10,000 St.

**01.3.01.15 Ballfangzaun aufnehmen, Höhe bis 6 m.**
Ballfangzaun aufnehmen,
Höhe bis 6 m.
Material: Rundrohr und Maschendrahtgeflecht.
Fundament aus Beton, ca. 40 bis 60 cm dick.
Incl. aller Nebenarbeiten.
Material wird Eigentum des AN und ist auf dessen Kosten
fachgerecht zu entsorgen.
Menge: 45,000 m

**01.3.01.16 Schachtteil ausbauen, Abdeckung, säubern u. seitlich lagern**
Schachtteil freilegen und ausbauen.
Erdarbeiten im Boden der Klassen 3 bis 5 ausführen.
Aufbruch von Straßenbefestigung wird gesondert
vergütet.
Teil = Abdeckung beliebiger Bauart, lichte Weite bis
1m.
Abdeckung säubern, seitlich lagern.
Incl. aller Nebenarbeiten.
Material wird Eigentum des AN und ist auf dessen Kosten
fachgerecht zu entsorgen.
Menge: 2,000 St

##### Bauteil 01.3.02 Geländebearbeitung und Gestaltung

**01.3.02.1 Oberboden profilgerecht abtragen, lagern**
Oberboden profilgerecht abtragen, fördern, geordnet lagern.
Abtragsdicke über 10 bis 20 cm.
Förderweg innerhalb der Baustelle.
Abrechnung nach Aufmaß der Lager.
Menge: 120,000 m3

**01.3.02.2 Oberboden, bauseits vorhanden, profilgerecht auftragen Auftragsdicke 30 cm.**
Oberboden, bauseits vorhanden, profilgerecht auftragen
Auftragsdicke  30 cm.
Förderweg innerhalb des Baufeldes.
Abrechnung nach Auftragsfläche in der Abwicklung.
Im Bereich der Rasenflächen 30 cm stark,
im Bereich der Pflanzflächen 30 cm stark.
Menge: 120,000 m2

**01.3.02.3 Oberboden nach DIN liefern, der Einbau erfolgt über eine gesonderte Position.**
Menge: 30,000 m³

**01.3.02.4 Unterboden profilgerecht abtragen, lagern und einbauen**
Unterboden profilgerecht abtragen, seitlich lagern und
später wieder fachgerecht einbauen.
Abtragsdicke über 20 bis 50 cm.
Auftragsdicke über 20 bis 100 cm.
Bodengruppe 2 bis 5 DIN 18 915 Teil 1.
Förderweg innerhalb der Baustelle.
Material in Lagen einbauen und verdichten EV 2 = 45
Abrechnung nach Abtragsfläche.
Menge: 30,000 m3

**01.3.02.5 Unterboden liefern und einbauen. Auftragsdicke über 20 bis 100 cm.**
Menge: 20,000 m3

**01.3.02.6 Baugrund lockern durch Aufreißen. Abstand der Aufreißer bis 50 cm,**
Baugrund lockern durch Aufreißen.
Abstand der Aufreißer bis 50 cm,
Tiefe 50 cm.
Bodengruppe 2 bis 5 DIN 18 915 Teil 1.
Abrechnung in der Abwicklung.
Flächen eben und geneigt.
Menge: 520,000 m2

**01.3.02.7 Vegetationsschicht lockern durch Fräsen**
Vegetationsschicht lockern durch Fräsen.
Tiefe 20 cm.
Steine und Fremdkörper, Durchmesser ab 5 cm.
Unkraut und schwer verrottbare Pflanzenteile ablesen.
Stoffe werden Eigentum des AN und sind zu beseitigen.
Bodengruppe 2 bis 5 DIN 18 915 Teil 1.
Abrechnung in der Abwicklung.
Flächen eben und geneigt.
Menge: 520,000 m2

**01.3.02.8 Organ./mineral. NPK-Dünger aufbringen**
Düngung der Vegetationsfläche.
organischer/mineralischer NPK-Dünger.
Erzeugnis Blaukorn.
Dünger aufbringen, Menge/m²30g.
Flächen eben und geneigt.
Neigung flacher als 1 : 4.
Menge: 520,000 m2

**01.3.02.9 Bodenverbesserungsstoffen, Sand 0/2**
Bodenverbesserungsstoffe aufbringen - Sand
Material: Sand 0/2.
Auftragsstärke 3 cm.
Incl. aller Nebenarbeiten.
Menge: 520,000 m2

**01.3.02.10 Bodenverbesserungsstoffen Feinkompost**
Bodenverbesserungsstoffen aufbringen - Feinkompost.
Material: Feinkompost geeignet für Pflanz- u.
Rasenflächen.
Das Material muss geeignet sein zur Bodenverbesserung.
Das Material muss abgelagert sein.
Das Material darf keine wuchshemmende Stoffe
enthalten.
Das Material muss unkrautfei sein.
angebotenes Material:.......................................................
Auftragsstärke: 5 cm.
Incl. aller Nebenarbeiten.
Menge: 520,000 m2

**01.3.02.11 Planum für Pflanz- u. Rasenfläche herstellen**
Planum für Pflanz- u. Rasenfläche herstellen.
Zulässige Abweichung von der Sollhöhe 2 cm.
Anschlüsse an Wege, Plätze und sonstige Beläge
2 cm unter Belagoberfläche.
Steine, Fremdkörper, Unkraut und schwer verrottbare
Pflanzenteile ablesen.
Durchmesser der Steine und Fremdkörper ab 5 cm.
Stoffe werden Eigentum des AN und sind zu beseitigen.
Bodengruppe 2 bis 5 DIN 18 915 Teil 1.
Abrechnung in der Abwicklung.
Flächen eben und geneigt.
Menge: 520,000 m2

**01.3.02.12 Ausheben des Kabelgrabens bis ca. 0,50 m breit. Tiefe bis ca. 1,00 m.**
Ausheben des Kabelgrabens bis ca. 0,50 m breit.
Tiefe bis ca. 1,00 m.
Material im Bereich des Baufelds einbauen.
Menge: 25,000 m3

##### Bauteil 01.3.03 Abwasser- und Versorgungsleitungen

**01.3.03.1 Boden für Suchgräben ausheben. Zur Freilegung von Kabeln und Rohrleitungen. N**
Boden für Suchgräben ausheben. Zur Freilegung
von Kabeln und Rohrleitungen. N
Nach Abtrag des Oberbodens Aushub seitlich lagern,
verfüllen und verdichten.
Aushubtiefe bis 1,50 m incl. Verbau.
Sohlenbreite über 0,50 bis 1,00 m.
Bodenklasse 4 bis incl. 5.
Menge: 5,000 m³

**01.3.03.2 KG 2000 - Entwässerungsrohre NW 100 mit Steckmuffe und Dichtungsring**
KG 2000 - Entwässerungsrohre NW 100
Entwässerungskanal/-leitung DIN 19534, SN 10,
SLW 60 mit Steckmuffe.
Auflager in nicht bindigem Boden.
Auflagerwinkel 120 Grad
in vorhandenen Graben.
Grabentiefe bis 2,50 m.
Mit Steckmuffe und Dichtungsring.
Liefern und fachgerecht verlegen.
Incl. aller Zuschnitte.
Bogen = 1,00 lfm,
Abzweiger = 1,50 lfm,
Doppelmuffe = 1,50 lfm,
Übergangsrohr PP-Steinzeug = 1,50 lfm.
Menge: 20,000 m

**01.3.03.3 KG 2000 - Entwässerungsrohre NW 150 mit Steckmuffe und Dichtungsring**
KG 2000 - Entwässerungsrohre NW 150
Entwässerungskanal/-leitung DIN 19534, SN 10,
SLW 60 mit Steckmuffe.
Auflager in nichtbindigem Boden.
Auflagerwinkel 120 Grad.
In vorhandenen Graben.
Grabentiefe bis 2,50 m.
Mit Steckmuffe und Dichtungsring.
Liefern und fachgerecht verlegen,
incl. aller Zuschnitte.
Bogen = 1,00 lfm,
Abzweiger = 1,50 lfm,
Doppelmuffe = 1,50 lfm,
Übergangsrohr PP-Steinzeug = 1,50 lfm.
Menge: 20,000 m

**01.3.03.4 Rohrumhüllung aus Grabensand 0/8 10 cm unter Rohrsohle, 15 cm über Rohrscheitel**
Rohrumhüllung aus Grabensand 0/8.
Grabenbreite bis 80 cm.
10 cm unter Rohrsohle, 15 cm über Rohrscheitel.
Auf die gesamte Grabenbreite einbetten.
Die Verdichtung hat sorgfältig zu erfolgen,
um ein sicheres Einbetten des Rohres zu gewährleisten.
Im Preis mit eingeschlossen ist das Liefern und der
Einbau des Materiales.
Eventuelle Mehrbreiten des Rohrgrabens als die
Abrechnungsbreite für die Rohrgräben sind im Preis mit
enthalten und werden nicht vergütet.
Zur Kontrolle sind Wiegescheine vorzulegen.
Menge: 40,000 m

**01.3.03.5 Füllmaterial für Einbettung von Rohrleitungen - Sand**
Einbau von Füllmaterial
für Einbettung von Rohrleitungen mit vom
AN zu liefernden Stoffen. Material Sand 0/2,
verdichten, Verdichtungsgrad 97 %,
Einbauhöhe bis 0,50 m.
Menge: 5,000 to

**01.3.03.6 Vorsiebmaterial zur Verbesserung, Einfüllmaterials,Grabenverfüllung**
Vorsiebmaterial zur Verbesserung des Einfüllmaterials
bzw. zur Grabenverfüllung.
Menge: 5,000 m3

**01.3.03.7 Drainleitung aus PVC-hart, DIN 1187 mit Gerinne geschlossen mit angeformter Muffe,**
Drainleitung aus PVC-hart, DIN 1187 mit Gerinne geschlossen,
mit angeformter Muffe.
Schlitzweite 1,2 mm, gewellt, DN 100,
einschließlich Grabarbeiten.
Grabenbreite ca 40 cm, Grabentiefe ca 40 cm.
Sowie Ummantelung mit Drainkies 8/16 bis Oberkante Rohr.
Incl. Grabenverfüllung mit Drainkies bis OK Gelände.
Verlegen incl. aller Nebenarbeiten.
Menge: 25,000 m

**01.3.03.8 Beleuchtungskabel, bauseits bereitgestellt, verlegen, Sand**
Beleuchtungskabel, bauseits bereitgestellt,
in vorhandenen Graben verlegen.
Incl. liefern und einbauen von Sand 15 cm stark.
Menge: 40,000 m

**01.3.03.9 Liefern und verlegen von Kabelabdeckhauben und Trassenband. In vorhandenen Graben verlegen.**
Menge: 40,000 m

**01.3.03.10 Liefern und versetzen von Straßenabläufen, Multitop-Aufsätze 300/500**
Liefern und versetzen von Straßenabläufen, Multitop-
Aufsätze 300/500 nach DIN 4052.
Bestehend aus Boden (1), mit Abgang 100
mm.
Mit Steckmuffe L und langem Schaft, mit Schlammeimer
für
Straßenabläufe nach DIN 4052, verzinkt. Schwere
Ausführung, für langen Schaft, entspr. den
Baugrundsätzen DIN 1213.
Rost mit Querstäben, pfützen- und klapperfrei mit
einbetonierter Eimerauflage.
Klasse D 400, entsprechend DIN EN 124 /E DIN 1229,
Rinnen- / Pultform oder Muldenform
Bauhöhe 100mm, Rahmenaußenmaße 300 x 554,
mit mulifunktionalem Doppelscharnier,
Rahmen aus Gusseisen, hochziehbar mit Eimerauflage,
mit
PEWEPREN-Einlagen, mit vorgeformten, bei Bedarf
ausschlagbaren Bauzeitentwässerungen, Rost aus
Gusseisen, mit zwei schraublosen und verkehrssicheren
Arretierungen herausnehmbar,
Zweiseitig ca. 110 Grad aufklappbar, Rost nach dem
Aufklappen nicht herausnehmbar, Schlitzweite 25 mm,
Schliltzlängen kleiner 170 mm, Einlaufquerschnitt ca.
750 cm²
Fabrikat: ACO Aufsatz Multitop ELCORD 300 PF o. glw.
genau in Höhe und Neigung der Fahrbahn auf ein
Betonfundament, 10 cm stark, (0,50 x 0,50)
Die Abdeckung sind entsprechend dem Bauablauf Zug um
Zug auf die planmäßige Höhe in Zementmörtel zu setzen,
incl. Einbau eines Ausgleichsringes,
incl. aller Nebenarbeiten,
Klasse D 400
Menge: 3,000 St

**01.3.03.11 Betonmuldensteine als Entwässerungsrinne. Material: Beton, Grau Nr. 14.**
Betonmuldensteine als Entwässerungsrinne.
Material: Beton, Grau Nr. 14.
Abmessungen: 33 x 30 cm, Steindicke 12 cm.
Stich: 2 cm.
Fabrikat: Kronimus o.ä.
Einbau nach Herstellervorschrift auf Betonfundament.
Incl. aller Erdarbeiten.
Incl. aller Nebenarbeiten.
Gefälle in der Rinne 0,5 %.
Menge: 40,000 m

**01.3.03.12 Liefern und verlegen Kabelleerrohren, Durchm. 110 mm, PVC incl. einlegen eines Zugdrahtes.**
Menge: 40,000 m

**01.3.03.13 Liefern und verlegen Kabelleerrohren, Durchm. 65 mm, PVC incl. einlegen eines Zugdrahtes.**
Menge: 50,000 m

*Hinweis: Schachtbauwerke*

**01.3.03.14 Liefern und Versetzen eines Kontrollschachtes aus Betonfertigteilen, Durchmesser 1,20 m, Bodenstück**
Liefern und versetzen eines Kontrollschachtes aus
Betonfertigteilen, Durchmesser 1,20 m, Bodenstück
mit Gerinne, gerade,
incl. zwei Rohrdurchführungen bis DN 150
Menge: 2,000 St

**01.3.03.15 wie Pos. vor, jedoch Schachtringe, Bauhöhe 50 cm**
Menge: 2,000 St

**01.3.03.16 wie Pos. vor, jedoch Konus**
Menge: 2,000 St

**01.3.03.17 wie Pos. vor, jedoch Abdeckung, Guss, Klasse C**
Menge: 2,000 St

**01.3.03.18 wie Pos. vor, Schachtbauwerk jedoch abdichten außen und innen, wasserdicht, Bauhöhe bis 2,0 m**
wie Pos. vor, Schachtbauwerk jedoch abdichten außen
und innen, wasserdicht, Bauhöhe bis 2,0 m
Anstrich mit Farbe, geeignet für Trinkwasserbehälter
  Angebotenes Fabrikat: ...........................................................
...............................................................................................
Menge: 2,000 St

**01.3.03.19 Ausgleichsringe zum Höhenausgleich für Schächte, incl. Lieferung und aufsetzen.**
Ausgleichsringe zum Höhenausgleich für Schächte,
incl. Lieferung und aufsetzen,
20 cm stark.
Menge: 6,000 St

**01.3.03.20 Zuschlag zu Pos. Schächte anpassen für Neigungen über 5 %**
Zusch. zu Pos. Schächte für Anpassen an Neigungen über 5 %
Menge: 2,000 St

##### Bauteil 01.3.04 Anlage für Sonderzwecke

**01.3.04.1 Mauerscheiben Typ 55, Beton grau,**
Liefern und versetzen von Mauerscheiben Typ 55
Beton grau, Kanten gefast.
LF 1 Verkehrslast bis 5 KN/m²
versetzen auf Zementmörtel 5 cm dick, an den
Stoßfugen ist eine gesandete Dachpappe, Breite
50 cm, einzulegen.
Incl. versetzen auf Beton-Fundamentstreifen
nach Herstellerangabe (ca. 40 x 50 cm) und
aller Erdarbeiten.
Menge: 10,000 m

**01.3.04.2 Mauerscheiben Typ 80, Beton grau,**
Liefern und versetzen von Mauerscheiben Typ 80
Beton grau, Kanten gefast.
LF 1 Verkehrslast bis 5 KN/m²
versetzen auf Zementmörtel 5 cm dick, an den
Stoßfugen ist eine gesandete Dachpappe, Breite
50 cm, einzulegen.
Incl. versetzen auf Beton-Fundamentstreifen
nach Herstellerangabe (ca. 40 x 50 cm) und
aller Erdarbeiten.
Menge: 5,000 m

**01.3.04.3 Kiessand 16/32 einbauen als Hinterfüllung der L-Steine**
Liefern von Stoffen und einbauen als Hinterfüllung der
L-Steine, Kiessand 16/32
Mengenermittlung nach Wiegekarten.
Menge: 10,000 m3

**01.3.04.4 Gabionen liefern und versetzen, Größe 2,0 x 0,5 x 1,0 m**
Gabionen liefern und versetzen, Größe 2,0 x 0,5 x 1,0 m
Bezugsadresse:
korbkultur GmbH & Co. KG
Weißlensburgerstraße 100
74626 Bretzfeld-Weißlensburg
Telefon: 07946 944808-0
Telefax: 07946 944808-88
E-Mail: info@korbkultur.de
Größe: 200 x 50x 100 cm (L/T/H)
werkseitig befüllt und verdichtet
Material: Muschelkalk Blau 63/90
CE-Markierung ETA-17/0059
Galfan Zink-Aluminium Beschichtung
Doppelstab- Einfachgitter punktgeschweißt
Drahtdurchmesser 6 mm
Kraftschlüssige Verbindung der Front- und Rückgitter im Fußbereich durch spezielle S-Biegung
Maschenweite 50 × 200 mm
Setzungsfreie Füllung mit werkseitig verdichteter Steinschüttung.
incl. aller Erdarbeiten
incl. Fundamentarbeiten
Schotterstreifen, Breite 80 cm, Tiefe ca. 40 cm
incl. aller Nebenleistungen
Menge: 10,000 St

**01.3.04.5 Lichtmastfundamente, bestehend aus Betonrohren Durchmesser 50, Länge 100 cm, einseitig ca 5 cm breit und 15 cm**
Lichtmastfundamente, bestehend aus Betonrohren
Durchmesser 50, Länge 100 cm,
einseitig ca 5 cm breit und 15 cm lang, eingeschnitten zur
Kabeleinführung,
incl. aller Erdarbeiten, Aushubmaterial seitlich
einbauen
bis Bodenklasse 5
Beleuchtungsmasten bis 5 m Höhe, bauseits geliefert,
versetzen,
Fundament im unteren Teil mit Sand
verfüllen, sowie 10 cm starker Betonkranz als oberer
Abschluss,
Oberkante Fundament 15 cm unter OK Belag, bzw. unter
OK Gelände.
Menge: 3,000 St

**01.3.04.6 Lichtmastfundamente, Poller, bestehend aus PVC Rohr, Durchmesser 30, Länge 50 cm,**
Lichtmastfundamente, Poller, bestehend aus PVC Rohr,
Durchmesser 30, Länge 50 cm,
incl. Kabeleinführung, mittig
incl. aller Erdarbeiten, Aushubmaterial seitlich einbauen
bis Bodenklasse 5
Pollerleuchten bis ca. 1 m  Höhe,
Fundament komplett betoniert
Oberfläche: glatt, Besenstrich
Oberkante Fundament 15 cm unter OK Belag, bzw. unter
  OK Gelände.
Menge: 5,000 St

**01.3.04.7 Liefern und versetzen von Bankblöcken, Holz, Eiche. Abmessung 150/35/50 cm (L/B/H).**
Liefern und versetzen von Bankblöcken, Holz, Eiche.
Abmessung 150/35/50 cm (L/B/H).
Beton grau, Kanten gefast.
Incl. Holzauflagen aus Beton, Größe 20/2015 cm, 4 Stück je Element.
Incl. Versetzen.
Incl. aller Erdarbeiten.
Fugen zwischen den Einzelteilen 3 mm, gleichmäßig,
ohne sichtbare Versetzhülsen o.ä.
Menge: 10,000 St.

**01.3.04.8 Stabgittzaun, verzinkt und Besch., anthrazit, Höhe 1400 mm**
Liefern und einbauen eines Stabgittermattenzaunes -
verzinkt und Beschichtung anthrazit
wie Firma LEGI oder gleichwertig, Zaunhöhe 1400 mm,
Bodenabstand Zaungitter ca. 5 cm,
Bezeichnung LEGI-R-Zaun
Gitter:
aus kreuzweise stark punktgeschweißten Stahldrähten,
die senkrechten Drähte 6 mm Durchmesser,
die waagerechten Drähte 8 mm Durchmesser,
die Gitterenden überlappen hinter dem Pfosten mit
einer Auflage von mindestens 30 mm,
Maschenweite 50/200 mm,
Gitternutzlänge 2500 mm,
Pfosten
zum Einbetonieren in Einzelfundamente,
Fundamente nach Herstellerangaben
aus Rechteckrohren nach Herstellerangaben und
statischen Erfordernissen,
mit aufgeschweißter Kopfplatte,
mit Klemmleisten aus Flachstahl und Verschraubung
mit Muttern M 8,
incl. aller Erdarbeiten, das Aushubmaterial ist
seitlich einzuplanieren,
incl. aller Schalarbeiten,
incl. aller Nebenarbeiten wie anpassen der Zaunlängen,
alle Metallteile verzinkt
Oberkante Fundamente sind ca. 15 cm unter Oberkante
der späteren Anschlussbereiche einzubauen,
Zaunüberstände nach unten
Menge: 30,000 m

**01.3.04.9 Zuschalg zu Pos. vor, Stabgitterzaun - herstellen von Passteilen die Schnittstellen sind sorgfältig nachzuverzinken**
Zuschlag zu Pos. vor, Stabgitterzaun, herstellen von Passteilen
die Schnittstellen vor Ort einpassen,
die Elemente sind dann zu beschichten!
Menge: 2,000 St

**01.3.04.10 Zuschlag zu Pos. Stabgitterzaun für Höhensprünge, Festlegung nach Rücksprache mit der Bauleitung vor Ort,**
Zuschlag zu Pos. Stabgitterzaun für Höhensprünge,
Festlegung nach Rücksprache mit der Bauleitung vor
Ort,
incl. aller Zusatzteile,
incl. aller Nebenarbeiten
Menge: 2,000 St

**01.3.04.11 Zuschlag zu Pos. Stabgitterzaun für Eckausbildungen Festlegung nach Rücksprache mit der Bauleitung vor Ort in**
Zuschlag zu Pos. Stabgitterzaun für Eckausbildungen,
Festlegung nach Rücksprache mit der
Bauleitung vor Ort,
incl. aller Zusatzteile,
incl. aller Nebenarbeiten
Menge: 2,000 St

**01.3.04.12 Staktenzaun, Höhe 1,20 m, Holzart: Robinie oder Kastanie**
Liefern und einbauen eines Staktenzaunes
Holzart: Robinie oder Kastanie
Zaunhöhe 1,20 m,
Bodenabstand Zaungitter ca. 5 cm,
Holzabstand ca. 4 - 5 cm
incl. Befestigung an vorhandenen Stabgitterzaun mit Draht
Menge: 25,000 m

**01.3.04.13 Liefern und einbauen - Muschelkalk - Blocksteine**
Liefern und einbauen von Muschelkalk- Blocksteinen
Muster sind vor Arbeitsbeginn vorzulegen
Kante gerundet - zulässig für Kindergarten
versetzt im Erdreich nach Angabe der Bauleitung
Größe: ca  40/50 cm ohne Bohrlöcher
versetzt als ein- und mehrschichtige Mauer
incl. aller Nebenarbeiten und Zwischentransporten
Nachweis über Originallieferscheine,
beim Einbau ist gegen das anstehende Erdreich ein
Vlies
- senkrecht mit einzubauen.
Menge: 25,000 m

##### Bauteil 01.3.05 Straßen- und Wegebau

**01.3.05.1 Planum herstellen für Wege und Plätze, incl. verdichten der Sohle auf EV2 45**
Planum herstellen für Wege und Plätze,
zulässige Abweichung von der Sollhöhe +/- 2 cm,
incl. verdichten der Sohle auf EV2 45
Menge: 1000,000 m2

**01.3.05.2 Ausführung von dynamischen Lastplattendruckversuchen bei Wegen**
Menge: 3,000 St

**01.3.05.3 Ausführung von Rammsondierungen**
Ausführung von Rammsondierungen in Auffüllbereichen
DIN 4094  z.B. Baugruben usw.
abgerechnet werden die einzelnen Standorte.
Die Standorte werden vor Ort mit dem AG, AN und der
Bauleitung festgelegt.
Gemessen wird die Eindringtiefe in das Erdreich zur
Überprüfung der Dichte der Arbeitsraumverfüllung
Menge: 3,000 St

*Hinweis: Liefern, einbauen und verdichten einer Tragschicht aus güteüberwachtem Material (NGK, mehrfach gebrochen) für*
Liefern, einbauen und verdichten einer Tragschicht aus
güteüberwachtem Material (NGK, mehrfach gebrochen) für
Straßen der Belastungsklassen BK 0,3 - BK 100,
Schottertragschicht als komb. Frostschutz- und
Tragschicht aus kornabgestuftem Schotter-Splitt-Sand-
Gemisch liefern, einbauen und verdichten in den
gesamten Flächen. Verformungsmodul Ev2 auf der
Oberfläche min. 150 MN/m², Körnung 0/32 - 0/45 mm,
Kornanteil unter 0,063 mm max., 5 Gew.-v.H., Korn
größer 2 mm = Kalkstein, Korn bis 2 mm = Natursand und
Brechsand, im Verhältnis mind. 70 zu 30 Gew. - v.H.
Der Verbrauch ist anhand von Lieferscheinen nachzuweisen.
Mehrverbrauch wird nicht bezahlt. Minderverbrauch wird
abgezogen.
In den Einheitspreis ist die Herstellung des Planums
einzurechnen.

**01.3.05.4 Schottertragschicht, als Ausgleichmaterial, für Anrampungen als Unterbauverstärkung, unter Bordsteinen und prov. Zufahrten**
Schottertragschicht als Ausgleichmaterial für Anrampungen
als Unterbauverstärkung, unter Bordsteinen und prov.
Zufahrten
Menge: 20,000 to

**01.3.05.5 Schottertragschicht, 30 cm stark, in Fahrflächen und Stellplätzen Einbau in 2 Lagen**
Menge: 1000,000 m2

**01.3.05.6 Schottertragschicht, 20 cm stark, in Fahrflächen und Stellplätzen Einbau in 2 Lagen**
Schottertragschicht, 20 cm stark, in Fahrflächen und
Stellplätzen und Terrassen
Einbau in 2 Lagen
Menge: 800,000 m2

**01.3.05.7 HGT, Schichtstärke 20 cm**
HGT, Körnung 0/32 bis 0/45, Schichtstärke 20 cm
Material liefern und einbauen, zweilagiger Einbau
Menge: 100,000 m2

**01.3.05.8 Nacharbeiten der vorhandenen Schottertragschicht im Bereich der alten Belagflächen**
Nacharbeiten der vorhandenen Schottertragschicht
im Bereich der alten Belagflächen.
Herstellen eines exakten Planums für das spätere
Verlegen des Belages im diesem Bereich,
Ausgleichshöhe max 5 cm
Menge: 200,000 m2

**01.3.05.9 Pflasterstreifen, Einzeiler, Betonpflaster 20/20/8 Beton grau**
Pflasterstreifen als Randeinfassung, Einzeiler,
liefern und einbauen
im Bereich zwischen Hauswand, Entwässerungsrinne u.
Belagsfläche
Material: Betonpflaster 20/20/8 Beton grau
Pflasterbett aus Beton C 12/15, Dicke 20 cm,
incl. Verfugen mit Mörtel,
in geraden und gekrümmten Strecken
incl. aller Erdarbeiten, das anfallende Material ist
seitlich einzubauen
Menge: 200,000 m

**01.3.05.10 Bit. Tragschicht AC 32 TS, 10 cm stark, Fahrbahnen**
Bit. Tragschicht  AC 32 TS, 10 cm stark, zwischen Randeinfassungen in Fahrbahnen
Asphalttragschicht für Straßen der Belastungsklasse BK 1,8, Körnung 0/32 in Fahrflächen, Bindemittel Straßenbaubitumen B 50/70 DIN EN 12591.
Menge: 840,000 m²

**01.3.05.11 Haftkleber liefern und aufsprühen**
Haftkleber nach den Technischen Lieferbedingungen für Sonder- emulsionen zum Vorspritzen aufsprühen, einschl. vorheriger Reinigung der verschmutzten Unterlage. Kehrgut ist auf einen vom Auftragnehmer zu stellenden Platz abzufahren einschl. Deponiegebühren.

Polymermodifizierte Bitumenemulsion C 60 BP 1 - S für Straßen der Belastungsklasse BK 3,2, Ansprühmenge für Schichten "f" (frisch) entspr. Tabelle 7 der ZTV-Asphalt-StB 07
Menge: 840,000 m²

**01.3.05.12 Bituminöse Decken fräsen, Frästiefe 4 cm**
Bituminöse Decken fräsen und reinigen,
Anschlussbereiche, Flächen bis ca. 20 m²
Das anfallende Fräsgut geht in Eigentum des Auftragnehmers über und muss beseitigt werden. Frästiefe bis 4,0 cm in Anschlussbereichen. Bei den Fräsarbeiten wird ein Zuschlag für Erschwernis an Schächten, Straßenkappen usw. nicht gewährt.
Menge: 30,000 m²

**01.3.05.13 Fugen mit Dichtungsband herstellen**
Fugen in der Dicke der bit. Deckschicht mit schmelzbarem Bitumen-Dichtungsband herstellen. Vor Einbau der Deckschicht vorhandene Wandung säubern, soweit erforderlich trocknen und mit bit. Voranstrich versehen. Nach dem Trocknen des Voranstrichs Fugenband an der zu verklebenden Seite leicht anschmelzen und an die Wandung gleichmäßig anpressen.
Dicke der Deckschicht: 4,0 cm
Fugenbreite:  10 mm
Menge: 30,000 m

*Hinweis: Liefern, einbauen und verdichten von Asphaltbeton nach ZTV-Asphalt Bei Verwendung von B 50/70, Edelsplitt, Edelbrechsand, Natursand un*
Liefern, einbauen und verdichten von Asphaltbeton nach ZTV-Asphalt.
Bei Verwendung von B 50/70, Edelsplitt, Edelbrechsand, Natursand und Füller. Splittgehalt mind. 55 Gew.-v.H., SZ-Wert der Splitte max. 18 Gew.-v.H., PSV-Wert mindestens 53 Brech-/Natursand, Verhältnis min. 2:1
Der Verbrauch an Mischgut ist anhand von Lieferscheinen nach- zuweisen. Mehrverbrauch wird nicht bezahlt, Minderverbrauch wird abgezogen.
Handeinbau an Anschlüssen, Anpassungen, usw. ist einzurechnen.

**01.3.05.14 Bit. Deckschicht AC 11 DS, 4 cm stark, Straßen, BK 3,2**
Bit. Deckschicht AC 11 DS, 4 cm stark,
für Straßen der Belastungsklasse BK 3,2
Körnung 0/11, Bindemittel Straßenbaubitumen 25/55-55 A DIN EN 12591, Breite 5,00 - 8,00 m  zzgl. Aufweitungen
Menge: 840,000 m²

**01.3.05.15 Zuschlag für Anpassarbeiten im Bereich von Schächten**
Zuschlag zu Pos. Bitumentragschicht und Asphaltdeckschicht für Anpassarbeiten im Bereich von Schächten
Größe bis 1,0 x 1,0 m
Menge: 3,000 St

**01.3.05.16 Zuschlag für Anpassarbeiten im Bereich von Schieberkappen**
Zuschlag zu Pos. Bitumentragschicht und Aspaltdeckschicht
für Anpassarbeiten im Bereich von Schieberkappen
für Gas und Wasser.
Menge: 3,000 St

**01.3.05.17 Abstreumaterial aufbringen**
Abstreumaterial gleichmäßig auf die noch warme Oberfläche der Deckschicht aufbringen und einwalzen. Nicht gebundenes und gelöstes Material der Verwertung nach Wahl des Auftragnehmers zuführen, einschl. eventuell erforderlicher Gebühren.
Abstreumaterial: Lieferkörnung 1/3, SZ-Wert der zugehörigen groben Gesteinskörnung max. 18, PSV-Wert der zugehörigen groben Gesteinskörnung mindestens 48, Abstreumenge: 0,50 - 1,0 kg/m², Fläche maschinell abstreuen.
Menge: 840,000 m²

**01.3.05.18 Pflasterbelag aus Betonpflaster, Muschelkalk**
Pflasterbelag aus Betonpflaster, K 4, Mmuschelkalk, Nr. 700
Oberfläche. beton, glatt
Farbe: Muschelkalk
Ausführung in Reihen
Firma: Kronimus AG - Betonsteinwerke
Josef-Herrmann-Str. 4-6
76473 Iffezheim
Tel. +49 (0) 7229 69 - 0
Fax +49 (0) 7229 69 - 199
info@kronimus.de
Gemischte Form:
Dicke 8 cm
Einbauort: Gehweg, Zugangswege
Bettung aus Brechsand-Splitt-Gemisch 0/5 mm,
Dicke in verdichtetem Zustand 4 cm,
Pflasterfugen einschlämmen mit Brechsand
einschließlich der erforderlichen Rand- und
Anschlusssteine
Menge: 120,000 m2

**01.3.05.19 Einschneiden von Betonpflaster, Steinstärke bis 8 cm.**
Einschneiden von Betonpflaster der Betonpflastersteinpositionen bis zu einer Steinstärke bis 8 cm.
Auf eine exakte Ausführung wird besonders hingewiesen,
in geraden und gekrümmten Strecken,
Ausführung mit Nasssäge
Menge: 70,000 m

**01.3.05.20 Rasenziegelsteinen Größe 30/14/11,5 cm, Wabenöffnung 4 x 4 cm**
Rasenziegelsteinen, liefern und einbauen
Größe 30/14/11,5 cm, Wabenöffnung 4 x 4 cm
im Bereich der Zufahrten u. Stellplätze
Ausführung in Reihen,
Pflasterbett aus Kiessand 4 cm stark
incl. einbauen von Bodengemisch in die Kammern,
Einbauhöhe 1 cm unter OK Stein,
sowie Einsaat und zweimaligem Einschlämmen des Bodengemisches, Saatgut geeignet für Rasengittersteine
Menge: 35,000 m2

**01.3.05.21 Stahlkante natur, unbehandelt,bodnebündige Belagstrennung Materialstärke 5 mm, Höhe 300 mm**
Stahlkante natur
unbehandelt als bodnebündige Belagstrennung liefern und auf Betonauflager und beiseitigem Fundament einbauen
Materialstärke 5 mm
Höhe 300 mm
Menge: 80,000 m

**01.3.05.22 Kantensteinen 8/30/100, Abgrenzung Belag, Rasen- u. Pflanzflächen**
Liefern und versetzen von Kantensteinen 8/30/100
als Abgrenzung von Belag-, Rasen- u. Pflanzflächen,
als Abgrenzung von Kiesstreifen und Pflanzflächen,
versetzt in Beton C 12/15, ca 50 l/lfm,
incl. aller Erdarbeiten. Das Aushubmaterial ist
seitlich einzuplanieren,
incl. aller Nebenarbeiten,
Überstand bei Belagsflächen ca 5 cm oder
oberflächengleich,
Überstand bei Rasenflächen oberflächengleich.
Menge: 250,000 m

**01.3.05.23 Kantensteinen 10/40/100 Abgrenzung von Belag, Rasen- u. Pflanzflächen,**
Liefern und einbauen von Betonkantensteinen 10/40/100
als Abgrenzung von Belag-, Rasen- u. Pflanzflächen,
versetzt in Beton C 12/15, ca 50 l/lfm,
Überstand über Belag bis ca 20 cm,
incl. aller Erdarbeiten. Das Aushubmaterial ist
seitlich einzuplanieren,
incl. aller Nebenarbeiten.
Menge: 25,000 m

**01.3.05.24 Parkflächenmarkierung Typ I B 12cm, Heißplastik**
Parkflächenmarkierung Typ I B 12cm Heißplastik
Fahrbahnmarkierung ZTV-M, Parkflächenmarkierung und Grenzmarkierung, mit Vormarkierung, Typ I,
durchgehend, Breite 12 cm, aus Heißplastik, Überrollbarkeitsklasse T3, Klasse Q4 (Qd größer gleich
160 mcd/m2/lx) DIN EN 1436, Mindestwert Retroreflexion bei Trockenheit Klasse R4 (RL größer gleich
200 mcd/m2/lx) DIN EN 1436, Verkehrsklasse P5 (1000000 Radüberrollungen RPA), Mindestwert
Griffigkeit Klasse S1 (SRT größer gleich 45) DIN EN 1436, Farbton weiß, auf Asphaltbeton,
abgerechnet wird die Länge der Markierungsstriche, bei Doppelstrichen die Länge beider Striche.
Menge: 130,000 m

**01.3.05.25 Fahrbahnmarkierung Piktogramm Behinderte 70/100cm, Heißplastik**
Fahrbahnmarkierung Piktogramm Behinderte 70/100cm  vorgefertigte  Heißplastik
Fahrbahnmarkierung ZTV-M als Piktogramm, Behinderte, Maße 70/100 cm, aus Heißplastik, Klasse Q4
(Qd größer gleich 160 mcd/m2/lx) DIN EN 1436, Farbton weiß, auf Asphaltbeton.
Menge: 2,000 St.

##### Bauteil 01.3.06 Grünflächen- und Vegetationsarbeiten

**01.3.06.1 Liefern von Oberboden im Bereich der Baustelle, der Einbau wird über eine gesonderte Position ab-**
Liefern von Oberboden im Bereich der Baustelle,
der Einbau wird über eine gesonderte Position abgerechnet.
Menge: 30,000 m3

**01.3.06.2 Rindenhumus / Hochstamm**
Rindenhumus - Hochstamm
(Ökonom-Rindenhumus oder vergleichbares) liefern und einbauen, Körnung 0 - 4 mm
(Produktanalyse und Nachweis über das Freisein
von Wuchshemmstoffen beifügen) und Horn-Blutmehl
sind je Pflanzloch mit dem abzuliefernden Oberboden zu mischen und einzubauen.
Hochstämme, Stammbüsche, Solitärgehölze über 4,00 m
80 l Rindenhumus, 800 g Blut-Hornmehl
je Pflanzloch.
Menge: 10,000 St

**01.3.06.3 Rindenhumus /Sträucher bis 2,00 m**
wie vor, jedoch Sträucher bis 2,00 m
15 l Rindenhumus, 150 g Blut-Hornmehl
je Pflanzloch
Menge: 20,000 St

**01.3.06.4 wie vor, jedoch Stauden 5 l Rindenhumus, 30 g Blut-Hornmehl**
wie vor, jedoch Stauden
5 l Rindenhumus, 30 g Blut-Hornmehl
je Pflanzloch
Menge: 500,000 St

**01.3.06.5 Pflanzenverankerung mit Baumpfählen, Länge 200 cm schräg, Pfähle weißgeschält,**
Pflanzenverankerung mit Baumpfählen,
schräg, Pfähle weiß geschält,
Pfahllänge 200 cm,
Zopfdicke 6/8 cm
Bindegurt aus Kokosstrick
Menge: 3,000 St

**01.3.06.6 Pflanzenverankerung mit Pfahl-Dreibock, Länge 300 cm mit Lattenrahmen, Pfähle weißgeschält,**
Pflanzenverankerung mit Pfahl-Dreibock
mit Lattenrahmen, Pfähle weiß geschält,
Pfahllänge 300 cm
Zopfdicke 8/10 cm
Bindegurt aus Kokosstrick
Menge: 8,000 St

**01.3.06.7 Pflanzarbeiten Gehölze, Bäume und Stammbusch**
Pflanzarbeiten Gehölze, Bäume, Stammbusch 3,0 - 7,0 m
hierfür sind folgende Arbeiten zu erbringen:
abladen der Pflanzen,
Transport innerhalb der Baustelle, nachschneiden der
Wurzeln,
zurückschneiden der Gehölze entsprechend der
Pflanzenart und der Pflanzensorten,
ausheben und verfüllen der Pflanzgruben,
zweimaliges, kräftiges Wässern,
durchhacken der Pflanzscheiben nach dem Pflanzen
säubern der Wege und Plätze.
Auf sorgfältige Pflanzarbeiten wird Wert gelegt,
besonders wird auf die DIN 18916 hingewiesen.
Menge: 10,000 St

**01.3.06.8 Pflanzarbeiten Sträucher 1,5 -3,0 m, m.B.**
wie Pos. vor, jedoch Pflanzarbeiten Sträucher 1,5 -3,0 m, m.B.
Menge: 20,000 St

**01.3.06.9 Pflanzarbeiten Sträucher 0,6 -1,5 m, m.B.**
wie Pos. vor, jedoch Pflanzarbeiten Sträucher 0,6 -1,5 m, m.B.
Menge: 20,000 St

**01.3.06.10 wie Pos. vor, jedoch Pflanzarbeiten Heckenpflanzen 0,6 -1,5 m, m.B.**
Menge: 70,000 St

**01.3.06.11 wie Pos. vor, jedoch Bodendecker 0,30 - 0,60 m mit Tb**
Menge: 250,000 St

**01.3.06.12 wie Pos. vor, jedoch Pflanzarbeiten Stauden, Gräser usw.**
Menge: 500,000 St

*Hinweis: Die Pflanzenlieferung erfolgt bauseits durch den Bauherrn Folgende Punkte sind in die Vorpositionen einzukalkulieren:*
Die Pflanzenlieferung erfolgt bauseits durch den Bauherrn
Folgende Punkte sind in die Vorpositionen einzukalkulieren:
1. Abstimmung der Anlieferung mit Bauherr / Baumschule /
  Staudengärtnerei
2. Abladen der Pflanzen
3. Zwischentransport zur Verwendungsstelle
4. Pflanzenschnitt
5. Wurzelschnitt
6. zweimaliges Anwässern

**01.3.06.13 Stammschutz im Bereich der Ho., Schilfrohrmatten**
Herstellen von Stammschutz im Bereich der Hochstämme
gegen Sonneneinwirkung und Verdunstung
bestehend aus Schilfrohrmatten
Höhe bis 3,0 m
incl. Befestigung mit Kabelbinder o. ä
min 4 Stück, je 1 m eine Befestigung
incl. aller Nebenarbeiten
Menge: 10,000 St

**01.3.06.14 Baumstandorte, Draindrohr DN 100, als Ring**
Baumstandorte, Draindrohr DN 100
Liefern und einlegen eines Drainagerohres als Ring
incl. T-Sück und Verlängrung bis OK Erdreich incl. Verschlusskappe
Menge: 10,000 St

**01.3.06.15 Baumsubstrat "A" liefern und einbauen, nicht tragfähig**
Baumsubstrat "A" liefern und einbauen
nicht tragfähig
nicht überbaubares
gut durchwurzelbares Vegetationssubstrat.
Nach ZTV-Vegtra-Mü (2016)  und FLL-Empfehlungen für Baumpflanzungen Teil 2, PG-Bauweise 1 (2010)
Lieferadresse:
  Firma Corthum Nordschwarzwald GmbH, Erdenwerk
  76359 Marxzell - Pfaffenrot
  Tel. 07248/932460
für die Pflanzung von Straßenbäumen  im innerstädtischen Bereich und an anderen Extremstandorten
Menge: 10,000 m3

#### Titel 01.4 Fertigstellungspflege 2027

##### Bauteil 01.4.01 Fertigstellungspflege

**01.4.01.1 Lockern, Baumscheiben, Arbeitsgänge 10,**
Lockern, Anzahl der Arbeitsgänge 10,
erster im April, letzter Arbeitsgang im September
der Baumscheiben
trockene Triebe abschneiden, Verankerung nachrichten, Fläche von Unkraut, Steinen ab 5 cm
Durchmesser und sonstigem Unrat säubern.
Dauerunkräuter ausgraben.
Anfallender Unrat wird Eigentum des AN und ist
zu beseitigen.
Bearbeitungstiefe 3 cm.
Baumscheibengröße ca. 1,00 m Durchmesser.
Abrechnung in der Horizontalprojektion
(40 x 10)
Menge: 400,000 St

**01.4.01.2 Lockern, Gehölzflächen, Arbeitsgänge 10**
Lockern, Gehölzfläche Anzahl der Arbeitsgänge 10
erster im April, letzter Arbeitsgang im September
der Gehölzflächen,
trockene Triebe abschneiden, Verankerung nachrichten, Fläche von Unkraut, Steinen ab 5 cm
Durchmesser und sonstigem Unrat säubern.
Anfallendes Material wird Eigentum des AN und
ist zu beseitigen.
Bearbeitungstiefe unter Beachtung der jeweiligen Pflanzenart, im Mittel 2 - 3 cm,
Abrechnung in der Abwicklung
(500 x 10 )
Menge: 5000,000 m2

**01.4.01.3 Lockern, Stauden, Arbeitsgänge 10**
wie Pos. vor, jedoch Lockern, Stauden Arbeitsgänge 10
(200 x 10)
Menge: 2000,000 m2

**01.4.01.4 Nachbessern von Verankerungen mit Kokosstricken. An Hochstämmen und Solitärheistern ist**
Nachbessern von Verankerungen mit Kokosstricken.
An Hochstämmen und Solitärheistern ist
der bestehende Kokosstrick zu entfernen
und eine neue Anbindung anzubringen.
Zeitraum während dem 01.03.  - 06.10.
in einem Arbeitsgang
Menge: 40,000 St

**01.4.01.5 Düngung der Pflanzfläche wie z. B. mit Nitrophoska permanent.**
Düngung der Pflanzfläche
wie z. B. mit Nitrophoska permanent.
Dünger aufbringen und einarbeiten 5 cm tief.
Einzeldüngmenge 30 g/qm.
Zeitpunkt der Ausführung bis Mitte Mai.
Abrechnung nach aufgebrachter Menge.
Menge: 500,000 m2

**01.4.01.6 Wässern der Pflanzflächen (Gehölzflächen) - Arbeitsgänge 8 Wassser kann an den vorhandenen Zapfstellen**
Wässern der Pflanzflächen (Gehölzflächen) - Arbeitsgänge 8
Wassser kann an den vorhandenen Zapfstellen
unentgeltlich entnommen werden.
Mindestwassermenge je Arbeitsgang 25 l/qm.
Arbeitsgänge nach Vereinbarung mit dem AG.
Es werden 7 Bewässerungsgänge angenommen.
Abrechnung in der Abwicklung.
(200 x 8)
Menge: 1600,000 m2

**01.4.01.7 Wässern der Einzelpflanzen, Arbeitsgänge 10 Solitärgehölze in Rasenflächen.**
Wässern der Einzelpflanzen, Arbeitsgänge 10
Solitärgehölze in Rasenflächen.
Wasser kann an den vorhandenen Zapfstellen
unentgeltlich entnommen werden.
Mindestwassermenge je Arbeitsgang/Stück 100 l.
wie Pos. vor
Arbeitsgänge nach Vereinbarung mit dem AG.
Abrechnung nach bewässerten Einheiten.
(40 x 10)
Menge: 400,000 St

**01.4.01.8 Wässern der Rasenfläche, Arbeitsgänge 8 Wasser kann an den vorhandenen Zapfstellen**
Wässern der Rasenfläche, Arbeitsgänge 8
Wasser kann an den vorhandenen Zapfstellen
unentgeltlich entnommen werden.
Menge je Arbeitsgang/qm bis zum Auflagen 8 l,
Menge je Arbeitsgang/qm nach dem Auflaufen 20 l,
3 Arbeitsgänge bis zum Auflaufen,
5 Arbeitsgänge nach dem Auflaufen.
Natürliche Niederschläge sind bei der Bemessung
der Arbeitsgänge zu berücksichtigen.
Abrechnung in der Abwicklung incl. Rasenpflaster
(2200 x 5 )
Menge: 11000,000 m2

**01.4.01.9 Wässern der Wiese - 2 Arbeitsgang Wasser kann an den vorhandenen Zapfstellen unentgeldlich en**
Wässern der Wiese, Arbeitsgänge 2
Wasser kann an den vorhandenen Zapfstellen
unentgeldlich entnommen werden.
Menge je Arbeitsgang/qm nach dem Auflaufen 20 l,
natürliche Niederschläge sind bei der Bemessung der
Arbeitsgänge zu berücksichtigen.
Abrechnung in der Abwicklung
(1.500 x 2)
Menge: 3000,000 m2

**01.4.01.10 Gebrauchsrasen / Rasengittersteinemähen - Arbeitsgänge 10 Wuchshöhe 5 bis 8 cm, Schnitthöhe 3 cm,**
Gebrauchsrasen / Rasengittersteine mähen, Arbeitsgänge 10
Wuchshöhe 5 bis 8 cm, Schnitthöhe 3 cm,
Anzahl der Schnitte 10,
Schnittfolge nach Wuchshöhe,
Schnittgut wird Eigentum des AN und ist
zu beseitigen.
Schnitt mit Spindelmäher,
Abrechnung in der Abwicklung incl. Rasenpflaster
(2.200 x 10)
Menge: 22000,000 m2

**01.4.01.11 Wiese mähen, Arbeitsgänge 2 Stück 1. Schnitt 8 bis 10 Wochen nach dem Auflaufen (zum Zurückdrängen un**
Wiese mähen,  Arbeitsgänge 2
1. Schnitt 8 bis 10 Wochen nach dem Auflaufen (zum
Zurückdrängen unerwünschter Arten dringend erforderlich)
2. Schnitt spätestens zum Ende der Vegetationsperiode,
jedoch vor Samenreife von Unkräutern
Schnitthöhe 5 cm,
Mähgut wird Eigentum des AN und ist ordnungsgemäß zu
entsorgen.
Fehlstellen sind nach dem 1. Schnitt nachzusäen.
Abrechnung in der Abwicklung.
Flächen geneigt 250 m²
(500 x 2)
Menge: 1000,000 m2

**01.4.01.12 Düngung der Rasenfläche mineralischer NPK-Dünger.**
Düngung der Rasenfläche
mineralischer NPK-Dünger.
Erzeugnis Nitrophoska Permanent,
Dünger aufbringen, Menge 50 g/qm,
Zeitpunkt der Ausführung:
Juni, Juli/August, September.
Abrechnung nach aufgebrachter Menge
incl. Rasenpflaster.
Menge: 2200,000 m2
